# Sanierung Walter-Kolb-Halle
Angebotsaufforderung (GAEB DA XML 3.3, DA83)
Projekt: 1022
Währung: EUR
Vergabeart: Offenes Verfahren
Abgabeort: elektronische Abgabe Über die Vergabeplattform; des Landes B
Erstellt mit: GXML Toolbox V3.3 R20220330, ORCA AVA 27 27.00.00, 27.08.2026

## Allgemeine Baubeschreibung
Allgemeine Baubeschreibung

Liegenschaft: Walter-Kolb-Weg 1-3, 27568 Bremerhaven

Baumaßnahme: Energetische Sanierung und Erweiterung
der Walter-Kolb-Sporthalle

Der Gebäudekomplex gliedert sich in folgende Bereiche:

A) Nebenräume, erdgeschossig
B) Tribünengang und Treppenhaus im Obergeschoss
C) Dreifeldsporthalle
D) Geräteräume, erdgeschossig an der Nordseite
E) ehemalige Hausmeisterwohnung, künftig Büro- und
Nebenräume
F) Judo-Trainingshalle / Dojo
G) neuer Haupteingangs- und Erschließungsanbau im Erd-
und Obergeschoss

Art und Umfang der Leistungen des jeweiligen Gewerks
ergeben sich ausschließlich aus dem
Leistungsverzeichnis, den zugehörigen Plänen, Details,
Gutachten und sonstigen Vertragsunterlagen.

Bei Verweisen auf technische Spezifikationen gelten
gleichwertige technische Spezifikationen als mit
erfasst,
soweit in den Vergabeunterlagen keine zulässige
abweichende Festlegung getroffen ist.

Vorbemerkung zur korrekten Abrechnung:

1. Steuerliche Zuordnung gemäß § 12 UStG: Der
Auftraggeber ist Betreiber der Photovoltaikanlage. Die
endgültige steuerliche Einordnung der einzelnen
Leistungspositionen des Leistungsverzeichnisses
erfolgt im
Rahmen der Rechnungsstellung nach Maßgabe der zum
Ausführungszeitpunkt geltenden gesetzlichen
Bestimmungen:

- Nullsteuersatz (0 % USt): Leistungen, die
unmittelbar der Lieferung, Installation oder dem
Betrieb
der begünstigten Photovoltaikanlage dienen oder als
Nebenleistungen unmittelbar mit diesen Leistungen
zusammenhängen.
- Regelsteuersatz (19 % USt): Eigenständige und davon
losgelöste Arbeiten zur Sanierung,
Dämmung und Abdichtung der Gebäudehülle sowie
allgemeine, gemeinsam genutzte Nebenleistungen.

2. Anforderungen an die Rechnungsstellung: Der
Auftragnehmer hat alle Abschlags-, Teil- und
Schlussrechnungen transparent nach den jeweils
anzusetzenden Steuersätzen (19 % bzw. 0 %) getrennt
aufzuschlüsseln und die Nettobeträge sowie die
Steuerbeträge je Steuersatz separat auszuweisen. Bei
Positionen, die unter den Nullsteuersatz fallen, ist
der gesetzliche Hinweis auf § 12 Abs. 3 UStG
anzubringen.

0.1 Angaben zur Baustelle

0.1.1 Lage der Baustelle

Das Baufeld befindet sich im Campusbereich der
Geschwister-Scholl-Schule und der Neue Oberschule Lehe.
Die Baustellenzufahrt erfolgt grundsätzlich über die
Fichtestraße.

Die angrenzenden Schulgebäude und sonstigen
Einrichtungen bleiben während der Bauzeit in Nutzung.
Zugänge, Rettungswege und die Erreichbarkeit der
Nachbargebäude dürfen durch die Bauarbeiten nicht
unzulässig beeinträchtigt werden.

0.1.2 Besondere Belastungen (Einschränkungen)

Die Arbeiten erfolgen in einem aktiven Schul- und
Sportcampus. Lärm-, Staub- und
Erschütterungseinwirkungen sind auf das technisch
unvermeidbare Maß zu begrenzen.

Arbeiten mit außergewöhnlichen Emissionen oder
besonderen Auswirkungen auf den laufenden Betrieb sind
rechtzeitig mit dem Auftraggeber und der
Objektüberwachung abzustimmen.

0.1.3 Art und Lage der baulichen Anlagen

Es handelt sich um einen freistehenden Gebäudekomplex
mit Bestandsgebäuden unterschiedlicher Bauart. Die
Großsporthalle besteht im Wesentlichen aus einem
Stahlbeton-Skeletttragwerk mit massiven Ausfachungen
und Stahltragwerken im Dachbereich. Die
Judo-Trainingshalle besitzt massive Außenwände und eine
Dachkonstruktion mit Holzleimbindern und Trapezblech.

Der neue Haupteingangs- und Erschließungsanbau umfasst
insbesondere Stahl-Glas-Konstruktionen, massive
Decken- und Dachbauteile sowie einen Übergangsbereich
in Holzkonstruktion. Maßgebend sind die aktuellen
Planunterlagen und das Brandschutzkonzept.

0.1.4 Verkehrsverhältnisse

Die Verkehrs- und Bewegungsflächen innerhalb des
Baufeldes sind begrenzt. Begegnungsverkehr und
Wendemöglichkeiten für größere Fahrzeuge sind nur
eingeschränkt vorhanden.

Anlieferungen sind bedarfsgerecht zu planen und mit
der Objektüberwachung abzustimmen. Warte-, Abstell-
oder Lagerflächen außerhalb des zugewiesenen Baufeldes
stehen nicht zur Verfügung.

0.1.5 Freizuhaltende Flächen

Feuerwehrzufahrten und -bewegungsflächen,
Rettungswege, Schulwege, Gebäudeeingänge sowie Zugänge
zu
Ver- und Entsorgungseinrichtungen sind jederzeit
freizuhalten.

Flächen außerhalb der zugewiesenen Baustellen- und
Lagerbereiche dürfen weder benutzt noch blockiert
werden.

0.1.6 Transporteinrichtungen

Bauseitige Krane, Bauaufzüge, Hebezeuge oder sonstige
Transporteinrichtungen werden nicht zur allgemeinen
Nutzung bereitgestellt, soweit in einzelnen
Leistungspositionen nichts Abweichendes beschrieben
ist.

Die für die eigene Leistung erforderlichen Transport-
und Hebemittel sind durch den Auftragnehmer
entsprechend den örtlichen Platzverhältnissen
auszuwählen, bereitzustellen und zu betreiben.

0.1.7 Anschlüsse

Baustrom aus dem Gebäudenetz mit einer
Anschlussmöglichkeit bis 32 A und Bauwasser stehen in
einer
Entfernung von weniger als 100 m zur Verfügung.
Entnahmestellen und Nutzungsbedingungen sind vor Beginn
der Arbeiten mit der Objektüberwachung abzustimmen.

Ab der Übergabestelle sind sämtliche für die eigene
Leistung erforderlichen, ausreichend dimensionierten
und
baustellengeeigneten Verteiler, Leitungen, Schutz- und
Fehlerstrom-Schutzeinrichtungen durch den
Auftragnehmer vorzuhalten. Eine zentrale
Baustromverteilung für den gesamten Gebäudekomplex ist
nicht
vorgesehen.

Bauwasser wird vom Auftraggeber unentgeltlich
bereitgestellt. Der Auftragnehmer hat geeignete
Entnahmeeinrichtungen und einen für den Anwendungsfall
geeigneten Systemtrenner mit Rückflussverhinderer
vorzuhalten.

Farbreste, Reinigungsflüssigkeiten, Baustoffe,
kontaminierte Stoffe und sonstige nicht einleitfähige
Flüssigkeiten dürfen nicht in die Gebäudeentwässerung
eingeleitet werden.

0.1.8 Mitbenutzung von Flächen

Die Baustelleneinrichtungs-, Lager- und
Verkehrsflächen sind begrenzt und werden von mehreren
Auftragnehmern gemeinsam genutzt. Die Nutzung ist
vorab mit der Objektüberwachung abzustimmen.

Die übliche gewerkeeigene Baustelleneinrichtung
einschließlich der für die eigene Leistung
erforderlichen
Geräte, Kleingeräte, Schutzmaßnahmen und Hilfsmittel
ist einzurechnen, soweit die jeweilige Fach-ATV oder
einzelne Leistungspositionen keine abweichende
Regelung enthalten.

Gerüste, besondere Hebezeuge, Containeranlagen oder
sonstige besondere Baustelleneinrichtungen sind nur
einzurechnen, wenn sie in den Leistungspositionen
ausdrücklich dem jeweiligen Gewerk zugeordnet sind.

0.1.12 Besondere Vorgaben für die Entsorgung

Abfälle aus dem Bereich des Auftragnehmers sind nach
Abfallarten getrennt zu erfassen und entsprechend den
geltenden Vorschriften, insbesondere unter Verwendung
der zutreffenden Abfallschlüssel, ordnungsgemäß zu
entsorgen.

Entsorgungs- und Übernahmenachweise sind auf Verlangen
sowie bei nachweispflichtigen Abfällen ohne
gesonderte Aufforderung vorzulegen.

Abfälle und Rückbaumaterialien aus dem Bereich des
Auftraggebers sind nur insoweit zu übernehmen, zu
befördern oder zu entsorgen, wie dies in den
Leistungspositionen ausdrücklich beschrieben ist.

Aufgrund der begrenzten Lagerflächen sind Abfälle in
abgestimmten, zugelassenen Behältern zu sammeln und
entsprechend dem Baufortschritt zeitnah von der
Baustelle zu entfernen. Schadstoffbelastete Abfälle
sind
getrennt zu halten.

0.1.13 Schutzgebiete + Schutzzeiten auf der Baustelle

Besondere Schutzgebiete oder jahreszeitliche
Schutzzeiten im Bereich der Baustelle sind derzeit
nicht
bekannt.

Die aus dem aktiven Schul- und Sportbetrieb sowie aus
dem Immissionsschutz resultierenden
Einschränkungen bleiben hiervon unberührt.

0.1.16 Vorhandene Anlagen Ver- und Entsorgung

Im Gebäude und im Erdreich befinden sich vorhandene
Ver- und Entsorgungsleitungen sowie technische
Anlagen.

Vor Bohr-, Schneid-, Abbruch-, Erd- oder
Befestigungsarbeiten sind die betroffenen Bereiche
anhand der
Bestandsunterlagen, durch Abstimmung mit den
Fachplanern und erforderlichenfalls durch geeignete
Ortungsverfahren zu prüfen.

Eingriffe in vorhandene Anlagen sind nur nach
vorheriger Freigabe zulässig.

0.1.17 Hindernisse

Als bekannte oder vermutete Hindernisse kommen
insbesondere vorhandene Leitungen, Kanäle, verdeckte
Einbauteile, alte Fundamente, Bauwerksreste und
sonstige Bestandteile früherer Bauzustände in Betracht.

Nicht in den Vertragsunterlagen beschriebene
Hindernisse sind dem Auftraggeber unverzüglich
anzuzeigen.
Ihre Beseitigung ist nur nach Anweisung und bei
entsprechender vertraglicher Beauftragung auszuführen.

0.1.18 Kampfmittelsondierung

Eine Bestätigung, dass die im Land Bremen geltenden
Anforderungen zu Erkundungs- und gegebenenfalls
Räumungsmaßnahmen hinsichtlich Kampfmitteln erfüllt
wurden, liegt in den geprüften Unterlagen nicht vor.

Der Geotechnische Bericht weist ausdrücklich darauf
hin, dass ein Kampfmittelverdacht nicht untersucht
wurde. Erd-, Bohr- und Gründungsarbeiten dürfen im
betroffenen Bereich erst nach Freigabe durch den
Auftraggeber beginnen.

Werden Kampfmittelerkundungs- oder Räumungsmaßnahmen
erforderlich, sind diese mit dem
Baugrundgutachter abzustimmen, damit die Tragfähigkeit
des Baugrundes nicht unzulässig beeinträchtigt wird.

0.1.19 Baustellenverordnung

Für die Baumaßnahme wird durch den Auftraggeber ein
Sicherheits- und Gesundheitsschutzkoordinator
bestellt.

Die Vorgaben des SiGe-Plans und die Anweisungen des
Koordinators sind zu beachten. Die gesetzlichen
Arbeitsschutzpflichten und die Verantwortung des
jeweiligen Auftragnehmers für seine Beschäftigten
bleiben
unberührt.

0.1 Gewerkeübergreifende Baustellenverordnung: SiGeKo
wird eingeschaltet.

0.2 Deutsche Gesetzliche Unfallversicherung (DGUV):
Der AN hat im Sinne des § 10 der DGUV Vorschrift 1
eine Aufsichtsperson zu benennen, die für die
Einhaltung der Unfallverhütungsvorschriften der
Berufsgenossenschaft verantwortlich ist.
Durch den AN sind dem AG 14 Tage vor Baubeginn
schriftlich vorzulegen.

0.3 Arbeitsschutzgesetz (ArbSchG):
§ 5:  Beurteilung der Arbeitsbedingungen mit
Ermittlung der Gefährdungen und den entsprechenden
Arbeitsschutzmaßnahmen als Dokumentation.
§ 7:  Zuordnung der Leistungen und Aufgaben innerhalb
des eigenen Betriebes an Mitarbeiter.
§ 10: Benennung der Ersthelfer vor Ort. Gem.
Betriebssicherheitsverordnung: (Nur bei Erfordernis
durch
entsprechende Betriebsmittel)
§ 3:  Gefährdungsbeurteilung der Betriebsmittel
§ 9:  Unterrichtung der Beschäftigten zu
Arbeitsmitteln und deren Gefahren mit Dokumentation.
§ 10: Prüfung der Arbeitsmittel

0.4 Koordination: Der Auftraggeber ist berechtigt, die
Zusammenarbeit auf der Baustelle bei
Koordinierungsbesprechungen zu regeln und zu steuern.
Der Auftragnehmer ist zur Teilnahme an diesen
Besprechungen nach Aufforderung verpflichtet.

0.5 Bauleitung des Auftragnehmers: Der Auftragnehmer
hat für seine Arbeiten einen deutschsprachigen
Projekt- Bauleiter und eine Aufsichtsperson
schriftlich zu benennen.
Der Bauleiter AN ist verantwortlich für die Erfüllung
der gesetzlichen und behördlichen Verpflichtungen. Er
hat
die Ausführungen der vertraglichen Leistungen zu
leiten, die eigenen Arbeiten mit den anderen am Bau
Beteiligten zu abzustimmen und für die Ordnung und
Sauberkeit auf seiner Baustelle zu sorgen.
Verkehrssprache ist deutsch. Alle Unterlagen
(Zeichnungen, Protokolle, Betriebsanleitungen, etc.)
sind in
deutscher Sprache abzufassen.

0.6 Nachunternehmer sind nur nach vorheriger Anmeldung
unter Nachweis der technischen und fachlichen
Qualität gleich die des Auftragnehmers bzw.
erforderlichen technischen Anforderung  möglich,
insoweit der
AG Zustimmung erteilt. Die Einhaltung der tariflichen
Gleichbehandlung ist unter Nachweis Voraussetzung
für eine Zustimmung des Auftraggebers. Eine mögliche
Zustimmung kann für den Auftragsfall nur einmalig
erfolgen. Sollten im Bieterverfahren bereits
Nachunternehmer benannt werden, muss die
Nachweisführung
wie vor beschrieben bereits mit den
Ausschreibungsunterlagen erfolgen.

0.1.20 Absprachen im Bauablauf mit dem Bauherrn oder
seiner Vertreter

Eingriffe in vorhandene Leitungen, Anlagen oder
Versorgungssysteme sowie erforderliche Abschaltungen
oder
Betriebsunterbrechungen sind rechtzeitig mit dem
Auftraggeber, dem Nutzer, den Fachplanern und dem
jeweiligen Eigentümer oder Betreiber abzustimmen.

Die Maßnahmen dürfen erst nach ausdrücklicher Freigabe
ausgeführt werden. Zeitpunkt, Dauer, betroffene
Bereiche und erforderliche Sicherungsmaßnahmen sind
vorab schriftlich anzumelden.

0.1.21 Schadstoffbelastungen

Für das Bestandsgebäude liegt das Schadstoffgutachten
der WESSLING Consulting Engineering GmbH & Co.
KG, Projekt EBR-25-0014 / Auftrag EBR-00060-25, Stand
27.08.2025, einschließlich Anlagen vor.

Die Untersuchung war orientierend und
maßnahmenbezogen. Verdeckte oder bislang nicht erkannte
schadstoffhaltige Baustoffe können nicht vollständig
ausgeschlossen werden.

Schadstoffbezogene Schutz-, Rückbau-, Verpackungs-,
Transport- und Entsorgungsleistungen gehören nur
dann zum Leistungsumfang des jeweiligen
Auftragnehmers, wenn sie in den Leistungspositionen
ausdrücklich
beschrieben sind.

Werden während der Arbeiten nicht beschriebene
verdächtige Materialien angetroffen, sind die Arbeiten
im
betroffenen Bereich einzustellen, der Bereich zu
sichern und der Auftraggeber unverzüglich zu
informieren.

Für Bodenaushub sind zusätzlich die Hinweise des
Geotechnischen Berichts zu möglichen
Bodenverunreinigungen und zur erforderlichen Beprobung
vor der Abfuhr zu beachten.

0.1.22 Vorarbeiten

Vom Auftraggeber veranlasste Vorarbeiten und
Leistungen anderer Auftragnehmer ergeben sich aus dem
Bauablaufplan, den Planunterlagen und den jeweiligen
Leistungsbeschreibungen.

Der Auftragnehmer hat die für seine Leistung
erforderlichen Vorleistungen vor Beginn zu prüfen und
erkennbare
Mängel, fehlende Voraussetzungen oder Abweichungen
unverzüglich schriftlich anzuzeigen.

0.1.23 Arbeiten anderer Unternehmer

Während der Ausführung sind zeitgleich weitere
Auftragnehmer in verschiedenen Bereichen der
Liegenschaft
tätig.

Die eigenen Arbeiten, Anlieferungen, Lagerflächen,
Schutzmaßnahmen und Schnittstellen sind mit der
Objektüberwachung sowie den angrenzenden Gewerken
abzustimmen.

0.2 Angaben zur Ausführung

0.2.0 Allgemeine Hinweise

Fachbauleitung (AN)
Der Auftragnehmer hat die Baustelle ständig, von
Beginn der Arbeiten an, mit einer sachverständigen
technischen Aufsicht zu besetzen, die dem Auftraggeber
ohne besondere Aufforderung zu benennen ist.
- Dieser Vertreter hat die deutsche Sprache in Wort
und Schrift einwandfrei zu beherrschen. Für den Bereich
der dem Auftragnehmer übertragenden Arbeiten und der
damit zusammenhängenden Arbeiten gilt diese
Aufsicht als Fachbauleiter gemäß Landesbauordnung.
- Der Fachbauleiter hat die Ausführung der
vertraglichen Leistungen zu leiten und für Ordnung auf
seiner
Arbeitsstelle zu sorgen.
- Die Baustelle ist für die gesamte Bauzeit mit einem
qualifizierten und verantwortlichen Fachbauleiter zu
besetzen.

Absprache mit angrenzenden Gewerken
Die Ausführung der Leistungen hat in Absprache mit den
Unternehmern der an seine Leistung angrenzenden
Gewerke und der Objektüberwachung zu erfolgen.

Baubesprechungen
Es finden 1x in der Woche Baubesprechungen auf der
Baustelle statt. Während der Ausführung der
Bauleistungen sowie vorher und nachher ist der
Auftragnehmer verpflichtet an den Baubesprechungen mit
einer
in allen Belangen vertretungsberechtigten Person

0.2.2 Erschwernisse

Besondere Erschwernisse ergeben sich aus dem aktiven
Schul- und Sportcampus, den begrenzten Verkehrs-,
Lager- und Baustelleneinrichtungsflächen, dem Bauen im
Bestand sowie aus der zeitgleichen Tätigkeit
mehrerer Gewerke.

Die Arbeiten sind so zu organisieren, dass der Betrieb
der angrenzenden Einrichtungen und die Nutzung
freizuhaltender Wege und Flächen möglichst wenig
beeinträchtigt werden.

0.2.3 Vorgaben SiGe-Plan

Die im SiGe-Plan festgelegten projektbezogenen
Maßnahmen und Koordinationsvorgaben sind in der jeweils
gültigen Fassung einzuhalten.

Der Auftragnehmer hat seine Gefährdungsbeurteilungen
und Arbeitsverfahren rechtzeitig auf die Vorgaben des
SiGe-Plans und die tatsächlichen Baustellenbedingungen
abzustimmen.

0.2.4 Leistungen zur Unfallverhütung

Die üblichen Schutz- und Sicherheitsmaßnahmen für die
eigenen Beschäftigten und den eigenen
Arbeitsbereich sind Bestandteil der vertraglichen
Leistung.

Leistungen zur Unfallverhütung und zum
Gesundheitsschutz, die ausschließlich Mitarbeitern
anderer
Unternehmen oder gemeinschaftlich genutzten Bereichen
dienen und über die üblichen eigenen Pflichten
hinausgehen, sind nur geschuldet, wenn sie im
SiGe-Plan oder in eigenen Leistungspositionen eindeutig
beschrieben sind.

0.2.5 Besondere Anforderungen an Arbeiten in
kontaminierten Bereichen

Arbeiten in schadstoffbelasteten oder
schadstoffverdächtigen Bereichen dürfen nur auf
Grundlage des
Schadstoffgutachtens, der jeweiligen
Leistungsbeschreibung, der Gefährdungsbeurteilung und
der
einschlägigen Gefahrstoff- und
Arbeitsschutzvorschriften ausgeführt werden.

Erforderliche besondere Schutzbereiche,
Unterdruckhaltungen, Freigabemessungen,
Sachkundenachweise und
sonstige besondere Maßnahmen sind in den jeweiligen
Leistungspositionen festzulegen.

0.2.6 Besondere Anforderung Entsorgung

Die gewerkeeigene Baustelleneinrichtung ist auf das
notwendige Maß zu beschränken und vor Aufstellung mit
der Objektüberwachung abzustimmen.

Abfall- und Entsorgungsbehälter sind für die
jeweiligen Abfallarten geeignet, standsicher,
erforderlichenfalls
verschließbar und eindeutig gekennzeichnet
aufzustellen.

Eine längerfristige Lagerung von Abfällen,
Rückbaumaterialien oder Verpackungen im Gebäude oder
auf nicht
zugewiesenen Flächen ist nicht zulässig.

0.2.7 Besondere Anforderung an Gerüste/Steiger

Fassaden-, Raum-, Schutz- und Sondergerüste werden,
soweit vorgesehen, im Gerüstbau-Leistungsverzeichnis
oder in gesonderten Leistungspositionen beschrieben.

Eine Doppelvergütung von Gerüstleistungen ist
ausgeschlossen. Vom jeweiligen Gewerk selbst
einzurechnende Kleingerüste, Arbeitsbühnen, Leitern
und sonstige Zugangsmittel richten sich nach der
einschlägigen Fach-ATV und den konkreten
Leistungspositionen.

0.2.10 Verwendung wiederaufbereiteter Stoffe

Wiederaufbereitete Stoffe dürfen verwendet oder
mitverwendet werden, wenn sie für den vorgesehenen
Verwendungszweck geeignet sind, die geforderten
technischen und bauordnungsrechtlichen Eigenschaften
nachweisen und keine abweichende Festlegung in den
Leistungspositionen besteht.

Ein generelles Verbot wiederaufbereiteter Stoffe wird
nicht ausgesprochen.

0.2.11 Anforderungen an wiederaufbereitete Stoffe

Wiederaufbereitete und nicht genormte Stoffe und
Bauteile müssen mindestens die in der
Leistungsbeschreibung geforderten Eigenschaften, die
Eignung für den Verwendungszweck sowie die
erforderlichen Verwendbarkeits- und
Anwendbarkeitsnachweise erfüllen.

Erforderliche Zustimmungen, Zulassungen oder
projektspezifische Freigaben sind vor dem Einbau
vorzulegen.

0.2.13 Eignungs- und Gütenachweise

Die in den Leistungspositionen, Zulassungen,
technischen Regelwerken und Genehmigungen geforderten
Eignungs-, Güte-, Prüf- und Übereinstimmungsnachweise
sind rechtzeitig vor der Verwendung der betreffenden
Stoffe oder Bauteile in deutscher Sprache vorzulegen.

Prüfbücher für regelmäßig prüfpflichtige Anlagen sind
in der vertraglich festgelegten Form zu übergeben;
soweit
keine andere Regelung getroffen wird, mindestens
zweifach.

0.2.14 Auf der Baustelle gewonnenen Stoffen verwenden
/ verwerten

Auf der Baustelle gewonnene Stoffe dürfen nur
verwendet oder einer anderweitigen Verwertung zugeführt
werden, wenn dies in den Leistungspositionen
vorgesehen und durch den Auftraggeber freigegeben ist.

Andernfalls sind die Stoffe getrennt zu erfassen,
erforderlichenfalls zu beproben und entsprechend ihrer
Einstufung zu verwerten oder zu entsorgen.

0.2.15 Verwertung/Entsorgung

Art, Zusammensetzung und Menge der aus dem Bereich des
Auftraggebers zu entsorgenden Böden, Stoffe
und Bauteile ergeben sich aus den Leistungspositionen,
dem Schadstoffgutachten und dem Geotechnischen
Bericht.

Entsorgungsleistungen über die nach der ATV DIN 18299
ohnehin geschuldeten Nebenleistungen hinaus sind
nur umfasst, wenn sie eindeutig beschrieben sind.
Schadstoffbelastete Stoffe und größere Mengen aus dem
Bereich des Auftraggebers sind gesondert
auszuschreiben.

Die geforderten Transport-, Übernahme-, Wiege- und
Entsorgungsnachweise sind vollständig vorzulegen.

0.2.16 Vom Auftraggeber beigestellte Materialien

Vom Auftraggeber beigestellte Stoffe und Bauteile sind
nicht vorgesehen, sofern in einzelnen
Leistungspositionen nichts Abweichendes angegeben ist.

0.2.17 Abladen, Lagern und Transport durch den
Auftraggeber

Der Auftraggeber übernimmt grundsätzlich weder das
Abladen noch die Lagerung oder den
innerbaustellenseitigen Transport von Stoffen und
Bauteilen, sofern in einzelnen Leistungspositionen
nichts
Abweichendes beschrieben ist.

## ZTV Dachdeckerarbeiten
ZTV Dachdeckerarbeiten

1 Grundlagen
Für die Leistungen dieses Gewerks gelten die VOB Teil
C, insbesondere ATV DIN 18338
Dachdeckungs-/Dachdichtungsarbeiten, und die Allgemein
Anerkannten Regeln der Technik.

Ergänzend hierzu gelten die Regelwerke der nachstehend
genannten Herausgeber in der zum Zeitpunkt der
Ausführung gültigen Fassung als Grundlage von
Kalkulation und Arbeitsausführung:
AGI: Arbeitsgemeinschaft Industriebau e. V.
bga: Beratungsstelle für Gussasphaltanwendung e. V.,
DBV: Deutscher Beton- und Bautechnik-Verein e. V.,
Deutsche Bauchemie e. V.,
DGUV: Deutsche Gesetzliche Unfallversicherung e. V.,
DIN: Deutsches Institut für Normung e. V.,
FLL: Forschungsgesellschaft Landschaftsentwicklung
Landschaftsbau e. V.,
GDA: Gesamtverband der Aluminiumindustrie e. V.,
RAL: Deutsches Institut für Gütesicherung und
Kennzeichnung e. V.,
vdd: Industrieverband Bitumen-Dach- und
Dichtungsbahnen e. V.,
ZVDH: Zentralverband des Deutschen Dachdeckerhandwerks
e. V.

Aufgrund der unterschiedlichen Auffassungen zur
Bedeutung der koexisistierenden Regelwerke DIN 18531
und
Fachregeln für Dächer mit Abdichtungen des Deutschen
Dachdeckerhandwerks wird klargestellt, dass eine
Ausführung, die in völliger Übereinstimmung mit den
Fachregeln des Dachdeckerhandwerks steht, aufgrund der
langen und positiven Erfahrung, die mit der Anwendung
dieses Regelwerks einhergeht, als nicht mangelbehaftet
und technisch gleichwertig zur DIN 18531 betrachtet
wird.

2 Vorbereitung und Planung
Innerhalb von 10 Tagen nach Auftragserhalt, in jedem
Fall jedoch rechtzeitig vor Materialdisposition und
Ausführungsbeginn, wird der AN dem AG unaufgefordert
den Teil seiner späteren Dokumentation übergeben, aus
dem alle bauaufsichtlichen Zulassungen,
Prüfungszeugnisse, Einbaubedingungen und technischen
Eigenschaften
der vom AN zum Einbau vorgesehenen Produkte
ersichtlich sind.

Der AN hat den AG auf die für die angebotenen
Leistungen erforderlichen bauseitigen Vorleistungen
rechtzeitig vor
Ausführungsbeginn der an ihn beauftragten Leistungen
hinzuweisen.

Rechtzeitig vor Beginn der Ausführung seiner Arbeiten
hat der AN eigenverantwortlich vorgegebene Maße und
benannte Höhen auf Übereinstimmung mit am Bau
vorhandenen Meterrissen und erforderlichenfalls die
Maßgenauigkeit des Rohbodens durch Nivellement
festzustellen. Bei Überschreitung der Toleranzgrenzen
ist der
Auftraggeber unverzüglich zu verständigen.

Soweit Toleranzen aus Vorleistungen vom AN beseitigt
werden, erstellt der AN vor Beseitigung oder Ausgleich
der
Toleranzen ein Aufmaß über diese Leistungen. Nach
Leistungserbringung ist die Abrechnung des Aufwands zur
Toleranzbeseitigung nicht mehr nachvollziehbar. Daher
wird der AN das diesbezügliche Aufmaß vom AG
rechtzeitig vor Arbeitsausführung als Grundlage seines
Vergütungsanspruchs prüfen lassen.

Der AN plant eigenverantwortlich seinen
baustelleninternen Arbeitsablauf. Hieraus folgernd
sind alle eventuellen
bauablaufbedingten Aufwendungen für Hebezeuge,
Mobilkraneinsätze, Bauzwischenzustände, Provisorien,
Unterstützungen, Lehren etc. integraler
Leistungsbestandteil des AN und werden nicht gesondert
vergütet, soweit
nicht in Leistungspositionen ausdrücklich abweichend
beschrieben.

Soweit der AN wartungspflichtige Anlagen, Bauelemente
oder -leistungen ausführt, wird er unaufgefordert und
rechtzeitig vor Abnahme seiner Leistungen dem AG
Wartungsverträge vorlegen, die für die Dauer des
Gewährleistungszeitraums alle zur Erhaltung der
Gewährleistungsansprüche des AG erforderlichen
Leistungen
enthalten, und um ggf. bestehende bauaufsichtliche
Anforderungen an regelmäßige Wartungen und Prüfungen zu
erfüllen.

Der AN prüft im Rahmen seiner Werkstatt- und
Montageplanung eigenverantwortlich die bauseitige
Untergrundbeschaffenheit auf Eignung für die
beschriebenen Abdichtungsarbeiten. Die
Untergrundeignungsprüfung
bezieht sich dabei neben der ggf. erforderlichen
Haftzugfestigkeit auf Ebenheit, Toleranzen,
Materialverträglichkeiten und Planität bzw. das
erforderliche Gefälle von Flächen, um spätere Pfützen
auf der
Abdichtung zu vermeiden. Die Überprüfung hat auch
hinsichtlich der Materialkompatibilität zu geplanten
Folgeleistungen zu erfolgen.

Vor Beginn der Arbeiten ist vom AN eine Werkstatt- und
Montageplanung zu erstellen und dem AG vor Ausführung
zur Prüfung und Freigabe vorzulegen. Bestandteil der
Werkstatt- und Montageplanung des AN sind u. a.:
Erarbeitung sämtlicher Detailpunkte, Elementstöße,
Verbindungen, Befestigungen, toleranzaufnehmende
Anschlüsse,
Berechnung und Ausführung der Windsogsicherung für
Dachbeläge und -befestigungen,
Bemessung, Anzahl und Anordnung von Notüberläufen,
bauphysikalische Berechnungen (soweit nicht
vorhanden), wie z. B. Berechnungen zu Dampfdurchgang,
Bauteilfeuchte und Wärmedämmwerten aller von ihm
gedämmten oder mit Dampfsperren oder -bremsen zu
versehenden Einbaubereiche. Ihm nicht bekannte
Eingabewerte für die Berechnung fragt der AN beim AG
bei
Erfordernis ab,
Prüfung vorhandener und geplanter Anschlusshöhen, auch
für Anstaubewässerung und erkennbar
nachfolgende Dachbeläge.

Vor Ausführung der Arbeiten hat der AN die genannten
Höhen und die Maßgenauigkeit des Rohbodens
eigenverantwortlich durch Nivellement festzustellen.
Bei Überschreitung der Toleranzgrenzen ist der
Auftraggeber
zu verständigen.

3 Ausführung und Konstruktion
3.1 Allgemeine Hinweise
Sofern in den der Ausschreibung beigefügten Unterlagen
keine anderen Qualitäten beschrieben sind, gelten
Anwendungsklasse 2 und im Regelwerk des
Dachdeckerhandwerks genannte Abdichtungsbaustoffe als
Mindestqualität vereinbart.

Der AN überprüft vor Ausführungsbeginn unaufgefordert
die Anforderungen an erforderliche Abdichtungen in
Bezug
auf:
Bodenbeschaffenheit/Versickerungsfähigkeit,
Eindringtiefe/Eintauchtiefe,
Wasserbeanspruchungsklasse,
Rissklasse,
Rissüberbrückungsklasse,
sowie bei Fugen auf die Verformungsklassen anhand der
Setzungsberechnungen des Statikers und/oder des
Baugrundgutachters.

AG-seitige Angaben zu Art und Ausführung der
Abdichtungsarbeiten sind vom AN auf Grundlage des
aktuellen
Normungsstandes zu prüfen oder, soweit nicht
vorhanden, selbstständig zu erarbeiten.

Der AN hat ausreichend Vorhaltematerial
bereitzuhalten, um bei witterungsbedingten
Unterbrechungen die zum
Teil fertiggestellten Leistungen bis zur Übergabe zu
schützen.

Die Entfernung von Tagwasser gehört zu den Leistungen
des AN. Untergründe müssen vor Arbeitsausführung
vollständig abgetrocknet sein. Dies gilt bei
Trapezblechen auch für die Tiefsicken, um langfristig
entstehenden
Weißrost zu vermeiden.

3.2 Besondere Anforderungen an die Ausführung der
Dachabdichtungsarbeiten
Die Abdichtung ist so aufzubringen und ggf. zu
schützen, dass bei Arbeitsunterbrechungen kein
Niederschlagswasser in den Schichtaufbau gelangen kann.

Die Sicherung durch provisorische Abdeckungen ist
besonders im Bereich von Durchdringungen der Dachhaut
vorzunehmen.

Soweit die Lage von Dacheinläufen und Notüberläufen
eine Anstaubewässerung während der Bauzeit des AN für
den Dachabdichtungsaufbau auf der Dampfsperre erwarten
lässt, ist die Dampfsperre vom AN als Notabdichtung
auszuführen.

Werden Dampfsperren als Notabdichtung verwendet, muss
vor zeitlich versetzter Ausführung nachfolgender
Abdichtungsarbeiten vom AN zunächst unaufgefordert
eine Dichtheitsprüfung erfolgen. Ein Prüfprotokoll ist
dem
AG zu übergeben.

Es ist vom AN durch Schutzmaßnahmen sicherzustellen,
dass die Abdichtung im Bereich von Zugängen,
Austritten und Wartungswegen während der Bauzeit nicht
durch scharfkantige Transport- und Arbeitsgeräte
beschädigt werden kann.

Mängel und Schäden an bereits abgenommenen
Abdichtungsflächen müssen sofort nach Erkennen und vor
ihrer
Ausbesserung dem AG gemeldet werden.

3.3 Planung, Konstruktion und Bemessung
Sämtliche Dachneigungen sind grundsätzlich mit
mindestens 2 % Gefälle auszuführen. Neben dem
Quergefälle ist
auch ein Längsgefälle von mindestens 1 % vorzusehen.
Die Gefälleausbildung ist, wenn nicht innerhalb der
Konstruktion vorgesehen, mittels Gefälledämmung
herzustellen.

Zur Entlastung von Anschlüssen und Fugen ist ein
ausreichendes Gegengefälle von > 1,00 m Länge
vorzusehen.
Das Gefälle ist so zu planen, dass die konstruktiven
Dehnungs- und Bewegungsfugen im Bereich der Hochpunkte
liegen und kein Wasser auf der Abdichtungsfläche
verbleibt.

Dächer sind, soweit in der nachfolgenden
Leistungsbeschreibung nicht abweichend angegeben, in
der
Anwendungsklasse K2 nach DIN 18531 oder in Analogie
nach Flachdachrichtlinie auszuführen.

Die Oberkante von Maschinenfundamenten und
Aufständerungen für Technikgeräte muss mindestens 50
cm über
dem Dachaufbaupaket einschließlich Oberflächenschutz
liegen, um die Revisionierbarkeit der Abdichtungen auch
unter Gerätesockeln zu gewährleisten. Sind diese
Vorgaben nicht einzuhalten, teilt der AN dies dem AG
rechtzeitig vor Ausführung der Arbeiten mit und meldet
Bedenken hiergegen an.

Technische Anlagen, die auf der Dachfläche aufgestellt
werden, sollen nach Möglichkeit auf Fundamentplatten,
die
auf der Abdichtung liegen, aufgestellt werden. Eine
Durchdringung der Abdichtung mit Stützenfüßen,
Geländerpfosten etc. soll vermieden werden. Bei
gedämmten Dachaufbauten erfragt der AN unaufgefordert
die
Lage von Maschinenfundamenten rechtzeitig vor
Ausführung. Die Wärmedämmung unter den
Fundamentplatten ist
druckfest und in mindestens 40 mm Mehrstärke gegenüber
der nebenliegenden Gefälledämmung in waagerechter
Oberfläche auszubilden, um das Zusammendrücken und
eine Pfützenbildung unterhalb der Maschinenfundamente
zu vermeiden. Findet der AN andere Ausführungen auf
der Baustelle vor, so teilt er dies dem AG rechtzeitig
vor
Ausführung mit.

Der AN überprüft vor Ausführungsbeginn unaufgefordert
die Anforderungen an erforderliche Abdichtungen in
Bezug
auf:
Wasserbeanspruchungsklasse,
Rissklasse,
Rissüberbrückungsklasse,
sowie bei Fugen auf die Verformungsklassen.

AG-seitige Angaben zu Art und Ausführung der
Abdichtungsarbeiten sind vom AN auf Grundlage des
aktuellen
Normungsstandes zu prüfen oder, soweit nicht
vorhanden, selbstständig zu erarbeiten.

3.4 Untergrund
Fertigteilplattenfugen sind vor dem Einbau von
Abdichtungen vom AN oberflächeneben zu vermörteln und
mit
einem mindestens 20 cm breiten Schleppstreifen zu
versehen. Erforderlichenfalls sind zur Überbrückung
größerer
Distanzen Blechstreifen oder -winkel zu verwenden.

Bei Verwendung von nicht bitumen- bzw. ölbeständigen
Kunststoffbahnen sind ggf. bei Sanierungsmaßnahmen
vorhandene Reste solcher Materialien vollständig zu
entfernen oder durch Trennlagen abzudecken.

Der Untergrund für die Dachbeläge ist entsprechend den
Anforderungen zu reinigen. Pfützen sind vom AN im
Rahmen seiner Leistungen mit Polymerheißbitumen
auszugleichen.

3.5 Dachhaut
Dächer mit Abdichtungen auf wasserdurchlässigen
Dämmschichten mit Dampfsperren sind in der Dämmebene
nach DIN 18531-1, Punkt 6.15 in Felder von ca. 100,00
m2 Größe, jedoch je Dachablaufeinzonierungsbereich, zu
zonieren, um eventuelle Unterläufigkeiten eingrenzen
zu können. Der AN hat Revisionspläne für die Zonierung
zu
erstellen und dem AG zu übergeben.

Die Bekiesung von Dachflächen darf erst nach einer
Sichtprüfung durch die Bauleitung erfolgen, der AN
schuldet
bei allseitig umschlossenen Dachflächen eine
Probe-Anstaubewässerung zum Nachweis der Dichtigkeit.

3.6 Dämmungen und Dampfsperren
Diffusionsäquivalente Luftschichtdicke (sd-Wert) und
Begriffe:
diffusionsoffen: 0,50 m < sd
Dampfbremse: 0,50 m < sd < 1.500 m
Dampfsperre: sd > 1.500 m

Dampfbremsen und Dampfsperren sind konvektionsdicht zu
verlegen, durchdringende Befestigungen sind nur dann
zulässig, wenn die Durchdringungen ihrerseits
überdeckt werden.
An wärmegedämmten Attiken sind Dampfsperren bis auf
die Oberseiten hochzuführen.

Um Dachabläufe herum sind Dämmungen im Durchmesser der
Abdichtungsflansche so weit in der Höhe zu
reduzieren, dass durch die Flansche keine Aufdickung
entsteht, die den Wasserablauf behindert.

Wärmedämmungen sind > 50 cm um Dachabläufe herum
mineralisch und nicht brennbar auszubilden.

Soweit Fundamente haustechnischer Anlagen auf der
Dachhaut zu liegen kommen, ist die Druckfestigkeit der
Wärmedämmung im Hinblick auf die zu erwartenden
Flächengewichte zu wählen.

Dämmstoffplatten sollen mit Stufenfalz versehen sein.
Sind solche Platten nicht erhältlich, ist die Dämmung
2-lg.
mit versetzten Stößen auszuführen. Sofern die Fugen
von Wärmedämmplatten nicht dicht gestoßen sind, sind
sie
durch Schäumen oder Stopfen nachzudämmen.

Alle mit der konstruktiven Dachdecke homogen
verbundenen Bauteile, z. B. Attiken, Aufkantungen
etc., sind nach
vorherigem Aufbringen der Dampfsperre auch ohne
besondere Erwähnung wärmezudämmen. Bei Öffnungen in der
Dachfläche (z. B. an Lichtbändern, Lüftern etc.) sind
die freien Ränder der Wärmedämmung zu kaschieren.

Polystyrolschaumdämmplatten für Umkehrdächer sind nur
in extrudierter Herstellung zu verwenden. Es sind unter
ökologischen Aspekten nur kohlenstoffgeschäumte
extrudierte Polystyroldämmstoffplatten zulässig.

3.7 Mechanische Befestigungen
Mechanische Befestigungen auf nagelbaren Untergründen
sind entsprechend den Flachdachrichtlinien
vorzunehmen. Soweit mechanische Befestigungen auf
Spannbetonbauteilen ausgeführt werden sollen, holt der
AN
unaufgefordert vom AG Auskunft darüber ein, wie an den
Spannbetonbauteilen befestigt werden kann.

Bei mehrlagigen Abdichtungen sind Befestigungselemente
ausschließlich in Überdeckungsbereichen vorzusehen.

3.8 Einbauten, Einbauteile
Alle Durchführungen und Abläufe, die Folien- oder
Bahnenabdichtungen durchdringen, sind mit Klebe- bzw.
Klemmflansch abzudichten. Gegebenenfalls erforderliche
Verstärkungen sind zu beachten.

Der Abstand von Einbauteilen untereinander und zu
aufgehenden Bauteilen muss mindestens 30 cm betragen,
um
ein ordnungsgemäßes Eindichten der Flansche zu
gewährleisten. Sind Bauteile in geringerem Abstand
eingebaut,
so teilt der AN dies dem AG rechtzeitig vor Ausführung
mit und meldet Bedenken hiergegen an. Dies betrifft
insbesondere auch Dunstrohre und Einläufe an Attiken.

Dacheinläufe müssen revisionierbar, d. h. Abdeckungen
(z. B. Roste) herausnehmbar sein.

Der AN prüft das Vorhandensein erforderlicher
Notüberläufe und - zumindest überschlägig - deren
Bemessung.

3.9 Fugen/Anschlüsse
Stöße und Fugen sind so auszuführen, dass Dehnungen
bei gleichzeitiger Sicherstellung der Wasserdichtheit
spannungsfrei aufgenommen werden können.
Bewegungsfugen sind durchgehend anzuordnen, hiervon
sind auch
Dampfsperren betroffen.

Der AN erfragt unaufgefordert die zu erwartenden
Fugenbewegungen rechtzeitig vor Ausführungsbeginn, um
Abdichtungsschlaufen erforderlicher Größe ausbilden zu
können.

Soweit in der Leistungsbeschreibung nicht anders
beschrieben, ist die Ausführung von Abdeckungen und
Ortgangausbildungen so zu wählen, dass an der Fassade
keine Verschmutzungen durch herablaufendes Wasser
entstehen können. Überstände sollen mindestens 40 mm
betragen, wenn an anderer Stelle nichts Abweichendes
geregelt ist.

Abdichtungen auf der Oberseite von Attiken sind bis
auf die Außenseite zu führen, sodass die Wandköpfe oder
Attiken dachseitig vollständig eingedichtet sind.

Metallanschlüsse, die in der wasserführenden Ebene
bituminös eingedichteter Dächer liegen, müssen einen
Schutzanstrich gegen Bitumenkorrosion erhalten. Der
Schutzanstrich ist mindestens 2 cm über die
wasserführende Ebene zu führen.

3.10 Schutzschichten und -maßnahmen
Im Gegensatz zu Schutzschichten dienen Schutzmaßnahmen
dem vorübergehenden Schutz der Abdichtung
durch geeignete Maßnahmen während der Bauarbeiten, in
Abhängigkeit von der Beanspruchung. Sie müssen auf
die erwartete Dauer des maßgebenden Bauzustandes
abgestimmt sein.

Material, Art und Dichte von Schutzschichten sind in
Abhängigkeit von den zu erwartenden Beanspruchungen und
den örtlichen Gegebenheiten auszuwählen.

Besondere Aufmerksamkeit ist bei Verwendung
abgleitfähiger Schutzschichten oder -lagen nötig, da
diese vom
ausführenden Personal immer wieder gerne einmal an die
Wand genagelt werden und damit die gerade erstellten
Abdichtungen zerstört werden.

Kies kommt ausschließlich als gewaschener Rollkies zur
Ausführung, Bruchkies, Grobsplitt oder Schotter sind
nicht zulässig.

3.11 Lichtkuppeln, Rauchabzüge, Dachausstiege
Weichen die angebotenen RWA-Anlagen im Falle eines
Nebenangebotes von den ausgeschriebenen
Anforderungen ab, sind mindestens die verlangten
aerodynamisch wirksamen Rauchabzugsflächen zu
erbringen.

Das gilt auch dann, wenn in der Ausschreibung
lediglich die Rahmengröße vorgegeben ist. Der AN
führt, auch bei
Verwendung der AG-seitig vorgegebenen RWA,
unaufgefordert und rechtzeitig vor Ausführung den
Nachweis der
geometrisch wirksamen Öffnungsfläche.

3.11.1 Vollständigkeit
Je Dachebene ist mindestens eine Lichtkuppel/RWA mit
einem Dachausstiegsbeschlag zu versehen.

Sofern in der nachfolgenden Leistungsbeschreibung
keine näheren Angaben zur Betätigungsart von
Rauchabzügen
vorgegeben sind, ist von elektrisch betätigte Anlagen
mit Lüftungsfunktion auszugehen.

Im Leistungsumfang von RWAs sind je nach System
folgende Komponenten zu liefern und einzubauen:
Auslösetaster, Steuerung, Akkupufferung und
Hubvorrichtung im 2-Wege-System, Motor und Schaltplan
bei
elektrisch betriebenen RWAs (Unterputz-Verkabelung und
Lüftungstaster sowie elektrisches Verdrahten
erfolgen bauseitig),
Auslösestation, Leitungen, angeblockte Thermatik bei
Auslösung über eine CO2-Patrone,
Inbetriebnahmebescheinigung und Abnahme durch
anerkannten Sachverständigen.

Sind Lichtkuppeln beschrieben, so verstehen sie sich
einschließlich Holzbohlenkranz, Eindeckrahmen, Montage-
und Anschlussset, Beschlägen, Betätigungsstangen etc.
als vollständige, eingebaute und in die Dachabdichtung
eingearbeitete Leistung. Innere
Zierbekleidungen/Laibungsbekleidungen sind nur dann
Leistungsbestandteil, wenn
sie ausdrücklich beschrieben sind.

3.11.2 Einbau von Lichtkuppeln
Der AN prüft unaufgefordert vor Bestellung der
Lichtkuppeln und Aufsatzkränze, ob eine Freigabe des
Herstellers
für die vorhandene Dachneigung vorliegt.

In den Anschlussbereichen ist eine Kerndämmung
vorzunehmen; das gilt auch dann, wenn Dämmplatten in
anderen Dicken ausgeschrieben sind. Alle
Randanschlüsse zur Dampfsperre/Dampfbremse sind
vollflächig dicht
zu verkleben.

3.11.3 Ausführung der Anschlüsse
Soweit Innenverkleidungen ausgeschrieben sind, sind
diese als Fertigprodukte aus dem Lieferprogramm des
Dachflächenherstellers zu verwenden.

3.11.4 RWA und motorisch betätigte Lichtkuppeln
Im Leistungsumfang des AN sind bei Ausführung von RWAs
je nach System folgende Komponenten zu liefern und
einzubauen:
Elektrisch ausgelöste oder betätigte RWA, Kuppeln und
Dachflächenfenster müssen in ihrer Steuerung über
mindestens einen freien, nicht belegten
potenzialfreien Steuerungskontakt für "auf" und "zu"
verfügen, um so
die Möglichkeit zum Abschluss an BMA-Buskoppler zu
ermöglichen und um damit in eine
Brandfall-Steuerungsmatrix einbezogen werden zu können,
Auslösestation, Leitungen, angeblockte Thermatik bei
Auslösung über eine CO2-Patrone,
Inbetriebnahmebescheinigung und Abnahme durch
anerkannten Sachverständigen.

Die folgenden Schnittstellen für Lieferung und Montage
sind für elektromotorisch betätigte Dachflächenfenster
und
Lichtkuppeln zu beachten:
Aufsetzkranz: AN,
Eindichten: AN,
RWA, Kuppel, Dachflächenfenster: AN,
Motor, Antrieb: AN,
Steuerung: AN,
Taster ("Scheibe einschlagen", grau): AN,
UP-Verkabelung: bauseitig,
230-V-Anschlusspunkt: bauseitig,
elektr. Verdrahtung, Schaltung: AN,
Inbetriebnahme,
ggf. Prüfbuch, ggf. Sachverständigenabnahme: AN.

Sofern in der nachfolgenden Leistungsbeschreibung
keine näheren Angaben zur Betätigungsart von
Rauchabzügen
vorgegeben sind, ist von elektrisch betätigen Anlagen
mit Lüftungsfunktion auszugehen.

Dachflächenfenster mit elektromotorischer
Lüftungsfunktion, die außerhalb von Wohneinheiten
(bspw. in
Treppenräumen) zum Einbau gelangen, sind mit Wind- und
Regenwächtern auszustatten.
Sind diese weder im Leistungspositionstext beschrieben
noch bauseitig vorhanden, bietet der AN diese dem AG
rechtzeitig vor Ausführungsbeginn als zusätzliche
Leistung an.

3.12 Sanierung
Bei Dacherneuerungsarbeiten darf grundsätzlich nur so
weit gearbeitet werden, dass bei Tagwasseranfall und
jeden Arbeitstag zu Arbeitsende die vollständige
Dichtigkeit des Daches gewährleistet ist.

3.13 Absturzsicherungen
Die wärmegedämmte Ausführung von Absturzsicherungen in
wärmegedämmten Dächern gehört ebenso zu den
Leistungen des AN wie das Einarbeiten in die
Abdichtung.

3.14 Beläge und begehbare Dächer
3.14.1 Balkon- und Terrassenbeläge aus Holz
Balkonbeläge aus Holz werden ausschließlich mit
thermobehandelten, dauerhaltbar gemachten einheimischen
Harthölzern für Belag und Unterkonstruktion
ausgeführt. Sämtliche Hölzer mit FSC-Siegel.
Belag aus Thermoholzdielen in gleichmäßigen Längen,
nach Möglichkeit nicht unter 2,50 m Einzellänge im
laufenden Verband, planeben verlegt. Materialstärke >
25 mm.
Befestigung mittels gleichmäßig-kontrolliert
eingesenkter Edelstahlschrauben mit geometrischem
Schraubbild.
Unterkonstruktion aus thermobehandelten,
FSC-zertifizierten Kanthölzern mit Mindestkantenlänge
80 mm.
Dränlage aus feuchtigkeitsunempfindlichen Auflagern
aus XPS-Dämmstoff, Auflagergröße mindestens 12 x 12 cm.
Alle Belagoberflächen und Stirnseiten geölt.

## ZTV Klempnerarbeiten
ZTV Klempnerarbeiten

1 Grundlagen
Für die Leistungen dieses Gewerks gelten die VOB Teil
C, insbesondere ATV DIN 18339
Klempnerarbeiten, und die Allgemein Anerkannten Regeln
der Technik.

Ergänzend hierzu gelten die Regelwerke der nachstehend
genannten Herausgeber in der
zum Zeitpunkt der Ausführung gültigen Fassung als
Grundlage von Kalkulation und
Arbeitsausführung:
DGUV: Deutsche Gesetzliche Unfallversicherung e. V.,
DIN: Deutsches Institut für Normung e. V.,
GDA: Gesamtverband der Aluminiumindustrie e. V.,
GSB International e. V.,
Institut Feuerverzinken GmbH, Industrieverband
Feuerverzinken e. V.,
RAL: Deutsches Institut für Gütesicherung und
Kennzeichnung e. V.,
vdd: Industrieverband Bitumen-Dach- und
Dichtungsbahnen e. V.,
ZVDH: Zentralverband des Deutschen Dachdeckerhandwerks
e. V.

2 Vorbereitung und Planung
Innerhalb von 10 Tagen nach Auftragserhalt, in jedem
Fall jedoch rechtzeitig vor
Materialdisposition und Ausführungsbeginn, wird der AN
dem AG unaufgefordert den Teil
seiner späteren Dokumentation übergeben, aus dem alle
bauaufsichtlichen Zulassungen,
Prüfungszeugnisse, Einbaubedingungen und technischen
Eigenschaften der vom AN zum
Einbau vorgesehenen Produkte ersichtlich sind.

Der AN hat den AG auf die für die angebotenen
Leistungen erforderlichen bauseitigen
Vorleistungen rechtzeitig vor Ausführungsbeginn der an
ihn beauftragten Leistungen
hinzuweisen.

Rechtzeitig vor Beginn der Ausführung seiner Arbeiten
hat der AN eigenverantwortlich
vorgegebene Maße und benannte Höhen auf
Übereinstimmung mit am Bau vorhandenen
Meterrissen und erforderlichenfalls die Maßgenauigkeit
des Rohbodens durch Nivellement
festzustellen. Bei Überschreitung der Toleranzgrenzen,
insbesondere von Winkeltoleranzen,
ist der Auftraggeber unverzüglich zu verständigen.

Soweit Toleranzen aus Vorleistungen vom AN beseitigt
werden, erstellt der AN vor
Beseitigung oder Ausgleich der Toleranzen ein Aufmaß
über diese Leistungen. Nach
Leistungserbringung ist die Abrechnung des Aufwands
zur Toleranzbeseitigung nicht mehr
nachvollziehbar. Daher wird der AN das diesbezügliche
Aufmaß vom AG rechtzeitig vor
Arbeitsausführung als Grundlage seines
Vergütungsanspruchs prüfen lassen.

Der AN plant eigenverantwortlich seinen
baustelleninternen Arbeitsablauf. Hieraus folgernd
sind alle eventuellen bauablaufbedingten Aufwendungen
für Hebezeuge, Mobilkraneinsätze,
Bauzwischenzustände, Provisorien, Unterstützungen,
Tragrüstungen (mit Ausnahme von
Traggerüsten der Klasse B nach DIN EN 12812), Lehren
etc. integraler Leistungsbestandteil
des AN und werden nicht gesondert vergütet, soweit
nicht in Leistungspositionen
ausdrücklich abweichend beschrieben.

Soweit der AN wartungspflichtige Anlagen, Bauelemente
oder -leistungen ausführt, wird er
unaufgefordert und rechtzeitig vor Abnahme seiner
Leistungen dem AG Wartungsverträge
vorlegen, die für die Dauer des
Gewährleistungszeitraums alle zur Erhaltung der
Gewährleistungsansprüche des AG erforderlichen
Leistungen enthalten, und um ggf.
bestehende bauaufsichtliche Anforderungen an
regelmäßige Wartungen und Prüfungen zu
erfüllen.

Der Ausschreibung eventuell beigefügte Leitdetails
treffen in erster Linie eine formale
Gestaltungsaussage. Es gehört zu den Aufgaben des AN,
im Rahmen seiner Werkstatt-
und Montageplanung Stöße, Verbindungen, Befestigungen,
toleranzaufnehmende
Anschlüsse, Anzahl und Dimensionierung von
Notüberläufen und dergleichen gemäß dem
zu erwartenden Gebrauchswert zu entwickeln.
Materialeigenschaften z. B. durch
Wärmeeinfluss sind bei der Detailausbildung zu
berücksichtigen.

3 Ausführung und Konstruktion
3.1 Allgemeine Hinweise zur Ausführung und Konstruktion
Anschlüsse an höher geführte Bauteile sind mindestens
15 cm über die Dachfläche zu
führen und rückstausicher zu verwahren.

Zum Schutz der Oberfläche sind Fassadensysteme foliert
zu liefern, die Folien sind nach
der Montage nach Aufforderung durch den AG vom AN zu
entfernen. Zinkbleche sind mit
einer Latexbeschichtung zu versehen, soweit die Gefahr
besteht, dass Putz- oder
Mörtelanhaftungen durch die Leistungen anderer
Unternehmer entstehen können.

Der AN hat vor Ausführung der Klempnerarbeiten an
Dächern die Tauglichkeit des
gewählten Montagesystems als Bestandteil des äußeren
Blitzschutzes nach DIN/VDE
nachzuweisen.

Die Konstruktionen von Dächern und Fassaden sind
grundsätzlich so herzustellen, dass
keine Schäden durch Tauwasser innerhalb der
Konstruktion entstehen können. Es sind
möglichst hinterlüftete Konstruktionen auszuführen. An
der Innenseite von nicht
kerngedämmten, nicht hinterlüfteten Konstruktionen ist
anstelle einer Dampfsperre eine
Dampfbremse einzubauen, um eine Austrocknung nach
innen zu ermöglichen.

3.2 Blecharbeiten
Überstände von Abdeckungen sollen mindestens 40 mm
betragen, soweit nicht an anderer
Stelle andere Angaben getätigt werden.

Blechkanten und Außenecken sind stets zu entgraten.

Die Oberseite von Blechen ist grundsätzlich im
Sichtbereich anzuordnen. Eine einheitliche
Walzrichtung ist bei der Verlegung von Blechen zu
beachten, um ein einheitliches Bild zu
erhalten.

3.2.1 Dachrinnen und Fallrohre
Der AN klärt vor Ausführung mit dem AG, ob Kopfböden
von Dachrinnen als Kugelböden
oder als Flachböden auszuführen sind.

Gefällelose Rinnen sowie Rinnen in Wasserfließrichtung
unterhalb bituminöser
Flächenabdichtungen sind vom AN stets mit einem
Schutzanstrich gegen Korrosion zu
versehen.

Am Fuß von Kehlen sind an vorgehängten Rinnen stets
Schwallbleche mit Verstärkung
gegen Verbiegen anzubringen.

Alle Fallrohranschlüsse sind mit Laubfangkörben
auszustatten. Fallrohre sind, soweit in der
nachfolgenden Leistungsbeschreibung nicht abweichend
beschrieben, mit Doppelbögen
anstelle Trichterrohr anzuschließen.

In öffentlich zugänglichen Bereichen sind Standrohre
mit einer Höhe von 2,00 m
einzubauen. Standrohre sind, soweit nicht ausdrücklich
abweichend angegeben, aus
verzinkten Stahlrohren mit Revisionsklappe mit Schlitz
auszuführen, der Übergang zum
Fallrohr erfolgt mittels Abdeckmanschette.

3.2.2 Fensterbleche
Fensterbleche aus Titanzink oder Kupfer erhalten
seitliche Aufkantungen mit verlöteten
hinteren Ecken sowie vordere Abkantungen mit
Rückkantungen. Fensterbleche aus
Aluminium sind mit seitlicher und hinterer Aufkantung
sowie verschweißten Ecken anstelle
Endkappen auszuführen, soweit nicht an anderer Stelle
abweichend beschrieben.

Alle Fensterbänke sind mit unterseitiger
Anti-Dröhn-Beschichtung auszuführen. Soweit
Fensterbänke rückseitig verschraubt sind, und ihr
Unterschnitt seitlich eingeputzt ist, ist
eine unterseitige Befestigung mit Bitumenkleber
zulässig.

Fensterbleche dürfen nicht unmittelbar auf Mauerwerk
aufgesetzt werden, sie müssen eine
unterseitige Wärmedämmung in gesamter Laibungstiefe
erhalten. Soweit die
Wärmedämmung nicht wie vorgegeben ausführbar ist,
teilt der AN dies dem AG rechtzeitig
vor Ausführung mit.

Fensterbleche bis 1,90 m Länge sind stets ungeteilt
auszuführen. Die Teilung breiterer
Fensterbänke muss unter Bezugnahme auf die
Rahmenteilung der Fensterelemente
erfolgen und geschieht nicht unter dem Aspekt der
Verschnittoptimierung des AN.

Werden Fensterbleche montiert, solange Fassadenputz-
und Anstricharbeiten noch nicht
abgeschlossen sind, so sind sie vom AN mit einer
Flüssiglatexbeschichtung als
Oberflächenschutz zu versehen.

3.2.3 Attika- und Wandkopfabdeckungen
Attikaabdeckungen sollen ein Gefälle nach innen von
ca. 10 % erhalten. Abdeckungen aus
Titanzink oder Kupfer erhalten eine außenseitige
Aufkantung zur Vermeidung des seitlichen
Abtropfens von Wasser.

Stöße und Schiebenähte sind mit profilierten
Stoßblechen zu unterlegen, sodass eine
kontrollierte Wasserableitung erfolgt. Als Unterlage
von Verblechungen sind wasserfest
verleimte Sperrholzplatten von mindestens 22 mm Stärke
einzubauen.

Soweit Attikaabdeckungen in der Länge geteilt werden
müssen, ist vom AN mit dem AG
rechtzeitig vor Ausführung abzusprechen, ob die
Teilung mit gleichmäßig langen Elementen
oder aber unter Bezugnahme auf beispielsweise die
Achsen nebenliegender Fenster- oder
Fassadenelemente erfolgen soll.

Außenecken von Aluminium-Wandkopfabdeckungen sind
stets örtlich aufzumessen und in
verschweißter Ausführung herzustellen.

Endstücke von Attikaaufkantungen vor aufgehenden
Bauteilen erhalten stets eine
Aufkantung als Abschluss.

Sichtbar verbleibende Befestigungsmittel sind in
waagerecht eingebauten
Attikaabdeckungen nicht zulässig.

Bei Wandkopfabdeckungen an Haustrennwänden mit
doppelter Wandstellung sind
durchdringende Befestigungen nur zulässig, wenn sie
mindestens 20 mm Bewegung
ermöglichen und mit Lötkappen abgedeckt sind.

3.2.4 Aufkantungen und Anschlüsse
Anschlüsse an andere Baukörper, so etwa
Brandwandanschlüsse, sind stets verschieblich
und in Überdeckung auszuführen.

Die Klemmprofile aller Anschlüsse in genutzten
Bereichen (Terrassen, Balkone,
Dachterrassen) sind mit Kappleisten aus
pulverbeschichtetem Aluminium zu überdecken.
Als genutzte Bereiche gelten Dachterrassen, Terrassen,
Balkone, ebenerdige
Gebäudeanschlüsse, Tiefgaragendächer usw.). Nicht
genutzte Dächer sind hiervon nicht
betroffen. Alle Kappleisten sind oberseitig zu
versiegeln.

Anschlüsse an gemauerte Schornsteinköpfe sind, soweit
nicht in der
Leistungsbeschreibung abweichend beschrieben,
stufenförmig und in die Mauerwerksfugen
eingeschlitzt auszuführen. Im oberen Abschluss sind
Kappleisten zur Überdeckung des
Anschlusses mit Mauerhaken zu sichern und
dauerplastisch zu versiegeln.

3.2.5 Abdichtung
Im Anschlussbereich unterhalb von Fensterbänken sowie
zwischen Fensterbank und
Blendrahmen ist eine Abdichtungsebene einschließlich
Fugenabdichtungen einzubauen.
Die Ausführungen der Abdichtungen müssen
schlagregendicht sein sowie thermische
Längenausdehnungen der Fensterbänke aufnehmen können.

## 11 Dachabdichtungsarbeiten mit PV
EP-Anteile: Material; Lohn; Sonstiges

### Bereich 00 Hinweise und besondere Vorbemerkungen

*Hinweis: Schweiß-, Trenn-, Schleif- und sonstige Heißarbeiten*
Schweiß-, Trenn-, Schleif- und sonstige Heißarbeiten
dürfen nur
nach vorheriger schriftlicher Freigabe durch die
Objektüberwachung ausgeführt werden.

Vor Beginn der Arbeiten sind die Arbeitsbereiche,
angrenzende
Bauteile, Dachhohlräume, Durchdringungen, Lichtkuppeln,
Lüftungsöffnungen, Installationen und brennbaren
Baustoffe zu
überprüfen und erforderlichenfalls gegen Wärmeeintrag,
Funkenflug und Brandübertragung zu schützen.

Der Auftragnehmer hat für die Dauer der Heißarbeiten
geeignete
Löschmittel vorzuhalten und eine fachkundige
Brandwache zu
stellen. Nach Beendigung der Heißarbeiten ist eine
Nachkontrolle
des Arbeitsbereiches einschließlich angrenzender
Bauteile und
Dachhohlräume durchzuführen.

Die Kosten für Schutzmaßnahmen, Brandwache,
Nachkontrolle,
Löschmittel, Abdeckungen und sämtliche Nebenleistungen
sind
in die Einheitspreise einzurechnen.

*Hinweis: Ergänzend zu den ZTV Dachabdichtungsarbeiten und ZTV*
Ergänzend zu den ZTV Dachabdichtungsarbeiten und ZTV
Klempnerarbeiten sind die erforderlichen Produkt-,
Verwendbarkeits- und Ausführungsnachweise rechtzeitig
vor
Bestellung beziehungsweise Einbau zur Prüfung
vorzulegen.

Vor Abnahme ist eine geordnete, bauteil- und
positionsbezogene
Schlussdokumentation digital als PDF und einfach in
Papierform
zu übergeben. Sie umfasst, soweit für die ausgeführten
Leistungen zutreffend, Fachunternehmererklärungen,
Ausführungs- und Berechnungsnachweise, Prüfprotokolle,
Fotodokumentationen verdeckter Leistungen,
Entsorgungsnachweise sowie Wartungs- und
Pflegehinweise.

In den einzelnen Leistungspositionen zusätzlich
geforderte
Nachweise und Dokumentationen bleiben hiervon
unberührt.

Damit bleibt die projektspezifische Forderung zur
Zuordnung,
Übergabeform und Fotodokumentation erhalten, ohne die
unverändert geltenden ZTV auf knapp zwei Seiten zu
wiederholen.

*Hinweis: Das Schadstoffgutachten der WESSLING Consulting*
Das Schadstoffgutachten der WESSLING Consulting
Engineering
GmbH & Co. KG, Projekt EBR-25-0014 / Auftrag
EBR-00060-25,
Stand 27.08.2025, einschließlich Anlagen, ist
Bestandteil der
Vergabeunterlagen.

Die darin enthaltenen Schadstoffbefunde,
Materialzuordnungen
und Einstufungen sind bei den in den
Leistungspositionen
ausdrücklich beschriebenen Rückbau-, Schutz-,
Transport- und
Entsorgungsleistungen zu beachten. Für baugleiche und
gleichartig aufgebaute Bauteile gelten die
entsprechenden
Aussagen des Schadstoffgutachtens sinngemäß.

Maßgebend für den konkreten Leistungsumfang, die
Vergütung,
die Abfalleinstufung und die erforderlichen Nachweise
bleiben die
jeweiligen Leistungspositionen.

### Bereich 01 Baustelleinrichtung/Allgemein

#### Abschnitt 01.01 Baustelleneinrichtung

**01.01.0010 Baustelleneinrichtung**
*** Pauschalposition
Baustelleneinrichtung für sämtliche, in der
Leistungsbeschreibung
aufgeführten Leistungen einrichten, vorhalten und
räumen.
Materialcontainer, Schuttcontainer, Hebezeuge, Schutz
von
Lagerbereichen durch Abdeckung der Pflasterflächen mit
geeignetem Material, Container für Pausen
Vorhaltedauer: für die Zeit der Umsetzung der eigenen
Leistung.
Die Baustelleneinrichtung umfasst auch
Materialtransport auf die
Dachflächen, Schutz angrenzender Bauteile, Abdeckungen
von
Verkehrs und Lagerflächen, tägliche Sicherung
geöffneter
Dachbereiche gegen Witterungseintritt, Vorhaltung
geeigneter
Hebezeuge sowie Abstimmung der Lagerflächen mit der
Objektüberwachung.

Der arbeitstägliche Dachverschluss erfolgt gemäß
Vorbemerkung
und ist einzurechnen.
Menge: 1,000 psch

**01.01.0020 Planung Gefälledämmung digital**
Die Gefälledämmplanung betrifft ausschließlich die
gedämmten
Dachflächen der Gebäude A, B, D, E, F und G. Das
Hauptdach
des Gebäudes C ist nicht Bestandteil der
Gefälledämmplanung
und bleibt ungedämmt.

Planung der Gefälledämmung für die gedämmten
Dachflächen der
Gebäude A, B, D, E, F und G einschließlich digitaler
Übergabe
eines ausführbaren Gefälledämmplans vor
Materialbestellung und
Ausführungsbeginn.

Der Gefälledämmplan muss für jede Dachfläche mindestens
enthalten:
- Dachflächenabgrenzung und Gefällerichtungen,
- Lage von Dachabläufen, Notabläufen, Rinnen und
Entwässerungslinien,
- Kehl- und Gratlinien,
- Dämmstoffdicken und Mindestdicken,
- Höhen an Abläufen, Attiken, Dachrändern,
Aufsetzkränzen,
Durchdringungen und Anschlüssen,
- Dämmplattenaufteilung einschließlich erforderlicher
Zuschnitte,
Keilplatten sowie Grat- und Kehlplatten,
- Angabe der vorgesehenen Dämmstoffarten und
Druckfestigkeiten entsprechend den ausgeschriebenen
Dachflächen und PV-Bereichen.

Die Planung ist mit der Entwässerungsbemessung, der
Dachaufsicht, den vorgesehenen Dachaufbauten sowie dem
örtlichen Aufmaß abzugleichen und vor Ausführung der
Objektüberwachung zur Freigabe vorzulegen.
Menge: 1,000 St

**01.01.0030 Planung und Bemessung der mechanischen Befestigung von Dämmung und Dachabdichtung**
Planung und Bemessung der mechanischen Befestigung für
sämtliche Dachflächen und Dachaufbauten, bei denen
gemäß
den nachfolgenden Leistungspositionen eine mechanische
Befestigung von Dämmung, Abdichtung oder sonstigen
Dachaufbauschichten vorgesehen ist.

Die Bemessung umfasst die Ermittlung und Darstellung
der
erforderlichen Befestigungsmittel einschließlich
Befestigerart,
Abmessung, Korrosionsschutz, Tragfähigkeit, zulässiger
Lasten
und Befestigeranzahl.

Die Befestigung ist getrennt für Innen-, Rand- und
Eckbereiche
darzustellen. Die Bemessung hat unter Berücksichtigung
der
jeweiligen Dachgeometrie, Gebäudehöhe, Attika- und
Randbereiche, Dachaufbauten, Durchdringungen,
Lichtkuppeln,
Aufsetzkränzen sowie der vorgesehenen Dachnutzung zu
erfolgen.

Vor Beginn der Arbeiten ist die Eignung des vorhandenen
Untergrundes für das vorgesehene Befestigungssystem
festzustellen. Erforderliche Untergrundprüfungen und
Auszugsversuche sind nach Herstellervorgabe und
Zulassung
durchzuführen und zu dokumentieren.

Der Befestigungsplan ist objektbezogen zu erstellen
und muss
mindestens enthalten:
- Zuordnung der jeweiligen Dachflächen und Untergründe,
- Darstellung der Innen-, Rand- und Eckbereiche,
- Befestigerart, Befestigerlänge und Befestigeranzahl
je m²,
- zeichnerische Darstellung der Befestigeranordnung,
- Angaben zu erforderlichen Untergrundprüfungen und den
zugrunde gelegten Auszugswerten,
- Zuordnung der verwendeten Befestigungsmittel zum
vorgesehenen Dachaufbau und zur jeweiligen
bauaufsichtlichen
Zulassung bzw. Herstellerfreigabe.

Der Befestigungsplan einschließlich der zugehörigen
Nachweise
ist vor Materialbestellung und vor Ausführungsbeginn
digital zur
Freigabe vorzulegen.

Die Lieferung und Montage der Befestigungsmittel
werden über
die jeweiligen Dachaufbaupositionen vergütet und sind
nicht
Bestandteil dieser Planungsposition.
Menge: 1,000 St

**01.01.0040 Planung und Entwässerungsbemessung**
*** Pauschalposition
Planung und Bemessung der vollständig neu
herzustellenden
Dachentwässerung für sämtliche in diesem
Leistungsverzeichnis
enthaltenen Dachflächen der Gebäude C, A, B, D, E, F
und G.

Die Leistung umfasst Hauptentwässerung und
Notentwässerung
einschließlich hydraulischer Bemessung nach DIN
1986-100 und
DIN EN 12056-3. Haupt- und Notentwässerung sind
getrennt
nachzuweisen.

Zu liefern ist ein ausführbarer Entwässerungsplan mit
mindestens
folgenden Angaben:
- Zuordnung aller Dachflächen und
Entwässerungsbereiche,
- Lage, Anzahl, Art und Nennweiten der Hauptabläufe,
Attikaabläufe, Notabläufe, Notüberläufe, Rinnen und
Speier,
- Lage, Höhe und Anstauhöhe der Notentwässerung,
- Gefällerichtung und Wasserführung bis zu den
jeweiligen
Abläufen,
- Leitungsführung, Nennweiten und Anschlusspunkte der
Fallleitungen,
- Übergabepunkt jeder Fallleitung an die weiterführende
Grundstücksentwässerung einschließlich Höhenkote und
Angabe
der Schnittstelle,
- Darstellung der sichtbaren und schadlosen Ableitung
der
Notentwässerung,
- Abstimmung mit Dachaufsicht, Gefälledämmplanung,
Attika-
und Dachrandaufbauten, Fassadenplanung sowie örtlichem
Aufmaß.

Die Planung der Grundleitungen hinter den festgelegten
Übergabepunkten ist nicht Bestandteil dieser Position.

Die Entwässerungsbemessung und der Entwässerungsplan
sind
vor Materialbestellung und vor Ausführungsbeginn
digital zur
Freigabe vorzulegen.
Menge: 1,000 psch

### Bereich 02 Gebäude (C) Haupthalle

#### Abschnitt 02.02 Abbrucharbeiten

*Hinweis: Gerüste, Seitenschutz und Zugänge werden nur insoweit*
Gerüste, Seitenschutz und Zugänge werden nur insoweit
bauseits
gestellt, wie sie in der Baustellenlogistik
ausdrücklich
ausgewiesen sind. Alle für die eigene Leistung
erforderlichen
zusätzlichen Arbeitsmittel, Kleingerüste, Sicherungen
und
Transporthilfen sind einzurechnen.

**02.02.0010 Schalldämmhaube Stahl abbrechen nicht schadstoffbelastet rechteckig L 2000 mm B 600 mm H 700 mm 15-20kg v.Hand Stoffe laden LKW AN ges.Vergüt.Entsorg.**
Abbruch Schalldämmhaube aus Stahl, im Rahmen einer
Totalabbruchmaßnahme, nicht schadstoffbelastet,
Abfall ist nicht gefährlich, vor Ort zerlegbar,
rechteckig,

Länge '2000' mm,

Breite '600' mm,

Höhe '700' mm, Einzelgewicht über 15 bis 20 kg,
Ausführung im Freien,
Arbeitshöhe
bis 3,5 m über der Standfläche des hierfür
erforderlichen
Gerüstes, Abbruch von Hand/mit handgeführten
Kleingeräten,
Ausführung staubarm TRGS 559,
aufgenommene Stoffe sammeln, auf LKW des AN laden,
Entsorgung einschließlich Transport und Gebühren ist
einzurechnen.
Menge: 4,000 St

**02.02.0020 Abbruch vorhandene Blitzschutzanlage, Dachflächen Haupthalle C**
Abbruch und vollständige Entfernung der auf den
Dachflächen der
Haupthalle vorhandenen äußeren Blitzschutzanlage aus
verzinktem Stahl.

Die Leistung umfasst insbesondere sämtliche auf den
Dachflächen vorhandenen Fangleitungen, Ableitungen,
Verbindungsleitungen, Klemmen, Verbinder, Halterungen,
Leitungshalter, Befestigungsmittel und sonstigen
zugehörigen
Bauteile der Blitzschutzanlage.

Vor Beginn der Arbeiten sind der Verlauf der
vorhandenen Anlage,
die Anschlusspunkte sowie die vorgesehenen Trennstellen
gemeinsam mit der Objektüberwachung und dem zuständigen
Gewerk Blitzschutz / Elektro abzustimmen und zu
dokumentieren. Der Rückbau darf nur abschnittsweise
und nach
Freigabe der jeweiligen Dachfläche erfolgen.

Anschlüsse an die weiterführende Blitzschutzanlage, an
Erdungsanlagen sowie an sonstige elektrische oder
technische
Anlagen dürfen nicht beschädigt werden. Erforderliche
Trennungen erfolgen ausschließlich an den mit dem
Gewerk
Blitzschutz / Elektro abgestimmten Schnittstellen.

Beschädigungen an der vorhandenen Dachkonstruktion, an
Attiken, Durchdringungen, Dachaufbauten und
angrenzenden
Bauteilen sind zu vermeiden. Verbleibende
Befestigungsmittel,
Halterungen und Überstände sind vollständig zu
entfernen.
Beschädigte oder geöffnete Abdichtungsbereiche sind
arbeitstäglich witterungssicher zu schließen.

Die Lieferung, Montage, provisorische Sicherung,
Wiederherstellung, Prüfung und Abnahme der neuen
Blitzschutzanlage sind nicht Bestandteil dieser
Position.

Ausführung von Hand beziehungsweise mit handgeführten
Kleingeräten. Anfallende Stoffe sortieren, sammeln,
laden,
abtransportieren und fachgerecht entsorgen.

Abfall ist nicht gefährlich. Entsorgung einschließlich
aller
Gebühren, Wiegescheine und Entsorgungsnachweise nach
AVV
17 04 05 "Eisen und Stahl" ist in den Einheitspreis
einzurechnen.

Abrechnungseinheit: m abgebrochene Blitzschutzleitung
einschließlich aller zugehörigen Befestigungs- und
Verbindungsmittel.
Menge: 140,000 m

**02.02.0030 Lüftungsgitter Stahl verz Zuschnitt-B 600mm abbrechen nicht schadstoffbelastet v.Hand Stoffe laden transp. LKW AN entsorgen AVV170405 Vergüt.Entsorg. AN**
STLB-Bau 2025-10 084
Abbruch Lüftungsgitter, aus verzinktem Stahl,
Zuschnittbreite 600 mm, im Rahmen einer
Totalabbruchmaßnahme, nicht schadstoffbelastet,
Abfall ist nicht gefährlich,
Abbruch von Hand/mit handgeführten Kleingeräten,
Ausführung staubarm TRGS 559,
aufgenommene Stoffe sammeln, auf LKW des AN laden,
transportieren, entsorgen, zum Lager
oder zur Anlage nach Wahl des AN, Abfallschlüssel nach
AVV (Abfallverzeichnis-Verordnung)
170405 Eisen und Stahl,
Vergütung der Entsorgung übernimmt AN.
Menge: 1,600 m

**02.02.0040 Steigbügel Stahl verz Zuschnitt abbrechen nicht schadstoffbelastet v.Hand Stoffe laden LKW AN ges.Vergüt.Entsorg.**
Abbruch Steigbügel, aus verzinktem Stahl, auf
Schornsteineinfassung, im Rahmen einer
Totalabbruchmaßnahme, nicht schadstoffbelastet,
Abfall ist nicht gefährlich,
Abbruch von Hand/mit handgeführten Kleingeräten,
Ausführung
staubarm TRGS 559,
aufgenommene Stoffe sammeln, auf LKW des AN laden,
entsorgen.
Menge: 5,000 St

**02.02.0050 Dachabdichtung Bitumenbahn 3lagig D 20mm abbrechen nicht schadstoffbelastet v.Hand Stoffe laden transp. LKW AN entsorgen bis 10km AVV170302 Vergüt.Entsorg. AN**
STLB-Bau 2025-10 084
Abbruch der Dachabdichtung, Bitumenbahn, 3-lagig,
Gesamtdicke der Abdichtungsbahnen 20
mm, verklebt und geschweißt, im Rahmen einer
Totalabbruchmaßnahme, nicht
schadstoffbelastet,
Abfall ist nicht gefährlich, Arbeitshöhe bis 3,5 m
über der Standfläche des hierfür erforderlichen
Gerüstes, Gerüst wird beigestellt/ist vorh.,
Erschwernis durch horizontale und vertikale
Förderwege von der Abbruchstelle zur
Bereitstellungsfläche/zum Ladeplatz,
vertikaler Förderweg '10'
m,horizontaler Förderweg '50'

  m,
Abbruch von Hand/mit handgeführten Kleingeräten,
aufgenommene Stoffe sammeln, auf LKW des AN laden,
transportieren, entsorgen, zur
Verwertungsanlage, Transportweg bis 10 km,
Abfallschlüssel nach AVV
(Abfallverzeichnis-Verordnung) 170302 Bitumengemische,
Vergütung der Entsorgung übernimmt AN.
Menge: 1190,000 m2

**02.02.0060 Unterdeckung Bitumen-Schweißbahn G200S4 abbrechen nicht schadstoffbelastet v.Hand Stoffe laden transp. LKW AN entsorgen bis 10km AVV170302 Vergüt.Entsorg. AN**
STLB-Bau 2025-10 084
Abbruch der Unterdeckung, aus Bitumen-Schweißbahnen G
200 S4, im Rahmen einer
Totalabbruchmaßnahme, nicht schadstoffbelastet,
Abfall ist nicht gefährlich, Arbeitshöhe bis 3,5 m
über der Standfläche des hierfür erforderlichen
Gerüstes, Gerüst wird beigestellt/ist vorh.,
Erschwernis durch horizontale und vertikale
Förderwege von der Abbruchstelle zur
Bereitstellungsfläche/zum Ladeplatz,
vertikaler Förderweg '10'
m,horizontaler Förderweg '50'

  m,
Abbruch von Hand/mit handgeführten Kleingeräten,
aufgenommene Stoffe sammeln, auf LKW des AN laden,
transportieren, entsorgen, zur
Verwertungsanlage, Transportweg bis 10 km,
Abfallschlüssel nach AVV
(Abfallverzeichnis-Verordnung) 170302 Bitumengemische,
Vergütung der Entsorgung übernimmt AN.
Menge: 1190,000 m2

**02.02.0070 Abbruch Dachabdichtung auf Decke / Dachfläche der bestehenden Dacheinhausung, 2 lagig**
Abbruch der vorhandenen Dachabdichtung auf der oberen
Decken
bzw. Dachfläche einer bestehenden Dacheinhausung auf
dem
Dach, Bereich Süd Ost Ecke des Gebäudes.

Die Leistung umfasst ausschließlich das Lösen,
Schneiden,
Abziehen und Aufnehmen der bituminösen Dachabdichtung
auf
der horizontalen bzw. leicht geneigten oberen
Deckenfläche der
Einhausung. Wandflächen, senkrechte Abdichtungsflächen,
Hochzüge, seitliche Anschlüsse und die Konstruktion der
Einhausung sind nicht Bestandteil dieser Position.

Bestandsausführung nach örtlicher Einschätzung: obere
Deckenfläche / Betonabdeckung mit bituminöser
Dachabdichtung
/ Dachpappe abgeschweißt. Abdichtung aus
Bitumenbahnen, 2
lagig, verklebt und geschweißt, Gesamtdicke ca. 10 mm.

Die bestehende Einhausung einschließlich
Deckenuntergrund,
Wandflächen, Putzflächen, Mauerwerk, Betonabdeckung,
Durchdringungen und angrenzender Dachflächen bleibt
bestehen
und ist während der Arbeiten vor Beschädigungen zu
schützen.
Der Untergrund ist nach Abnahme der Abdichtung grob zu
reinigen und für die nachfolgende Bearbeitung
vorzubereiten.

Abbruch im Rahmen der Dachsanierungsarbeiten, nicht
schadstoffbelastet gemäß vorliegender Einstufung.
Abfall nicht
gefährlich. Abfallschlüssel nach AVV voraussichtlich
17 03 02
Bitumengemische, sofern durch Entsorger bestätigt.

Abbruch von Hand bzw. mit handgeführten Kleingeräten.
Erschwernisse durch kleinflächige Arbeit, Arbeiten auf
der
Dachfläche, Anschlüsse an Durchdringungen,
unregelmäßige
Untergründe sowie horizontale und vertikale Förderwege
sind
einzurechnen.

Aufgenommene Stoffe sammeln, sortieren, auf LKW des
Auftragnehmers laden, transportieren und fachgerecht
entsorgen.
Transportweg bis 10 km. Vergütung der Entsorgung
übernimmt
der Auftragnehmer.

Einschließlich Schneiden, Lösen, Abziehen, Aufnehmen,
grobem
Reinigen des verbleibenden Untergrundes, Fördern auf
der
Dachfläche, Laden, Transport, Entsorgungsgebühren,
Wiegescheinen und sämtlicher Nebenleistungen.

Abrechnung: m² abgebrochene Abdichtungsfläche auf der
oberen
Decken bzw. Dachfläche der Einhausung.
Menge: 5,000 m²

**02.02.0080 Abbruch Dachabdichtung auf bestehender Dacheinhausung, 2 lagig**
Abbruch der vorhandenen Dachabdichtung auf einer
bestehenden
fünfseitig geschlossenen Dacheinhausung auf dem Dach,
Bereich
Süd Ost Ecke des Gebäudes. Die Einhausung diente
ehemals
der Aufnahme bzw. Führung von Ausgleichsbehältern,
Lüftungsbauteilen und Schornsteinführung.

Bestandsausführung nach örtlicher Einschätzung:
gemauerte und
verputzte Einhausung mit Betonabdeckung, vollständig
bzw.
teilweise mit bituminöser Dachabdichtung / Dachpappe
abgeschweißt. Abdichtung aus Bitumenbahnen, 2 lagig,
verklebt
und geschweißt, Gesamtdicke ca. 10 mm, auf
horizontalen,
geneigten und senkrechten Flächen einschließlich
Kanten,
Ecken, Hochzügen, Überdeckungen, Anschlussbereichen und
Einbindungen.

Die Dacheinhausung bleibt bestehen und ist während der
Arbeiten vor Beschädigungen zu schützen. Der Rückbau
umfasst
ausschließlich das Lösen, Schneiden, Abziehen und
Aufnehmen
der vorhandenen bituminösen Abdichtung einschließlich
Anschlussstreifen, Hochzügen, Kantenüberdeckungen,
Verwahrungen und loser bituminöser Anhaftungen.
Putzflächen,
Mauerwerk, Betonabdeckung, Durchdringungen und
angrenzende
Dachflächen sind schonend zu behandeln. Beschädigungen
am
verbleibenden Bestand sind zu vermeiden.

Abbruch im Rahmen der Dachsanierungsarbeiten, nicht
schadstoffbelastet gemäß vorliegender Einstufung.
Abfall nicht
gefährlich. Abfallschlüssel nach AVV voraussichtlich
17 03 02
Bitumengemische, sofern durch Entsorger bestätigt.

Abbruch von Hand bzw. mit handgeführten Kleingeräten.
Erschwernisse durch kleinflächige Arbeit, senkrechte
Flächen,
Kanten, Ecken, Anschlüsse, unregelmäßige Untergründe,
Durchdringungen, Schornstein bzw. Lüftungsöffnungen,
Arbeiten
auf der Dachfläche sowie horizontale und vertikale
Förderwege
sind einzurechnen.

Aufgenommene Stoffe sammeln, sortieren, auf LKW des
Auftragnehmers laden, transportieren und fachgerecht
entsorgen.
Transportweg bis 10 km. Vergütung der Entsorgung
übernimmt
der Auftragnehmer.

Einschließlich Schneiden, Lösen, Abziehen,
Nacharbeiten an
Kanten und Anschlüssen, Reinigen des verbleibenden
Untergrundes, Fördern auf der Dachfläche, Laden,
Transport,
Entsorgungsgebühren, Wiegescheinen und sämtlicher
Nebenleistungen.

Abrechnung: m² abgewickelte abgebrochene
Abdichtungsfläche.
Menge: 33,000 m2

**02.02.0090 Deckenschale Beton abbrechen nicht schadstoffbelastet 15kN/m3 D 12 cm Geräteeinsatz mgl. Stoffe laden transp. LKW AN entsorgen bis 10km AVV170904 Vergüt.Entsorg. AN**
STLB-Bau 2025-10 084
Abbruch der Deckenschale aus unbewehrtem Beton,
Leichtbeton, Betonfestigkeitsklasse gemäß
Bestandsunterlagen, eine Überschreitung der
Betondruckfestigkeit(en) gemäß
Bestandsunterlagen im dort zugrunde gelegten
Druckfestigkeitssystem (Nennfestigkeiten bzw.
charakteristische Festigkeiten) bis zu 2
Druckfestigkeitsklassenstufen ist einzukalkulieren,
Betonfestigkeitsklasse 'Leichtbetonplatten mit Holzfasern als Dachhaut'

ohne Bekleidungen und Beschichtungen, im Rahmen einer
Teilabbruchmaßnahme, nicht
schadstoffbelastet,
Abfall ist nicht gefährlich, Wichte des Abbruchstoffes
DIN EN 1991-1-1 15 kN/m3,
Abbruchdicke '12'

  cm, Ausführung auf Dachfläche,
Arbeitshöhe bis 14 m, Erschwernis gemäß
Abbruchplan,
Geräteeinsatz ist möglich, max. Gesamtgewicht bis 0,5
t, Ausführung staubarm TRGS 559,
aufgenommene Stoffe sammeln, ohne Zerkleinerung, auf
LKW des AN laden, transportieren,
entsorgen, zur Verwertungsanlage, Transportweg bis 10
km, Abfallschlüssel nach AVV
(Abfallverzeichnis-Verordnung) 170904 gemischte Bau-
und Abbruchabfälle, Mengenermittlung
nach Aufmaß,
Vergütung der Entsorgung übernimmt AN.
Menge: 0,750 m3

**02.02.0100 Regenfallrohr Titanzink D 0,7mm Gr.100 abbrechen nicht schadstoffbelastet v.Hand Stoffe laden transp. LKW AN entsorgen bis 10km AVV170404 Vergüt.Entsorg. AN**
STLB-Bau 2025-10 084
Abbruch Regenfallrohr, einschl. Formstücke, aus
Titanzink, Dicke 0,7 mm, Nenngröße 100,
einschl. Befestigungsmittel, im Rahmen einer
Totalabbruchmaßnahme, nicht schadstoffbelastet,
Abfall ist nicht gefährlich,
Abbruch von Hand/mit handgeführten Kleingeräten,
aufgenommene Stoffe sammeln, auf LKW des AN laden,
transportieren, entsorgen, zur
Verwertungsanlage, Transportweg bis 10 km,
Abfallschlüssel nach AVV
(Abfallverzeichnis-Verordnung) 170404 Zink,
Vergütung der Entsorgung übernimmt AN.
Menge: 20,000 m

**02.02.0110 Regenfallrohr Stahl verz D 2mm Gr.100 abbrechen nicht schadstoffbelastet v.Hand Stoffe laden transp. LKW AN entsorgen bis 10km AVV170405 Vergüt.Entsorg. AN**
STLB-Bau 2025-10 084
Abbruch Regenfallrohr, einschl. Formstücke, aus
verzinktem Stahl, Dicke 2 mm, Nenngröße 100,
einschl. Befestigungsmittel, im Rahmen einer
Totalabbruchmaßnahme, nicht schadstoffbelastet,
Abfall ist nicht gefährlich,
Abbruch von Hand/mit handgeführten Kleingeräten,
aufgenommene Stoffe sammeln, auf LKW des AN laden,
transportieren, entsorgen, zur
Verwertungsanlage, Transportweg bis 10 km,
Abfallschlüssel nach AVV
(Abfallverzeichnis-Verordnung) 170405 Eisen und Stahl,
Vergütung der Entsorgung übernimmt AN.
Menge: 18,000 m

**02.02.0120 Regenstandrohr Guss L 1500 mm Gr.100 abbrechen nicht schadstoffbelastet v.Hand Stoffe laden transp. LKW AN entsorgen bis 10km AVV170405 Vergüt.Entsorg. AN**
STLB-Bau 2025-10 084
Abbruch Regenstandrohr, aus Gusseisen,Länge '1500'

  mm, Nenngröße 100, einschl.
Befestigungsmittel, im Rahmen einer
Totalabbruchmaßnahme, nicht schadstoffbelastet,
Abfall ist nicht gefährlich,
Abbruch von Hand/mit handgeführten Kleingeräten,
aufgenommene Stoffe sammeln, auf LKW des AN laden,
transportieren, entsorgen, zur
Verwertungsanlage, Transportweg bis 10 km,
Abfallschlüssel nach AVV
(Abfallverzeichnis-Verordnung) 170405 Eisen und Stahl,
Vergütung der Entsorgung übernimmt AN.
Menge: 48,000 m

**02.02.0130 Dachrinne Titanzink D 0,7mm L 600 mm Gr.333 abbrechen nicht schadstoffbelastet v.Hand Stoffe laden transp. LKW AN entsorgen bis 10km AVV170404 Vergüt.Entsorg. AN**
STLB-Bau 2025-10 084
Abbruch Dachrinne, einschl. Formstücke, aus Titanzink,
Dicke 0,7 mm,
Länge '600'

  mm, Nenngröße 333 mm, im Rahmen einer
Totalabbruchmaßnahme, nicht
schadstoffbelastet,
Abfall ist nicht gefährlich, Arbeitshöhe bis 3,5 m
über der Standfläche des hierfür erforderlichen
Gerüstes, Gerüst wird beigestellt/ist vorh.,
Abbruch von Hand/mit handgeführten Kleingeräten,
Ausführung erschütterungsarm DIN 4150,
lärmarm, Lärmpegel max. 80 dB(A), staubarm TRGS 559,
aufgenommene Stoffe sammeln, auf LKW des AN laden,
transportieren, entsorgen, zur
Verwertungsanlage, Transportweg bis 10 km,
Abfallschlüssel nach AVV
(Abfallverzeichnis-Verordnung) 170404 Zink,
Vergütung der Entsorgung übernimmt AN.
Menge: 81,500 m

**02.02.0140 Traufenabdeckung Titanzink D 0,7mm Zuschnitt-B 300mm abbrechen nicht schadstoffbelastet v.Hand Stoffe laden transp. LKW AN entsorgen bis 10km AVV170404 Vergüt.Entsorg. AN**
STLB-Bau 2025-10 084
Abbruch Traufenabdeckung, aus Titanzink, Dicke 0,7 mm,
Zuschnittbreite 300 mm, im Rahmen
einer Totalabbruchmaßnahme, nicht schadstoffbelastet,
Abfall ist nicht gefährlich,
Abbruch von Hand/mit handgeführten Kleingeräten,
Ausführung staubarm TRGS 559,
aufgenommene Stoffe sammeln, auf LKW des AN laden,
transportieren, entsorgen, zur
Verwertungsanlage, Transportweg bis 10 km,
Abfallschlüssel nach AVV
(Abfallverzeichnis-Verordnung) 170404 Zink,
Vergütung der Entsorgung übernimmt AN.
Menge: 81,500 m

**02.02.0150 Attikaabdeckung Titanzink D 0,7mm Zuschnitt-B 500mm abbrechen nicht schadstoffbelastet v.Hand Stoffe laden transp. LKW AN entsorgen bis 10km AVV170404 Vergüt.Entsorg. AN**
STLB-Bau 2025-10 084
Abbruch Attikaabdeckung, aus Titanzink, Dicke 0,7 mm,
Zuschnittbreite 500 mm, im Rahmen
einer Totalabbruchmaßnahme, nicht schadstoffbelastet,
Abfall ist nicht gefährlich, Arbeitshöhe über 9,5 bis
11,5 m über der Standfläche des hierfür
erforderlichen Gerüstes, Gerüst wird beigestellt/ist
vorh.,
Abbruch von Hand/mit handgeführten Kleingeräten,
aufgenommene Stoffe sammeln, auf LKW des AN laden,
transportieren, entsorgen, zur
Verwertungsanlage, Transportweg bis 10 km,
Abfallschlüssel nach AVV
(Abfallverzeichnis-Verordnung) 170404 Zink,
Vergütung der Entsorgung übernimmt AN.
Menge: 58,000 m

**02.02.0160 Flachdachentlüfter Stahl verz D 0,7mm L 150 mm Durchm. 70mm abbrechen nicht schadstoffbelastet v.Hand Stoffe laden transp. LKW AN entsorgen bis 10km AVV170405 Vergüt.Entsorg. AN**
STLB-Bau 2025-10 084
Abbruch Flachdachentlüfter, aus verzinktem Stahl,
Dicke 0,7 mm,
Länge '150'

  mm, Durchmesser 70 mm, im Rahmen einer
Totalabbruchmaßnahme, nicht
schadstoffbelastet,
Abfall ist nicht gefährlich, Arbeitshöhe über 9,5 bis
11,5 m über der Standfläche des hierfür
erforderlichen Gerüstes, Gerüst wird beigestellt/ist
vorh.,
Abbruch von Hand/mit handgeführten Kleingeräten,
aufgenommene Stoffe sammeln, auf LKW des AN laden,
transportieren, entsorgen, zur
Verwertungsanlage, Transportweg bis 10 km,
Abfallschlüssel nach AVV
(Abfallverzeichnis-Verordnung) 170405 Eisen und Stahl,
Vergütung der Entsorgung übernimmt AN.
Menge: 67,000 St

**02.02.0170 Überhangstreifen (Kappleiste) Alu D 2,5mm Zuschnitt-B 50mm abbrechen nicht schadstoffbelastet v.Hand Stoffe laden transp. LKW AN entsorgen bis 10km AVV170402 Vergüt.Entsorg. AN**
STLB-Bau 2025-10 084
Abbruch Überhangstreifen (Kappleiste), aus Aluminium,
Dicke 2,5 mm, Zuschnittbreite 50 mm, im
Rahmen einer Totalabbruchmaßnahme, nicht
schadstoffbelastet,
Abfall ist nicht gefährlich, Arbeitshöhe über 9,5 bis
11,5 m über der Standfläche des hierfür
erforderlichen Gerüstes, Gerüst wird beigestellt/ist
vorh.,
Abbruch von Hand/mit handgeführten Kleingeräten,
aufgenommene Stoffe sammeln, auf LKW des AN laden,
transportieren, entsorgen, zur
Verwertungsanlage, Transportweg bis 10 km,
Abfallschlüssel nach AVV
(Abfallverzeichnis-Verordnung) 170402 Aluminium,
Vergütung der Entsorgung übernimmt AN.
Menge: 58,000 m

**02.02.0180 Abrissarbeiten Dachrandaufbohlung**
Vollständiger Abbruch und fachgerechte Entsorgung der
vorhandenen Dachrandaufbohlung aus Holz entlang der
Dachränder der Haupthalle.

Die Leistung umfasst sämtliche vorhandenen Bohlen,
Holzleisten,
Unterlagen, Ausgleichshölzer, Nägel, Schrauben,
Klammern,
Befestigungsmittel und sonstigen zugehörigen Bauteile.

Nach dem Ausbau sind überstehende Befestigungsmittel
vollständig zu entfernen. Der verbleibende Untergrund
ist grob zu
reinigen und für die nachfolgende Herstellung der neuen
Dachrand- und Traufkonstruktion herzurichten.

Angrenzende Attiken, Dachflächen, Abdichtungsbereiche
und
Fassadenbauteile sind vor Beschädigungen zu schützen.

Anfallendes Holz ist getrennt zu sammeln, zu laden,
abzufahren
und fachgerecht zu entsorgen. Abfall ist nicht
gefährlich;
Abfallschlüssel AVV 17 02 01 Holz.

Einschließlich aller Nebenleistungen.
Menge: 58,000 m

**02.02.0190 Abfall nicht gefährlich AVV170203 nicht schadstoffbelastet LKW AN transp. entsorgen Verwertungsanlage Vergüt.Entsorg. AN**
STLB-Bau 2025-10 087
Bau- und Abbruchabfälle, Holz, Glas und Kunststoff,
nicht gefährlich, Abfallschlüssel nach AVV
(Abfallverzeichnis-Verordnung) 170203
Bau-/Abbruchabfall, Kunststoff,
nicht schadstoffbelastet, auf Gelände/Fläche des AN
lagernd, laden, mit LKW des AN
transportieren, entsorgen, max. Gesamtgewicht ohne
Beschränkung, zur Verwertungsanlage,
Vergütung der Entsorgung übernimmt AN.
Menge: 1,000 t

**02.02.0200 Abfall nicht gefährlich AVV170405 nicht schadstoffbelastet LKW AN transp. entsorgen Verwertungsanlage Vergüt.Entsorg. AN**
STLB-Bau 2025-10 087
Bau- und Abbruchabfälle, Metalle,
nicht gefährlich, Abfallschlüssel nach AVV
(Abfallverzeichnis-Verordnung) 170405 Eisen/Stahl,
nicht schadstoffbelastet, auf Gelände/Fläche des AN
lagernd, laden, mit LKW des AN
transportieren, entsorgen, max. Gesamtgewicht ohne
Beschränkung, zur Verwertungsanlage,
Vergütung der Entsorgung übernimmt AN.
Menge: 1,000 t

#### Abschnitt 02.04 Dachflächen neuer Dachaufbau

**02.04.0010 Notabdichtung vorhandener Dachentlüfteröffnungen nach Rückbau, bis Einbau neuer Dachentlüfter**
Nach dem Abbruch bzw. Ausbau vorhandener Dachentlüfter
die
verbleibenden Dachdurchdringungen / Öffnungen temporär
gegen
Witterungseintritt sichern und provisorisch abdichten.

Anzahl Dachentlüfteröffnungen: 67 Stück
Ausführung auf Flachdachflächen im Außenbereich.

Die vorhandenen Dachentlüfter werden in gesonderter
Position
abgebrochen. Nach erfolgtem Rückbau sind die Öffnungen
einschließlich Anschlussbereiche zu reinigen und für
die
temporäre Abdichtung vorzubereiten. Lose
Abdichtungsreste,
Kies, Verschmutzungen, nicht haftende Bahnenreste und
lose
Bestandteile sind im erforderlichen Umfang zu
entfernen.

Die Öffnungen sind bis zum Einbau der neuen
Dachentlüfter
regensicher zu verschließen. Die Notabdichtung ist so
herzustellen, dass kein Niederschlagswasser in den
Dachaufbau
bzw. in das Gebäude eindringen kann. Die Ausführung
hat mit
geeigneter provisorischer Abdeckung, bituminöser
Abdichtungslage, Manschette oder vliesarmiertem
Flüssigkunststoff zu erfolgen, abgestimmt auf Größe
und Zustand
der jeweiligen Öffnung.
Menge: 67,000 St

**02.04.0020 Verschließen vorhandener Dachdurchbrüche nach Abbruch von Lüftungshauben 1.600 × 600 mm**
Vorhandene Dachdurchbrüche nach dem Abbruch
rechteckiger
Lüftungshauben fachgerecht verschließen.

Dachdurchbruch rechteckig, Größe entsprechend
vorhandener
Öffnung, ca. 2.000 × 600 mm. Ausführung auf
Dachflächen im
Außenbereich, Arbeitshöhe bis 3,50 m über der
Standfläche des
hierfür erforderlichen Gerüstes.

Öffnung mit tragfähiger Holzkonstruktion einschließlich
Holzwerkstoffplatte verschließen. Unterkonstruktion
passend zur
vorhandenen Dachöffnung herstellen, ausrichten und
kraftschlüssig am vorhandenen tragfähigen Untergrund
befestigen.
Holzwerkstoffplatte flächenbündig bzw. höhengerecht zum
angrenzenden Dachaufbau einbauen. Ausführung als
tragfähiger,
geschlossener Untergrund für die nachfolgende
Dachabdichtung.

Leistung einschließlich Aufmaß der vorhandenen
Dachdurchbrüche, Reinigen und Vorbereiten der
Öffnungsränder,
Entfernen loser Bestandteile und nicht tragfähiger
Reste,
Herstellen und Montieren der Holzkonstruktion, Liefern,
Zuschneiden und Befestigen der Holzwerkstoffplatte,
Anarbeiten
an die vorhandene Dachkonstruktion, Sicherung der
Öffnung
gegen Durchsturz während der Ausführung sowie sämtliche
Befestigungsmittel, Zuschnitte, Anpassarbeiten und
Nebenleistungen.

Der endgültige Anschluss an die Dachabdichtung
erfolgt, sofern
nicht anders beschrieben, in gesonderter Position.
Menge: 4,000 St

**02.04.0030 Verschließen vorhandener Dachdurchbrüche, Schornsteinöffnung ca. 800 × 800 mm**
Vorhandene Dachdurchbrüche im Bereich ehemaliger
Schornsteinöffnungen nach Rückbau der aufgehenden
Schornstein bzw. Lüftungsbauteile fachgerecht
verschließen.

Dachdurchbruch quadratisch bzw. rechteckig, Größe
entsprechend vorhandener Öffnung, ca. 800 × 800 mm.
Ausführung auf Dachflächen im Außenbereich,
Arbeitshöhe bis
3,50 m über der Standfläche des hierfür erforderlichen
Gerüstes.

Öffnung mit tragfähiger Holzkonstruktion einschließlich
Holzwerkstoffplatte verschließen. Unterkonstruktion
passend zur
vorhandenen Schornsteinöffnung herstellen, ausrichten
und
kraftschlüssig am vorhandenen tragfähigen Dachtragwerk
bzw. an
den angrenzenden Bauteilen befestigen.
Holzwerkstoffplatte
höhengerecht und flächenbündig zum angrenzenden
Dachaufbau
einbauen. Ausführung als tragfähiger, geschlossener
Untergrund
für die nachfolgende Dachabdichtung.
Menge: 1,000 St

**02.04.0040 Untergrund reinigen Beton Klebstoffreste D 1-1,5cm laden transp. LKW AN bis 10km**
Reinigen des Untergrundes aus Beton, von grober
Verschmutzung, von Klebstoffresten, festhaftend, Dicke
über 1
bis 1,5 cm, Untergrund waagerecht, Arbeitshöhe der zu
bearbeitenden Fläche bis 3,5 m über der Standfläche
des hierfür
erforderlichen Gerüsts, Gerüst wird beigestellt/ist
vorh.,
Aufgenommene Stoffe sind zu sammeln, zu laden, zu
transportieren und zu entsorgen. Entsorgungskosten sind
einzurechnen, soweit keine gesonderte
Entsorgungsposition
ausdrücklich vorgesehen ist
Menge: 1223,000 m2

**02.04.0050 Untergrund trocknen**
Trocknen des Untergrundes, Untergrund Leichtbeton,
Höhe über 9
bis 12 m.
Der Untergrund ist vor Aufbringen des Voranstrichs und
der
Dampfsperre belegreif, trocken, sauber und frei von
Trennmitteln
herzustellen. Die Eignung ist vor Ausführung
eigenverantwortlich
zu prüfen.
Menge: 1199,000 m2

**02.04.0060 Reinigen Stahlbetondecke, Verschmutzungen durch Dritte**
Reinigen Stahlbetondecke, Verschmutzungen durch Dritte
/
Witterung

Reinigen des Untergrundes aus Leichtbeton, von groben
Verschmutzungen, Bauschutt, Staub, Schlamm, Sand, Laub,
Wasserresten, Ölresten und sonstigen Verunreinigungen,
verursacht durch Bauablauf, andere Gewerke oder
Witterungseinflüsse, Untergrund waagerecht, trocken
reinigen,
soweit erforderlich aufnehmen, abkehren, absaugen oder
abziehen, zur Herstellung eines sauberen, staubarmen
und
belegreifen Untergrundes für nachfolgende Arbeiten.

Aufgenommene Stoffe sammeln, laden, transportieren und
entsorgen. Die Entsorgung ist in den Einheitspreis
einzurechnen.

Abrechnung: m²
Ausführung: nur nach besonderer Anordnung der
Objektüberwachung.
Menge: 1199,000 m²

**02.04.0070 Voranstrich Bitumenemulsion Flachdach**
STLB-Bau 2025-10 018
Voranstrich für bahnenförmige Abdichtungen, aus
Bitumenemulsion, auf Flachdach.
Menge: 1199,000 m2

**02.04.0080 Ausgleichsspachtelung Deckenplatte Spachtel kunststoffmodif.**
STLB-Bau 2025-10 081
Ausgleichsspachtelung auf vorbereiteter
Betonoberfläche, Bauteil Deckenplatte, Fläche
waagerecht (bis 2 % geneigt), Untergrund Leichtbeton,
Altbetonklasse A1, mit
kunststoffmodifizierter Spachtelmasse, Schichtdicke
über 4 bis 5 mm, Oberfläche abreiben.
Menge: 60,000 m2

**02.04.0090 Schleppstreifen Dachdichtungsbahn G200DD B 330mm**
STLB-Bau 2025-10 021
Schleppstreifen aus Bitumen-Dachdichtungsbahnen DIN EN
13707 - G 200 DD mit
Glasgewebeeinlage 200 g/m2, Unterseite grob bestreut,
Schleppstreifenbreite 330 mm, lose
auflegen und einseitig gegen Verschieben sichern.
Menge: 58,000 m

**02.04.0100 Luftdichtheits-diffusionsd.Schicht Bitumenbahn Al+G200S5 vollfl schweißen**
Luftdichtheits, Sperr und Ausgleichsschicht aus Bitumen
Schweißbahn mit Aluminiumbandeinlage DIN EN 13970, Al
+ G
200 S5, sd Wert = 1.500 m, vollflächig auf
vorbereiteten,
trockenen und vorgestrichenen Untergrund aus
Leichtbeton /
Gasbeton / Beton aufschweißen, einschließlich Nähte und
Stöße. Ausführung als geschlossene Sperr und
Ausgleichslage
unter der nachfolgenden zweilagigen Dachabdichtung.
Menge: 1199,000 m2

**02.04.0110 Wandanschluss gedämmt starr H 30-35cm MW DAA 0,038W/(mK) D 100mm Bitumenbahn PYE-KTP-KSP3,5 vollfl kleben PYE-KTG-KSP3,5 vollfl kleben Kappleiste**
STLB-Bau 2025-10 021
Wandanschluss, wärmegedämmt, starr, Höhe über
Oberkante Belag über 30 bis 35 cm,
Untergrund vorstreichen und Dampfsperre hochführen bis
Oberkante Anschlusshöhe,
Wärmedämmung aus Mineralwolle MW DIN EN 13162,
Anwendungsgebiet DIN 4108-10 DAA,
Bemessungswert der Wärmeleitfähigkeit max. 0,038
W/(mK), Nennwert der Wärmeleitfähigkeit
max. 0,037 W/(mK), Brandverhaltensklasse DIN EN
13501-1 A2 -s1, d0 (nichtbrennbar), Dicke
100 mm, einseitig kaschiert, einschl. Randholz, Breite
60 mm, Abdichtung aus Bitumenbahnen,
Dämmkeil aus Mineralwolle DIN EN 13162 MW, Querschnitt
80/80 mm, kleben, 1. Lage
Anschlussbahn aus Bitumenbahnen, Kaltselbstklebende
Polymerbitumenbahn PYE - KTP - KSP
3,5 mit Kombinationsträgereinlage mit überwiegendem
Polyesteranteil, vollflächig kleben, 2. Lage
Anschlussbahn aus Bitumenbahnen, Kaltselbstklebende
Polymerbitumenbahn PYE - KTG - KSP
3,5 mit Kombinationsträgereinlage mit überwiegendem
Glasanteil, vollflächig kleben, Abdichtung
durch Nageln mechanisch befestigen, einschl.
Überhangstreifen (Kappleiste), Untergrund
Leichtbetonfertigteile.
Menge: 58,000 m

**02.04.0120 Randabschluss gedämmt starr H 45-50cm MW DAA 0,038W/(mK) D 80mm Bitumenbahn PYE-KTP-KSP3,5 vollfl kleben PYE-KTP-KSP3,5 vollfl kleben**
STLB-Bau 2025-10 021
Randabschluss, wärmegedämmt, starr, Höhe über
Oberkante Belag über 45 bis 50 cm,
Randbohle auf Attikakrone befestigen, Randbohle aus
Holzwerkstoff, Breite über 48 bis 50 cm,
Dicke 4 cm, Untergrund vorstreichen und Dampfsperre
hochführen bis Außenkante Dachrand,
Wärmedämmung aus Mineralwolle MW DIN EN 13162,
Anwendungsgebiet DIN 4108-10 DAA,
Bemessungswert der Wärmeleitfähigkeit max. 0,038
W/(mK), Nennwert der Wärmeleitfähigkeit
max. 0,037 W/(mK), Brandverhaltensklasse DIN EN
13501-1 A2 -s1, d0 (nichtbrennbar), Dicke 80
mm, einseitig kaschiert, einschl. Randholz, Breite 60
mm, Abdichtung aus Bitumenbahnen,
Dämmkeil aus Mineralwolle DIN EN 13162 MW, Querschnitt
100/100 mm, kleben, 1. Lage
Anschlussbahn aus Bitumenbahnen, Kaltselbstklebende
Polymerbitumenbahn PYE - KTP - KSP
3,5 mit Kombinationsträgereinlage mit überwiegendem
Polyesteranteil, vollflächig kleben, 2. Lage
Anschlussbahn aus Bitumenbahnen, Kaltselbstklebende
Polymerbitumenbahn PYE - KTP - KSP
3,5 mit Kombinationsträgereinlage mit überwiegendem
Polyesteranteil, mit werkseitiger
Abstreuung aus Schiefersplitt, vollflächig kleben,
Abdichtung durch Nageln mechanisch
befestigen, Untergrund Mauerwerk.
Menge: 58,000 m

**02.04.0130 Randabschluss ungedämmt, Schornsteineinfassung starr H 20-25cm**
STLB-Bau 2025-10 021
Randabschluss, starr, Höhe über Oberkante Belag über
20 bis 25 cm, Randbohle auf Attikakrone
befestigen, Randbohle aus Holzwerkstoff, Breite über
20 bis 22 cm, Dicke 8 cm, Untergrund
vorstreichen und Dampfsperre hochführen bis Oberkante
Dämmkeil, Abdichtung aus
Bitumenbahnen, Dämmkeil aus Mineralwolle DIN EN 13162
MW, Querschnitt 50/50 mm, kleben,
1. Lage Anschlussbahn aus Bitumenbahnen,
Kaltselbstklebende Polymerbitumenbahn PYE - KTP
- KSP 3,5 mit Kombinationsträgereinlage mit
überwiegendem Polyesteranteil, vollflächig kleben, 2.
Lage Anschlussbahn aus Bitumenbahnen,
Kaltselbstklebende Polymerbitumenbahn PYE - KTP -
KSP 3,5 mit Kombinationsträgereinlage mit
überwiegendem Polyesteranteil, mit werkseitiger
Abstreuung aus Schiefersplitt, vollflächig kleben,
Abdichtung durch Nageln mechanisch
befestigen, Untergrund Mauerwerk.
Menge: 12,000 m

**02.04.0140 Leichtbetondecke für belegreifen Untergrund reinigen**
Leichtbetondecke für einen staubfreien Untergrund von
groben Verschmutzungen wie Bauschutt, Ölrückständen
u. ä. trocken reinigen und angefallenen Schmutz
beseitigen.
Menge: 1199,000 m²

**02.04.0150 Dachabdichtung BROOF 2lagig Polymerbitumen-Dachdichtungsbahn PYE-PV200DD vollfl kleben Elastomerbitumen-Klebemasse Polymerbitumen-Schweißbahn PYE/PYP-KTPS5 vollfl schweißen**
STLB-Bau 2025-10 021
Abdichtung von Dächern, DIN 18531-1 und DIN 18531-3,
Anwendungsklasse K1, für nicht genutzte
Dächer, Neigung größer gleich 2 %, Einwirkungsklasse I
A, Anforderungen hinsichtlich
Widerstandsfähigkeit gegen Flugfeuer und strahlende
Wärme B ROOF, Untergrund
Ausgleichsschicht, 2-lagig,
1. Lage aus Polymerbitumen-Dachdichtungsbahnen DIN EN
13707 PYE - PV 200 DD mit
Polyestervlieseinlage 200/250 g/m2, Anwendungstyp
DIN/TS 20000-201 DU, Eigenschaftsklasse
E1, vollflächig kleben, mit
Elastomerbitumen-Klebemasse,
2. Lage aus Polymerbitumen-Schweißbahnen DIN EN 13707
PYE/PYP - KTP S5 mit
Kombinationsträgereinlage mit überwiegendem
Polyesteranteil, Anwendungstyp DIN/TS
20000-201 DO, Eigenschaftsklasse E1, vollflächig
schweißen, mit werkseitiger Abstreuung aus
Schiefersplitt,
Hersteller und Typ '....................................................'
vom Bieter einzutragen.
Menge: 1199,000 m2

**02.04.0160 Abdichtungsanschluss an Aufsetzkranz einer Lichtkuppel mittels Flüssigkunststoff**
Herstellen eines dauerhaft wasserdichten Anschlusses
der
Dachabdichtung an einen rechteckigen Aufsetzkranz einer
Lichtkuppel beziehungsweise NRA-Kuppel.

Lichte Öffnungsmaße jeweils ca. 1,70 × 1,70 m; Höhe des
Aufsetzkranzes ca. 40 cm.

Ausführung mit einem zugelassenen, zweikomponentigen
Flüssigkunststoffsystem auf PUR-Basis einschließlich
systemzugehöriger Vlieseinlage. Trockenschichtdicke
mindestens 2,1 mm.

Das Flüssigkunststoffsystem muss für die dauerhafte
Verbindung
zwischen der vorhandenen beziehungsweise neu
hergestellten
Polymerbitumen-Dachabdichtung und dem Aufsetzkranz aus
UP-GF geeignet und durch den Systemhersteller
freigegeben
sein.

Einschließlich Reinigung, Vorbereitung und Grundierung
der
Untergründe, Hochführung am Aufsetzkranz, Einbindung
in die
Flächenabdichtung, sämtlicher Überlappungen,
Anschlüsse,
Zuschnitte und Nebenleistungen.

Die Lieferung und Montage der Lichtkuppel
beziehungsweise
NRA-Kuppel wird über Position 02.06.0010 vergütet. Der
Abdichtungsanschluss ist ausschließlich Bestandteil
dieser
Position.

Abrechnung: St
Menge: 4,000 St

**02.04.0170 Anschluss Dachabdichtung FLK D 2,1mm Einlage 110g/m2 Rohrdurchführung Durchm. bis 10cm**
STLB-Bau 2025-10 021
Anschluss der Abdichtung von Dächern, aus
Flüssigkunststoff, 2-komponentig auf PUR-Basis,
Anwendungsklasse K2, Einwirkungsklasse I A,
Dauerhaftigkeit W3, Nutzlastklasse P4,
Temperaturbeständigkeit TL3/TH3, Dicke der Abdichtung
mind. 2,1 mm, mit Einlage nach
Zulassung, mind. 110 g/m2,
an Rohrdurchführung, Durchmesser bis 10 cm, Abdichtung
hochführen, Untergrund Bitumenbahn.
Menge: 67,000 St

**02.04.0180 Dachhaube für Außenluft, rechteckig 600 × 400 mm, einschließlich Dachsockel und Anschlussflansch**
Dachhaube als Durchlassbauteil für Lüftungsschacht
liefern und
montieren. Ausführung als rechteckige Regenabdeckung
bzw.
Wetterschutzhaube,
Abmessungen 600 × 400 mm, aus Stahl, verzinkt,
einschließlich
systemzugehörigem, wärmegedämmtem Dachsockel aus Stahl,
verzinkt, Anschlussflansch, Steckverbinder,
Befestigungsmitteln
und sämtlichem für die vollständige Montage
erforderlichen
Zubehör.

Der Dachsockel ist auf der vorhandenen Dachfläche bzw.
Dachkonstruktion höhen und fluchtgerecht aufzusetzen,
auszurichten und fachgerecht zu befestigen. Die
Dachhaube ist
auf dem Dachsockel zu montieren, die Steckverbindung
herzustellen und gegen Witterungseinwirkungen
dauerhaft zu
sichern. Der Anschlussflansch ist fachgerecht in die
vorhandene
bzw. neu herzustellende Dachabdichtung einzubinden.

Die Ausführung hat witterungsbeständig,
korrosionsgeschützt,
standsicher und dauerhaft regensicher zu erfolgen.
Sämtliche
Zuschnitte, Anpassarbeiten, Kleinteile, Befestigungs
und
Verbindungsmittel sowie Nebenleistungen sind
einzurechnen.
Menge: 1,000 St

**02.04.0190 Abdichtung Wandsockel W4-E FLK D 2mm Spritzverf Kunststoffvlies B 45 cm**
Abdichtung Wandsockel DIN 18533-1 und DIN 18533-3,
Raumnutzungsklasse RN3-E (hohe Anforderung),
Wassereinwirkungsklasse W4-E (Spritzwasser und
Bodenfeuchte
am Wandsockel sowie Kapillarwasser in und unter
Wänden),
Rissklasse R1-E (gering), Rissüberbrückungsklasse RÜ1-E
(geringe Rissüberbrückung bis 0,2 mm),
mit Flüssigkunststoff (FLK), Trockenschichtdicke mind.
2 mm, im
Spritzverfahren aufbringen, mit Verstärkung aus
Kunststoffvlies,
mind. 110 g/m2,

Breite Abdichtung '45' cm, Untergrund Beton.

Ausführung nur in den planlich dargestellten Sockel und
Anschlussbereichen. Schnittstelle zu WDVS /
Fassadenarbeiten
ist vor Ausführung mit Objektüberwachung und
Fassadenplaner
abzustimmen.
Menge: 223,000 m

#### Abschnitt 02.05 Attika/Traufe- Kantenausbildung

**02.05.0010 Flachdachabschlussprofil 175mm**
Flachdachabschlussprofil verstellbar

Flachdachabschlusssystem Verstellbar, mehrteilig, mit
stufenloser Höhen- Neigungseinstellung zum
Dachrandabschluss
von
Bitumen- oder Folienabdichtungen.
Bestehend aus: Haltern zur Höhen- und
Neigungseinstellung und Aufnahme der Bahnstütze,
Schleppblech und Blende, sowie Stoßverbindern. Die
Lieferlänge der Blende beträgt 3.000 mm. Gemäß
folgender
Beschreibung das Flachdachabschlusssystem Liefern und
mit
geeigneten Befestigungsmitteln gemäß der
Verlegeanleitung des
Herstellers und den einschlägigen Regelwerken höhen-
und
fluchtgerecht am Dachrand montieren.

Blendehöhe:  175 mm
Blendenstärke:
(Aluminium)  2,0 mm
Halterabstand:  1,00 m
(max. 1.50 m)

Oberfläche Blende: Pulverbeschichtung ähnlich Bronze
voranodisation (Seeluftbeständig)

Angebotenes Fabrikat: '.........'
Menge: 75,000 m

**02.05.0020 Außenecken 175mm**
vorgefertigte, geschweißte Außenecken incl. 2 Halter
und 1
Verbinder, Schenkellänge 375 x 375 mm mitliefern und
montieren.

Blendehöhe:  175 mm
Blendenstärke:
(Aluminium)  2,0 mm

Oberfläche Blende: Pulverbeschichtung ähnlich Bronze
voranodisation (Seeluftbeständig)

Angebotenes Fabrikat: '.........'
Menge: 12,000 St

**02.05.0030 Innenecken 175mm**
vorgefertigte, geschweißte Innenecken
außerwinklig incl. 2 Halter und 1 Verbinder,
Schenkellänge
375 x 375 mm, liefern und montieren

Blendehöhe:  175 mm
Blendenstärke:
(Aluminium)  2,0 mm

Oberfläche Blende: Pulverbeschichtung ähnlich Bronze
voranodisation (Seeluftbeständig)

Angebotenes Fabrikat: '.........'
Menge: 2,000 St

**02.05.0040 Endkappen 175mm**
vorgefertigte angeschweißte Endkappen links oder rechts
liefern und montieren.

Blendehöhe:  175 mm
Blendenstärke:
(Aluminium)  2,0 mm

Oberfläche Blende: Pulverbeschichtung ähnlich Bronze
voranodisation (Seeluftbeständig)

Angebotenes Fabrikat: '.........'
Menge: 12,000 St

**02.05.0050 Schleppbahnstreifen; Anschlüsse Attikablende**
Schleppbahnstreifen, Elastomerbitumen- Trenn- &
Ausgleichslage, im Profil geklemmt, Lose über
Schleppblech
(Stöße verschweißt, min. 50mm), auf Attikaabdichtung
vollflächig
verklebt.
Anwendungskategorie K2
gemäß DIN 18531
zur Innenseite abgefast, auf der
Attika mit Gefälle nach Innen
befestigen.
- 1. Lage wie Fläche,
15 cm vor dem Keil aufschweißen,
über die Holzwerkstoffplatte führen und 50mm
überhängen lassen
und lose auf Blech nut Stöße verschweißen
Menge: 160,000 m

**02.05.0060 Traufbohle / Dachrandbohle aus Bauschnittholz zum Auffüllen der Aussparung im Betongesims B 20 cm H 15 cm L 4 m**
Dachrandbohle aus Nadelholz Bauschnittholz im
Traufbereich
liefern und montieren, zum Auffüllen der vorhandenen
Aussparung
im Betongesims im Bereich der Bestandskastenrinne
sowie zur
konstruktiven Verlängerung des Dachrandes.

Ausführung als tragfähiges Anschluss und
Befestigungsholz für
den neuen Dachrandaufbau, Traufabschluss,
Rinnenanschluss
bzw. die nachfolgenden Dachabdichtungs und
Klempnerarbeiten.
Holzquerschnitt als Richtmaß Breite ca. 20 cm, Höhe
ca. 15 cm,
Einzellänge ca. 4,00 m, Sortierklasse S10 nach DIN
4074 bzw.
Festigkeitsklasse C24 nach DIN EN 338, technisch
getrocknet.
Das tatsächliche Maß des Holzquerschnittes ist vor
Ausführung
durch den Auftragnehmer am Bestand aufzunehmen und mit
der
Objektüberwachung abzustimmen.

Die Bohle ist passgenau in die vorhandene Aussparung
des
Betongesimses einzubauen, flucht und höhengerecht
auszurichten und dauerhaft im Beton zu befestigen.
Befestigung
mit geeigneten bauaufsichtlich zugelassenen
Betonschrauben,
Dübeln oder gleichwertigen Befestigungsmitteln im
tragfähigen
Betonuntergrund. Unebenheiten und Maßtoleranzen des
Bestandes sind durch Zuschnitt und Anpassarbeiten
auszugleichen.

Die Ausführung ist so herzustellen, dass ein ebener,
tragfähiger
und befestigungsgeeigneter Untergrund für die
Verlängerung des
Dachrandes und die nachfolgenden Anschlussarbeiten
entsteht.
Sämtliche Zuschnitte, Anpassarbeiten,
Befestigungsmittel,
Bohrungen, Ausgleichsarbeiten und Nebenleistungen sind
einzurechnen.

Abrechnung: m
Menge: 81,500 m

**02.05.0070 Traufbrett B 230-240mm D 28,5mm Fichte gehobelt**
STLB-Bau 2025-10 016
Traufbrett, Breite über 230 bis 240 mm, Dicke 28,5 mm,
Holzart Fichte, Gebrauchsklasse 0 DIN
68800-1, ohne chemischen Holzschutz, gehobelt,
Sortierklasse S 10 DIN 4074-1, Güteklasse 1
DIN 68365, befestigen mit Schrauben, Untergrund Beton.
Menge: 81,500 m

**02.05.0080 Blitzschutzdurchführung durch Dachabdichtung, DN 18 mm, mit Schrumpfschlauch und Bitumenflansch**
Blitzschutzdurchführung für die fachgerechte
Durchführung einer
Blitzschutzleitung durch die Dachabdichtung liefern und
einbauen.

Ausführung als systemgerechte Dachdurchführung für
Blitzschutzleitung, Durchführungsdurchmesser ca. 18
mm, mit
Schrumpfschlauch zur dauerhaften Abdichtung der
Leitung sowie
werkseitigem oder systemzugehörigem Bitumenflansch zum
Anschluss an die bituminöse Dachabdichtung.

Einbau in vorhandenen bzw. neu herzustellenden
Dachaufbau.
Durchdringung herstellen, Untergrund vorbereiten,
Durchführung
einsetzen, fachgerecht befestigen und dauerhaft dicht
in die
Dachabdichtung einbinden. Bitumenflansch vollflächig
und
hohlraumfrei in die Dachabdichtung einschweißen bzw.
gemäß
Herstellervorgaben anschließen. Schrumpfschlauch über
der
Blitzschutzleitung fachgerecht aufschrumpfen.
Blitzschutzdurchführung durch Dachabdichtung, DN 18
mm, mit
Schrumpfschlauch und Bitumenflansch
Menge: 12,000 St

#### Abschnitt 02.06 Dachkuppelfenster

*Hinweis: Die in dieser Position beschriebenen Lichtkuppeln bzw.*
Die in dieser Position beschriebenen Lichtkuppeln bzw.
NRA
Kuppeln umfassen ausschließlich die Lieferung und
Montage der
Dacheinbauteile einschließlich Aufsetzkranz,
Anschlussstreifen
bzw. Klebeflansch, Befestigung am Baukörper sowie den
fachgerechten Anschluss an die Dachabdichtung.

RWA Steuerung, Verkabelung, Energieversorgung, Melder,
Hauptbedienstellen, Nebenbedienstellen,
Auslöseeinrichtungen,
Leitungsführung, Inbetriebnahme, Funktionsprüfung der
Gesamtanlage sowie Sachverständigenabnahme sind nicht
Bestandteil dieser Position und werden im Gewerk
Elektro / RWA
gesondert ausgeschrieben.

Der Auftragnehmer Dachabdichtungsarbeiten hat
sicherzustellen,
dass die gelieferten Lichtkuppeln bzw. NRA Kuppeln für
den
Anschluss an die bauseitige RWA Steuerung geeignet
sind.
Hierzu sind vor Ausführung die technischen
Anschlussdaten,
Leistungserklärungen, Prüfzeugnisse nach DIN EN
12101-2,
Angaben zur aerodynamisch wirksamen Rauchabzugsfläche
Aa
sowie die Montage und Anschlussunterlagen des
Herstellers zur
Freigabe vorzulegen.

**02.06.0010 Lichtkuppel NRWG L 1,7 m B 1,7 m 3-schalig Dunkelklappe GFK Aufsetzkranz UP-GF wärmegedämmt durchsturzsicher**
STLB-Bau 2025-10 021
Lichtkuppel DIN EN 1873 als natürliches Rauch- und
Wärmeabzugsgerät DIN EN 12101-2,
Form rechteckig,
lichte Länge vorh. Dachöffnung '1.7'
m,lichte Breite vorh. Dachöffnung '1.7'

  m, 3-schalig,
als Dunkelklappe, aus GFK,
Brandverhaltensklasse DIN EN 13501-1 C -s2, d2
(schwerentflammbar), entsprechend
Anforderungen harte Bedachung, als Wärmeabzug,
Wärmedurchgangskoeffizient U Index r tiefgestellt
'0.7'
W/m2K,Aerodynamisch wirksame Abzugsfläche in m2 '= 1,50 m² je NRA Kuppel, Nachweis nach DIN EN 12101-2
erforderlich.'

mit Aufsetzkranz aus ungesättigtem Polyesterharz,
glasfaserverstärkt (UP-GF), wärmegedämmt,
Wärmedurchgangskoeffizient U Index c tiefgestellt
'0.7'

  W/m2K, Höhe 40 cm, durchsturzsicher
nach GS-Bau 18, Einbruchhemmung RC 2 DIN EN 1627, mit
integriertem Anschlussstreifen,
befestigen in Stahl, Ausführung gemäß
Einzelbeschreibung,
Einzelbeschreibungs-Nr 'Die Durchsturzsicherheit ist dauerhaft für die
vorgesehene Nutzungsdauer nachzuweisen.
Bei einem zeitlich begrenzten Nachweis der
Durchsturzsicherheit ist eine dauerhaft wirksame
Durchsturzsicherung, beispielsweise durch
systemzugehöriges Schutzgitter oder Schutznetz,
mitzuliefern und zu montieren.
Der Nachweis einschließlich Herstellerunterlagen,
Prüfzeugnis und Wartungsvorgaben ist vor
Einbau vorzulegen.'
Hersteller und Typ '....................................................'
oder gleichwertig,Hersteller und Typ '....................................................'
vom Bieter einzutragen.
Menge: 4,000 St

**02.06.0020 Elektrischer Öffnungsantrieb für NRA-Kuppel**
Lieferung und Montage eines elektrischen
Öffnungsantriebssystems als systemzugehöriger
Bestandteil der
NRA-Kuppel gemäß Position 02.06.0010.

Der Antrieb muss für die angebotene NRA-Kuppel
zugelassen
und Bestandteil des Prüfzeugnisses nach DIN EN 12101-2
sein.
Der Antrieb ist so auszulegen, dass die geforderte
aerodynamisch wirksame Rauchabzugsfläche von mindestens
1,50 m² je NRA-Kuppel sicher erreicht wird.

Ausführung als 24-V-DC-Antriebssystem einschließlich
aller
mechanischen Befestigungen, Adapter, Beschläge,
Verbindungsteile und der werkseitig vorgesehenen
Anschlussleitung. Hubhöhe, Öffnungswinkel, Hubkraft
und Anzahl
der Antriebe sind entsprechend der Herstellerzulassung
für die
angebotene NRA-Kuppel auszuwählen.

Die werkseitig am Antrieb vorhandene Anschlussleitung
ist bis
zum vorgesehenen Übergabepunkt zu führen. Die
weiterführende
Verkabelung, der Anschluss an die RWA-Steuerzentrale,
die
RWA-Steuerung einschließlich Notstromversorgung, die
netzseitige Versorgung der RWA-Steuerzentrale mit 230
V AC,
Auslöseeinrichtungen, Programmierung, Inbetriebnahme,
Funktionsprüfung der Gesamtanlage und
Sachverständigenabnahme sind nicht Bestandteil dieser
Position
und werden durch das Gewerk ELT/RWA ausgeführt.

Die Antriebsspannung von 24 V DC, Stromaufnahme,
erforderliche Leitungsanzahl, Leitungslänge und
Anschlussbedingungen sind vor Bestellung mit dem Gewerk
ELT/RWA abzustimmen. Die technischen Anschlussdaten des
angebotenen NRA-Systems sind rechtzeitig vorzulegen.

Hersteller und Typ '....................................................'
vom Bieter einzutragen.
Menge: 4,000 St

**02.06.0030 Provisorische Abdeckung von Dachöffnungen, Öffnungsgröße < 2,50 × 2,50**
Provisorische Abdeckung von Öffnungen in der
Dachfläche, z. B.
nach Demontage vorhandener Oberlichter, Lichtkuppeln
oder
sonstiger Dacheinbauteile, herstellen, vorhalten,
unterhalten,
demontieren und entsorgen.

Öffnungsgröße jeweils kleiner 2,50 × 2,50 m.

Abdeckung aus tragfähigen Holzbohlen bzw.
Holzwerkstoffplatten einschließlich erforderlicher
Unterkonstruktion, Befestigungsmittel und Sicherungen
herstellen. Die Abdeckung ist standsicher, begehbar
bzw. gegen
unbeabsichtigtes Betreten ausreichend gesichert und
witterungsbeständig auszuführen. Eine Absturzsicherung
bzw.
Durchsturzsicherung ist während der gesamten Bauzeit
sicherzustellen.

Auf der Abdeckung ist eine provisorische
Notabdichtungslage
aufzubringen und fachgerecht an die angrenzende
Dachabdichtung anzuschließen, sodass ein temporärer
Witterungsschutz bis zur endgültigen Schließung bzw.
Herstellung des neuen Dachaufbaus gewährleistet ist.
Menge: 4,000 St

#### Abschnitt 02.07 Klempnerarbeiten

*Hinweis: Die vorhandene Dachentwässerung im Bereich der zu*
Die vorhandene Dachentwässerung im Bereich der zu
sanierenden Dachflächen wird im Zuge der
Dachabdichtungsarbeiten vollständig zurückgebaut,
soweit sie
sich innerhalb der betroffenen Dachflächen,
Dachränder, Attiken,
Rinnenbereiche und Anschlussbereiche befindet. Dies
umfasst
vorhandene Dachabläufe, Notüberläufe, Rinnen, Speier,
Anschlussflansche, Aufstockelemente, Regenfallrohre,
Standrohre, Befestigungen, Anschlussbleche und sonstige
zugehörige Formteile.

Die neue Dachentwässerung ist entsprechend der
Ausführungsplanung, der Gefälledämmplanung und der
Entwässerungsbemessung vollständig neu herzustellen.

Vor Ausführung sind Lage, Höhe, Anzahl und
Anschlussrichtung
aller Entwässerungspunkte durch den Auftragnehmer
örtlich zu
prüfen und mit der Objektüberwachung abzustimmen.
Erforderliche Anpassungen an Öffnungen, Kernbohrungen,
Anschlussflanschen, Attikaöffnungen, Fallleitungen und
Ausläufen sind in die Einheitspreise einzurechnen,
soweit sie zur
funktionsfähigen Herstellung der beschriebenen
Entwässerung
gehören.

Die endgültige Lage der Entwässerungspunkte ist vor
Ausführung
anhand der freigegebenen Entwässerungsplanung
festzulegen.

**02.07.0010 Entlüftungsrohr Stahl verz D 0,7mm Durchm. 100mm L 250 mm Regenhaube Kondenswasserrand**
STLB-Bau 2025-10 022
Entlüftungsrohr aus verzinktem Stahl, Verzinkung 300
g/m2, Dicke 0,7 mm, Durchmesser 100
mm,
Länge '250'

  mm, mit Klebeflansch, mit Regenhaube auf
Haltestützen mit Kondenswasserrand, auf
flach geneigtem Dach.
Menge: 67,000 St

**02.07.0020 Regenfallrohr aus Edelstahl Rohrsystem DN 125, hinter vorgehängter Faserzementfassade, rückstausicher**
Regenfallrohr als verdeckt geführte
Regenwasserfallleitung hinter
vorgehängter Faserzementfassade liefern und montieren,
als
Edelstahl Rohrsystem, z. B. SitaPipe Edelstahl oder
gleichwertig, für Dachentwässerung im
Freispiegelsystem,
rückstausicher ausgeführt.

Ausführung in rundem Querschnitt, DN 125, aus Edelstahl
rostfrei, Werkstoff 1.4301 oder gleichwertig,
einschließlich
Rohrstücken, Formstücken, Bögen, Steckmuffen, EPDM
Dichtungen, Sicherungsschellen, Rohrschellen,
Halterungen,
Konsolen und Befestigungsmitteln. Rohrsystem als
Stecksystem, dauerhaft dicht, korrosionsbeständig und
gegen
Rückstau bzw. zeitweisen Innendruck geeignet.

Die Fallleitung ist hinter der Vorhangfassade, nicht
sichtbar, vor
Montage der Faserzementplatten einzubauen. Die
Befestigung
hat dauerhaft tragfähig im vorhandenen Mauerwerk bzw.
Beton zu
erfolgen. Eine Befestigung an der Fassadenbekleidung
oder an
nicht tragfähigen Teilen der Unterkonstruktion ist
nicht zulässig.
Festpunkte, Gleitpunkte, Befestigungsabstände und
Längenausdehnung sind nach Herstellervorgaben zu
berücksichtigen.

Die Fallleitung ist lot und fluchtgerecht zu montieren
und an die
Dachentwässerung sowie an das weiterführende
Entwässerungssystem anzuschließen. Durchdringungen,
Anschlüsse und Übergänge sind dauerhaft dicht,
schlagregensicher und rückstausicher auszubilden.

Auf der Südseite sind die 4 Regenfallrohre im Bereich
des
Austritts aus der Fassadenebene bzw. am unteren
Leitungsende
jeweils mit systemzugehörigem Edelstahlbogen auf die
Dachfläche des Gebäudeteils B zu führen. Auf der
Nordseite sind
die Regenfallrohre entsprechend mit systemzugehörigem
Edelstahlbogen auf die Dachfläche des Gebäudeteils D zu
führen. Die Ausläufe sind so anzuordnen, dass das
Regenwasser
schadlos auf die jeweilige Dachfläche abgeleitet wird
und keine
Durchfeuchtung, Hinterläufigkeit oder Beschädigung der
Fassadenkonstruktion entsteht.

Ausführung einschließlich Aufmaß, Zuschnitt,
Passstücken,
Formstücken, Bögen, Dichtungen, Sicherungsschellen,
Wandbefestigungen, Konsolen, Anschlussarbeiten,
Revisionsöffnung am Fußpunkt, Anpassarbeiten sowie
sämtlicher
Nebenleistungen.

Abrechnung: m
Nennweite: DN 125
Leitprodukt: SitaPipe Edelstahl oder gleichwertig.

Angebotenes Fabrikat: '.........'
Menge: 36,000 m

**02.07.0030 Traufenabdeck. Titanzink D 1mm vorbewittert Zuschnitt-B 600mm 4xgekantet Trennschicht G200DD**
STLB-Bau 2025-10 022
Traufenabdeckung aus legiertem Zink DIN EN 988
(Titanzink), Dicke 1 mm, vorbewittert,
Zuschnittbreite 600 mm, 4 x gekantet, einschl.
Tropfkante als Falz, einseitig, Nahtausbildung
überlappt, verdeckt befestigen mit Vorstoßblechen,
Untergrund Holz, mit Gefälle, einschl.
Trennschicht aus Dachdichtungsbahnen DIN EN 13707 - G
200 DD, besandet.
Menge: 81,500 m

**02.07.0040 Innendachrinne Titanzink D 0,8mm vorbewittert Zuschnitt-B 500mm 4xgekantet 1xrückgekantet kastenförmig Rinnenhalter Spreize Stahl verz**
Innendachrinne, Bemessung DIN EN 12056-3 und DIN
1986-100,
mit Gefälle, aus legiertem Zink DIN EN 988
(Titanzink), Farbton
schiefergrau, Dicke 0,8 mm, vorbewittert,
Zuschnittbreite 500
mm, 4 x gekantet, zusätzlich 1 x rückgekantet,
kastenförmig, an
Dachgesims, Nahtausbildung gelötet, befestigen mit
Rinnenhaltern und Spreizen, aus feuerverzinktem Stahl,
Korrosionswiderstand Klasse A, 40/5 mm, auf Beton.

Die Innendachrinne ersetzt die vorhandene
Rinnenkonstruktion im
Zuge des Totalabbruchs. Die vorhandene Rinne
einschließlich
Anschlussblechen, Haltern und Befestigungen wird in
gesonderter
Position zurückgebaut. Die neue Innendachrinne ist
höhen und
gefällegerecht einzubauen und an die neue
Dachabdichtung,
Traufenabdeckung und Fallleitungen anzuschließen,
einschließlich Dehnungsausgleich, Rinnenabläufen,
Einhangstutzen, Gefälleausbildung, Löt bzw.
Falzverbindungen,
Anschluss an Fallleitungen und Funktionsprüfung der
Wasserführung.

Anschlüsse an Endkappen, Ausläufe, Stoßverbindungen und
Übergänge sind dauerhaft wasserdicht, spannungsarm und
rückstausicher herzustellen. Die Lage der
Rinnenabläufe ist vor
Ausführung mit der Entwässerungsbemessung und der
Bauleitung abzustimmen.
Menge: 81,500 m

**02.07.0050 Endkappe für Innendachrinne aus Titanzink, wasserdicht montiert**
Endkappe für Innendachrinne aus legiertem Zink nach
DIN EN
988, Titanzink, Farbton schiefergrau, vorbewittert,
Dicke 0,8 mm,
passend zur kastenförmigen Innendachrinne mit
Zuschnittbreite
500 mm, 4 fach gekantet und zusätzlich 1 fach
rückgekantet,
liefern und wasserdicht montieren.

Endkappe passgenau an Rinnenprofil anarbeiten,
ausrichten und
dauerhaft regensicher mit der Innendachrinne verbinden.
Nahtausbildung gelötet, einschließlich Reinigung und
Vorbereitung der Anschlussflächen, fachgerechtem Löten
der
Anschlussnähte, Ausbildung der Ecken und Übergänge
sowie
Kontrolle der wasserdichten Ausführung.

Die Endkappe ist so herzustellen, dass ein dichter
Abschluss der
Innendachrinne entsteht und Niederschlagswasser
schadlos zur
Entwässerung geführt wird. Anschlüsse, Lötstellen und
Übergänge sind spannungsarm und dauerhaft dicht
auszuführen.
Sämtliche Zuschnitte, Anpassarbeiten, Lötmaterialien,
Hilfsstoffe,
Kleinteile und Nebenleistungen sind einzurechnen.

Abrechnung: Stk.
Menge: 4,000 St

**02.07.0060 Schwallauslauf mit Fallrohr zur Entwässerung einer kleinen Flachdachfläche, Fallrohrlänge 2,10 m**
Offenen Schwallauslauf zur Entwässerung einer kleinen
Flachdachfläche im Bereich der Schornsteineinfassung
liefern
und fachgerecht einbauen. Ausführung als freier
Auslauf mit
angeschlossenem Regenfallrohr zur Ableitung des
anfallenden
Niederschlagswassers auf die angrenzende
Hauptdachfläche.

Der Schwallauslauf ist in die Aufkantung bzw.
Einfassung der
Schornsteineinfassung einzubauen und dauerhaft
regensicher in
die vorhandene bzw. neu herzustellende Dachabdichtung
einzubinden. Ausführung mit Anschlussflansch,
Einlauföffnung
und angeschlossenem Regenfallrohr, Material
korrosionsbeständig, z. B. Edelstahl oder Titanzink,
passend
zum Dachaufbau und zur Dachabdichtung.

Das Regenfallrohr ist mit einer Länge von ca. 2,10 m
vom
Schwallauslauf bis zur Hauptdachfläche zu führen und so
auszubilden, dass das Wasser schadlos auf die
Dachfläche
abgeleitet wird. Der Auslauf ist mit geeignetem Bogen
bzw.
Auslaufstück auszuführen. Die Ableitung darf nicht
hinterläufig
werden und angrenzende Bauteile, Abdichtungsanschlüsse
oder
Fassadenflächen nicht durchfeuchten. Die Befestigung
des
Fallrohres hat dauerhaft standsicher an der vorhandenen
Konstruktion zu erfolgen. Lage, Höhe und
Auslaufrichtung sind
vor Ausführung örtlich zu prüfen. Der Auslauf ist so
auszubilden,
dass Niederschlagswasser schadlos auf die angrenzende
Dachfläche geführt wird und keine Hinterläufigkeit an
Abdichtungsanschlüssen, Attiken oder aufgehenden
Bauteilen
entsteht.

Der Anschluss an die Dachabdichtung ist mit
systemgerechtem
Abdichtungsflansch, Manschette oder
Flüssigkunststoffanschluss
einschließlich Vlieseinlage auszuführen. Anschlüsse,
Durchdringungen und Übergänge sind dauerhaft dicht,
witterungsbeständig und nach den anerkannten Regeln der
Technik herzustellen.

Einschließlich Aufmaß, Herstellen bzw. Anpassen der
Öffnung,
Lieferung und Montage des Schwallauslaufes,
Regenfallrohres
Länge ca. 2,10 m, Bögen, Anschlussflansch,
Befestigungen,
Abdichtungsanschluss, Zuschnitten, Anpassarbeiten und
sämtlicher Nebenleistungen.

Abrechnung: Stk.
Menge: 1,000 St

#### Abschnitt 02.08 Absturzsicherung

*Hinweis: Die Lage, Anzahl und Ausführung der Anschlagpunkte,*
Die Lage, Anzahl und Ausführung der Anschlagpunkte,
Seilsicherungssysteme, Leitersicherungen und sonstigen
Absturzsicherungseinrichtungen erfolgt gemäß
freigegebenem
Absturzsicherungskonzept und nach Herstellervorgaben.
Vor
Ausführung sind durch den Auftragnehmer Montageplan,
Verwendbarkeitsnachweise, Prüfzeugnisse,
Herstellerunterlagen
sowie der Nachweis der Eignung des jeweiligen
Befestigungsuntergrundes bzw. Dachaufbaus vorzulegen.

Die Befestigung und Eindichtung der
Absturzsicherungseinrichtungen ist entsprechend der
bauaufsichtlichen Zulassung, der Montageanleitung des
Herstellers, der Flachdachrichtlinien sowie der
einschlägigen
technischen Regeln auszuführen.

Sämtliche Befestigungsmittel, Abdichtungsmanschetten
und
Anschlussdetails sind in die jeweiligen Einheitspreise
einzurechnen. Die systembezogene Kennzeichnung,
Erstprüfung,
Montageprotokolle, Prüfbuch und Gesamtdokumentation
werden
über Position 02.08.0030 vergütet.

**02.08.0010 Anschlagpunkt zum Aufschweißen auf bituminöse Dachabdichtung**
Anschlagpunkt als Einzelanschlageinrichtung für
persönliche
Schutzausrüstung gegen Absturz liefern und montieren,
zur
Befestigung auf bituminöser Dachabdichtung durch
Aufschweißen
des systemzugehörigen Bitumenflansches.

Ausführung einschließlich Grundplatte, Anschlagelement,
Bitumenflansch und systemzugehörigem Zubehör. Montage
ausschließlich gemäß Herstellervorgaben,
Montageanleitung und
Zulassung bzw. Prüfzeugnis. Der Hersteller verweist auf
bestimmte zugelassene Bitumenbahnen bzw.
Abdichtungssysteme; diese Vorgaben sind zwingend
einzuhalten. Die Eignung der vorhandenen bzw. neu
einzubauenden Bitumenbahn ist vor Ausführung durch den
Auftragnehmer zu prüfen und nachzuweisen.

Untergrund reinigen, trocknen und vorbereiten.
Bitumenflansch
vollflächig, hohlstellenfrei und wasserdicht in die
Dachabdichtung
einschweißen. Anschlüsse und Nahtbereiche fachgerecht
herstellen.

Die systembezogene Kennzeichnung, Erstprüfung,
Montageprotokolle, Prüfbuch, Fotodokumentation und
Gesamtdokumentation werden über Position 02.08.0030
vergütet.

Abrechnung: Stk.

Hersteller und Typ '....................................................'
vom Bieter einzutragen.
Menge: 26,000 St

**02.08.0020 Absturzsicherung Sicherheitsset**
PSAgA Sicherheitsset, bestehend aus Ganzkörper
Auffanggurt
nach DIN EN 361, Verbindungsmittel mit Falldämpfer
nach DIN
EN 355 bzw. längenverstellbarem Verbindungsmittel nach
Herstellervorgabe, Verbindungselemente nach DIN EN 362,
Seilkürzer, Gerätekoffer und Gebrauchsanweisung
liefern und
dem Bauherrn übergeben.
Menge: 1,000 St

**02.08.0030 Inbetriebnahme und Erstprüfung der Absturzsicherung**
*** Pauschalposition
Inbetriebnahme der vollständig montierten
Absturzsicherung nach
Fertigstellung sämtlicher Anschlagpunkte und
Leitersicherungen.

Die Leistung umfasst die systembezogene Kennzeichnung,
Erstprüfung, Kontrolle der fachgerechten Montage,
Prüfung der
Abdichtungsanschlüsse, Montageprotokolle, Prüfbuch,
Fotodokumentation sowie die vollständige Übergabe der
Hersteller-, Prüf- und Wartungsunterlagen an den
Bauherrn.

Die Prüfung ist durch eine hierfür qualifizierte
Person nach
Herstellervorgaben durchzuführen. Festgestellte Mängel
sind vor
Übergabe zu beseitigen.

Abrechnung: psch
Menge: 1,000 psch

**02.08.0040 Leitersicherung aus Edelstahl**
Leitersicherung aus Edelstahl
Leitersicherung aus Edelstahl, Werkstoff 1.4301 oder
gleichwertig, als feste Einhänge bzw.
Sicherungsvorrichtung für
Anlegeleitern liefern und montieren. Ausführung zur
Sicherung der
Leiter gegen seitliches Verschieben, Abrutschen und
unbeabsichtigtes Lösen, geeignet für Wartungs und
Instandhaltungsarbeiten am Dachrand bzw.
Fassadenbereich.

Montage am tragfähigen Untergrund aus Beton, Mauerwerk
oder
Stahlkonstruktion mit geeigneten bauaufsichtlich
zugelassenen
Befestigungsmitteln. Lage und Höhe vor Ausführung mit
der
Objektüberwachung abstimmen. Ausführung gemäß
Herstellervorgaben unter Berücksichtigung der DIN EN
131, TRBS
2121 Teil 2 und DGUV Information 208 016.

Einschließlich Aufmaß, Lieferung, Befestigungsmitteln,
Bohrungen, Montage, Ausrichtung, Funktionsprüfung und
Dokumentation.

Abrechnung: Stk.
Menge: 2,000 Stk

### Bereich 03 Gebäude (A, B, D, E) Nebenräume

#### Abschnitt 03.02 Abbrucharbeiten

*Hinweis: Belastete und unbelastete Dachaufbauschichten sind*
Belastete und unbelastete Dachaufbauschichten sind
lagenweise
und getrennt auszubauen. Eine Vermischung
unterschiedlicher
Abfallfraktionen ist unzulässig. Ist eine sortenreine
Trennung
technisch nicht möglich, ist das entstehende
Materialgemisch
entsprechend der höher belasteten Fraktion einzustufen
und nach
Freigabe der Objektüberwachung sowie Annahmeerklärung
des
Entsorgers zu entsorgen.

**03.02.0010 Abbruch vorhandene Blitzschutzanlage, Dachflächen Geb. A, B, D, E**
Abbruch und vollständige Entfernung der auf den
Dachflächen der
Haupthalle vorhandenen äußeren Blitzschutzanlage aus
verzinktem Stahl.

Die Leistung umfasst insbesondere sämtliche auf den
Dachflächen vorhandenen Fangleitungen, Ableitungen,
Verbindungsleitungen, Klemmen, Verbinder, Halterungen,
Leitungshalter, Befestigungsmittel und sonstigen
zugehörigen
Bauteile der Blitzschutzanlage.

Vor Beginn der Arbeiten sind der Verlauf der
vorhandenen Anlage,
die Anschlusspunkte sowie die vorgesehenen Trennstellen
gemeinsam mit der Objektüberwachung und dem zuständigen
Gewerk Blitzschutz / Elektro abzustimmen und zu
dokumentieren. Der Rückbau darf nur abschnittsweise
und nach
Freigabe der jeweiligen Dachfläche erfolgen.

Anschlüsse an die weiterführende Blitzschutzanlage, an
Erdungsanlagen sowie an sonstige elektrische oder
technische
Anlagen dürfen nicht beschädigt werden. Erforderliche
Trennungen erfolgen ausschließlich an den mit dem
Gewerk
Blitzschutz / Elektro abgestimmten Schnittstellen.

Beschädigungen an der vorhandenen Dachkonstruktion, an
Attiken, Durchdringungen, Dachaufbauten und
angrenzenden
Bauteilen sind zu vermeiden. Verbleibende
Befestigungsmittel,
Halterungen und Überstände sind vollständig zu
entfernen.
Beschädigte oder geöffnete Abdichtungsbereiche sind
arbeitstäglich witterungssicher zu schließen.

Die Lieferung, Montage, provisorische Sicherung,
Wiederherstellung, Prüfung und Abnahme der neuen
Blitzschutzanlage sind nicht Bestandteil dieser
Position.

Ausführung von Hand beziehungsweise mit handgeführten
Kleingeräten. Anfallende Stoffe sortieren, sammeln,
laden,
abtransportieren und fachgerecht entsorgen.

Abfall ist nicht gefährlich. Entsorgung einschließlich
aller
Gebühren, Wiegescheine und Entsorgungsnachweise nach
AVV
17 04 05 "Eisen und Stahl" ist in den Einheitspreis
einzurechnen.

Abrechnungseinheit: m abgebrochene Blitzschutzleitung
einschließlich aller zugehörigen Befestigungs- und
Verbindungsmittel.
Menge: 30,000 m

**03.02.0020 Dachabdichtung Bitumenbahn 3lagig D 20mm abbrechen stark PAK belastet, Gebäude E**
Abbruch Dachabdichtungsbahn / bituminöse
Dachaufbauschicht,
stark PAK belastet, Gebäude E

Abbruch der Dachabdichtungsbahn bzw. bituminösen
Dachaufbauschichten im Bereich Gebäude E, im Rahmen
einer
Totalabbruchmaßnahme.

Die betroffenen bituminösen Dachaufbauschichten sind
gemäß
Schadstoffgutachten als stark PAK belastete bzw.
teerhaltige
Bauprodukte einzustufen. Analytisch wurden für Probe
EP136
PAK Gehalte von 12.000 mg/kg und Benzo(a)pyren Gehalte
von
1.300 mg/kg sowie für Probe EP137 PAK Gehalte von 650
mg/kg
und Benzo(a)pyren Gehalte von 80 mg/kg festgestellt.
Die
betroffenen und baugleichen Materialien sind als PAK
belastete
bzw. teerhaltige Abfälle zu behandeln.

Abbruch der Dachabdichtungsbahn / bituminösen
Dachaufbauschicht, mehrlagig, verklebt bzw. geschweißt,
einschließlich Trennung von angrenzenden
Dachaufbauschichten
soweit technisch möglich. Ausbau lagenweise, staub und
emissionsarm, von Hand bzw. mit handgeführten
Kleingeräten.

Ausführung auf Dachfläche, Arbeitshöhe bis 12 m.
Erschwernis
durch horizontale und vertikale Förderwege von der
Abbruchstelle
zur Bereitstellungsfläche bzw. zum Ladeplatz.
Vertikaler
Förderweg: 12 m. Horizontaler Förderweg: 50 m.

Die Arbeiten sind unter Beachtung der
Gefahrstoffverordnung,
TRGS 524, TRGS 551, TRGS 905, DGUV Regel 101 004 sowie
der Vorgaben des Schadstoffgutachtens auszuführen. Eine
Vermischung mit unbelasteten Abfällen oder anderen
Abfallfraktionen ist unzulässig. Ist eine sortenreine
Trennung der
Dachaufbauschichten technisch nicht möglich, ist das
entstehende Materialgemisch entsprechend der höher
belasteten
Fraktion einzustufen und nur nach Freigabe der
Bauleitung sowie
Annahmeerklärung des Entsorgers zu entsorgen.

Aufgenommene Stoffe zur Entsorgung sortieren, getrennt
sammeln, staubarm handhaben, kennzeichnen, auf LKW des
Auftragnehmers laden und zur zugelassenen
Bereitstellungsfläche bzw. Entsorgungsanlage
transportieren.
Transportweg bis 10 km.

Die Entsorgung einschließlich Annahmegebühren,
Wiegescheinen, Begleitscheinen, elektronischer
Nachweisführung und Entsorgungsnachweisen wird
gesondert
vergütet.

Einschließlich Lösen aus dem Dachaufbau, Schneiden,
Trennen,
Aufnehmen, Fördern auf der Dachfläche, Laden,
Transport bis zur
Bereitstellungsfläche bzw. Entsorgungsanlage,
Schutzmaßnahmen, persönlicher Schutzausrüstung,
Reinigung
der Arbeitsbereiche sowie sämtlicher Nebenleistungen.

Abrechnung: m² abgebrochene Dachfläche.
Menge: 123,600 m2

**03.02.0030 Dachabdichtung Bitumenbahn 2lagig D 10mm abbrechen nicht schadstoffbelastet v.Hand Stoffe laden transp. LKW AN entsorgen bis 10km AVV170302 Vergüt.Entsorg. AN**
STLB-Bau 2025-10 084
Abbruch der Dachabdichtung, Bitumenbahn, 2-lagig,
Gesamtdicke der Abdichtungsbahnen 10
mm, verklebt und geschweißt, im Rahmen einer
Totalabbruchmaßnahme, nicht
schadstoffbelastet,
Abfall ist nicht gefährlich, Arbeitshöhe bis 3,5 m
über der Standfläche des hierfür erforderlichen
Gerüstes, Erschwernis durch horizontale und vertikale
Förderwege von der Abbruchstelle zur
Bereitstellungsfläche/zum Ladeplatz,
vertikaler Förderweg '5.01'
m,horizontaler Förderweg '50'

  m,
Abbruch von Hand/mit handgeführten Kleingeräten,
aufgenommene Stoffe sammeln, auf LKW des AN laden,
transportieren, entsorgen, zur
Verwertungsanlage, Transportweg bis 10 km,
Abfallschlüssel nach AVV
(Abfallverzeichnis-Verordnung) 170302 Bitumengemische,
Vergütung der Entsorgung übernimmt AN.
Menge: 865,960 m2

**03.02.0040 Abbruch Dämmung auf Massivdach, Polystyrol Hartschaum, HBCD haltig D 6**
Abbruch der Dämmung auf Massivdach, Dämmschicht aus
Polystyrol Hartschaum, als Platte, verklebt, im Rahmen
einer
Totalabbruchmaßnahme.

Die Dämmplatten sind gemäß Schadstoffgutachten HBCD
haltig.
Der Abfall ist gemäß Schadstoffgutachten nicht als
gefährlicher
Abfall einzustufen, unterliegt jedoch aufgrund des
HBCD Gehaltes
der POP Abfall Überwachungsverordnung.
Schadstoffbelastung,
Abfallschlüssel und Einstufung gefährlich / nicht
gefährlich sind
gemäß Schadstoffgutachten, Entsorgerfreigabe und den
geltenden abfallrechtlichen Vorgaben zu
berücksichtigen. Bei
abweichender Einstufung ist vor Entsorgung eine
Freigabe der
Bauleitung einzuholen.

Abfall nicht gefährlich, jedoch HBCD haltig und
getrennt zu
erfassen. Abfallschlüssel nach AVV voraussichtlich 17
06 04
Dämmmaterial mit Ausnahme desjenigen, das unter 17 06
01 und
17 06 03 fällt, sofern durch Entsorgerfreigabe
bestätigt.

Wichte des Abbruchstoffes nach DIN EN 1991-1-1: 0,3
kN/m³.
Abbruchdicke: 6 cm.
Ausführung auf Dachfläche, Arbeitshöhe bis 4,5 m.

Erschwernis durch horizontale und vertikale Förderwege
von der
Abbruchstelle zur Bereitstellungsfläche bzw. zum
Ladeplatz.
Vertikaler Förderweg: 5,01 m.
Horizontaler Förderweg: 50 m.

Abbruch von Hand bzw. mit handgeführten Kleingeräten.
Ausbau
staubarm und unter Beachtung der
Gefahrstoffverordnung, der
POP Abfall Überwachungsverordnung, der
gewerbespezifischen
Arbeitsschutzvorschriften sowie der Vorgaben des
Schadstoffgutachtens.

Aufgenommene Stoffe getrennt von sonstigen Abfällen
sammeln,
sortenrein bereitstellen, auf LKW des Auftragnehmers
laden,
transportieren und einer für HBCD haltige Polystyrol
Dämmstoffe
zugelassenen Entsorgungs bzw. Behandlungsanlage
zuführen.
Eine Vermischung mit anderen Abfallfraktionen ist
unzulässig,
soweit keine zugelassene Behandlung bzw.
Entsorgerfreigabe
vorliegt.

Transportweg bis 10 km. Vergütung der Entsorgung
übernimmt
der Auftragnehmer. Einschließlich Laden, Transport,
Entsorgungsgebühren, Wiegescheinen, Begleitscheinen,
Register
und Nachweisführung, Annahmeerklärung des Entsorgers
sowie
sämtlicher Nebenleistungen.

Abrechnung: m² abgebrochene Dachfläche.
Menge: 865,960 m2

**03.02.0050 Abbruch Dämmung auf Massivdach, Polystyrol Hartschaum, HBCD haltig D 8**
Abbruch der Dämmung auf Massivdach, Dämmschicht aus
Polystyrol Hartschaum, als Platte, verklebt, im Rahmen
einer
Totalabbruchmaßnahme.

Die Dämmplatten sind gemäß Schadstoffgutachten HBCD
haltig.
Der Abfall ist gemäß Schadstoffgutachten nicht als
gefährlicher
Abfall einzustufen, unterliegt jedoch aufgrund des
HBCD Gehaltes
der POP Abfall Überwachungsverordnung.
Schadstoffbelastung,
Abfallschlüssel und Einstufung gefährlich / nicht
gefährlich sind
gemäß Schadstoffgutachten, Entsorgerfreigabe und den
geltenden abfallrechtlichen Vorgaben zu
berücksichtigen. Bei
abweichender Einstufung ist vor Entsorgung eine
Freigabe der
Bauleitung einzuholen.

Abfall nicht gefährlich, jedoch HBCD haltig und
getrennt zu
erfassen. Abfallschlüssel nach AVV voraussichtlich 17
06 04
Dämmmaterial mit Ausnahme desjenigen, das unter 17 06
01 und
17 06 03 fällt, sofern durch Entsorgerfreigabe
bestätigt.

Wichte des Abbruchstoffes nach DIN EN 1991-1-1: 0,3
kN/m³.
Abbruchdicke: 8 cm.
Ausführung auf Dachfläche, Arbeitshöhe bis 4,5 m.

Erschwernis durch horizontale und vertikale Förderwege
von der
Abbruchstelle zur Bereitstellungsfläche bzw. zum
Ladeplatz.
Vertikaler Förderweg: 5,01 m.
Horizontaler Förderweg: 50 m.

Abbruch von Hand bzw. mit handgeführten Kleingeräten.
Ausbau
staubarm und unter Beachtung der
Gefahrstoffverordnung, der
POP Abfall Überwachungsverordnung, der
gewerbespezifischen
Arbeitsschutzvorschriften sowie der Vorgaben des
Schadstoffgutachtens.

Aufgenommene Stoffe getrennt von sonstigen Abfällen
sammeln,
sortenrein bereitstellen, auf LKW des Auftragnehmers
laden,
transportieren und einer für HBCD haltige Polystyrol
Dämmstoffe
zugelassenen Entsorgungs bzw. Behandlungsanlage
zuführen.
Eine Vermischung mit anderen Abfallfraktionen ist
unzulässig,
soweit keine zugelassene Behandlung bzw.
Entsorgerfreigabe
vorliegt.

Transportweg bis 10 km. Vergütung der Entsorgung
übernimmt
der Auftragnehmer. Einschließlich Laden, Transport,
Entsorgungsgebühren, Wiegescheinen, Begleitscheinen,
Register
und Nachweisführung, Annahmeerklärung des Entsorgers
sowie
sämtlicher Nebenleistungen.

Abrechnung: m² abgebrochene Dachfläche.
Menge: 123,600 m2

**03.02.0060 Abbruch Dämmung auf Massivdach, Bitumen Holzfaserplatte, PAK belastet, Gebäude A, B und D**
Abbruch der Dämmung auf Massivdach im Bereich der
Gebäude
A, B und D. Dämmschicht aus bituminierten
Holzfaserplatten /
Bitumen Holzfaserplatten, als Platte, verklebt, im
Rahmen einer
Totalabbruchmaßnahme.

Die Bitumen Holzfaserplatten sind gemäß
Schadstoffgutachten
als PAK belastete bzw. teerhaltige Bauprodukte
einzustufen.
Analytisch wurden für die untersuchten baugleichen
Proben
MP13 / EP133 bis EP135 PAK Gehalte von 120 mg/kg und
Benzo(a)pyren Gehalte von 8,3 mg/kg festgestellt.
Asbest wurde
nicht nachgewiesen.

Wichte des Abbruchstoffes nach DIN EN 1991-1-1: 2,5
kN/m³.
Abbruchdicke: 3 cm.
Ausführung auf Dachfläche, Arbeitshöhe bis 5,01 m.

Erschwernis durch horizontale und vertikale Förderwege
von der
Abbruchstelle zur Bereitstellungsfläche bzw. zum
Ladeplatz.
Vertikaler Förderweg: 12 m. Horizontaler Förderweg: 50
m.

Abbruch von Hand bzw. mit handgeführten Kleingeräten.
Ausbau
staubarm und unter Beachtung der
Gefahrstoffverordnung, TRGS
524, DGUV Regel 101 004 sowie der Vorgaben des
Schadstoffgutachtens. Vermischungen mit unbelasteten
Abfällen
sind zu vermeiden.

Aufgenommene Stoffe zur Entsorgung sortieren, getrennt
sammeln, staubarm handhaben, auf LKW des Auftragnehmers
laden und zur zugelassenen Bereitstellungsfläche bzw.
Entsorgungsanlage transportieren. Transportweg bis 10
km.

Die Entsorgung einschließlich Annahmegebühren,
Wiegescheinen, Begleitscheinen, elektronischer
Nachweisführung und Entsorgungsnachweisen wird
gesondert
vergütet.

Einschließlich Lösen aus dem Dachaufbau, Trennen von
angrenzenden Schichten soweit technisch möglich,
Fördern auf
der Dachfläche, Laden, Transport bis zur
Bereitstellungsfläche
bzw. Entsorgungsanlage, sämtlicher Schutzmaßnahmen
sowie
aller erforderlichen Nebenleistungen.

Abrechnung: m² abgebrochene Dachfläche.
Menge: 742,360 m2

**03.02.0070 Abbruch Dämmung auf Massivdach, Bitumen Holzfaserplatte / bituminöse Dachaufbauschicht, stark PAK belastet, Gebäude E**
Abbruch der Dämmung bzw. bituminösen
Dachaufbauschichten
im Bereich Gebäude E. Bituminierte Holzfaserplatten /
Bitumen
Holzfaserplatten bzw. baugleiche bituminöse Schichten
im
Dachaufbau, als Platte bzw. mehrlagige Schicht,
verklebt, im
Rahmen einer Totalabbruchmaßnahme.

Die betroffenen Materialien sind gemäß
Schadstoffgutachten als
stark PAK belastete bzw. teerhaltige Bauprodukte
einzustufen.
Analytisch wurden für Probe EP136 PAK Gehalte von
12.000
mg/kg und Benzo(a)pyren Gehalte von 1.300 mg/kg sowie
für
Probe EP137 PAK Gehalte von 650 mg/kg und Benzo(a)pyren
Gehalte von 80 mg/kg festgestellt. Die betroffenen und
baugleichen Materialien sind als PAK belastete bzw.
teerhaltige
Abfälle zu behandeln.

Wichte des Abbruchstoffes nach DIN EN 1991-1-1: nach
örtlichem Aufmaß bzw. Entsorgerverwiegung.
Abbruchdicke: gemäß Bestand / Schadstoffgutachten /
örtlichem
Aufmaß.
Ausführung auf Dachfläche, Arbeitshöhe bis 12 m.

Erschwernis durch horizontale und vertikale Förderwege
von der
Abbruchstelle zur Bereitstellungsfläche bzw. zum
Ladeplatz.
Vertikaler Förderweg: 12 m. Horizontaler Förderweg: 50
m.

Abbruch von Hand bzw. mit handgeführten Kleingeräten.
Ausbau
staubarm und unter Beachtung der
Gefahrstoffverordnung, TRGS
524, TRGS 551, TRGS 905, DGUV Regel 101 004 sowie der
Vorgaben des Schadstoffgutachtens. Vermischungen mit
unbelasteten Abfällen sind zu vermeiden.

Aufgenommene Stoffe zur Entsorgung sortieren, getrennt
sammeln, staubarm handhaben, auf LKW des Auftragnehmers
laden und zur zugelassenen Bereitstellungsfläche bzw.
Entsorgungsanlage transportieren. Transportweg bis 10
km.

Die Entsorgung einschließlich Annahmegebühren,
Wiegescheinen, Begleitscheinen, elektronischer
Nachweisführung und Entsorgungsnachweisen wird
gesondert
vergütet.

Einschließlich Lösen aus dem Dachaufbau, Trennen von
angrenzenden Schichten soweit technisch möglich,
Fördern auf
der Dachfläche, Laden, Transport bis zur
Bereitstellungsfläche
bzw. Entsorgungsanlage, sämtlicher Schutzmaßnahmen
sowie
aller erforderlichen Nebenleistungen.

Abrechnung: m² abgebrochene Dachfläche.
Menge: 123,600 m2

**03.02.0080 Unterdeckung Bitumen-Schweißbahn G200S4 abbrechen nicht schadstoffbelastet v.Hand Stoffe laden transp. LKW AN entsorgen bis 10km AVV170302 Vergüt.Entsorg. AN**
STLB-Bau 2025-10 084
Abbruch der Unterdeckung, aus Bitumen-Schweißbahnen G
200 S4, im Rahmen einer
Totalabbruchmaßnahme, nicht schadstoffbelastet,
Abfall ist nicht gefährlich, Arbeitshöhe bis 3,5 m
über der Standfläche des hierfür erforderlichen
Gerüstes, Gerüst wird beigestellt/ist vorh.,
Erschwernis durch horizontale und vertikale
Förderwege von der Abbruchstelle zur
Bereitstellungsfläche/zum Ladeplatz,
vertikaler Förderweg '5.01'
m,horizontaler Förderweg '50'

  m,
Abbruch von Hand/mit handgeführten Kleingeräten,
aufgenommene Stoffe sammeln, auf LKW des AN laden,
transportieren, entsorgen, zur
Verwertungsanlage, Transportweg bis 10 km,
Abfallschlüssel nach AVV
(Abfallverzeichnis-Verordnung) 170302 Bitumengemische,
Vergütung der Entsorgung übernimmt AN.
Menge: 865,960 m2

**03.02.0090 Flachdachablauf Stahl niro abbrechen v.Hand laden transp. LKW AN entsorgen bis 10km nicht schadstoffbelastet AVV170405 Vergüt.Entsorg. AN**
STLB-Bau 2023-04 084
Abbruch des Flachdachablaufs aus nichtrostendem Stahl,
einschl. Zwischenstück und
Aufsatzrahmen, im Rahmen einer Totalabbruchmaßnahme,
Abbruch von Hand/mit handgeführten Kleingeräten,
aufgenommene Stoffe sammeln, auf LKW des AN laden,
transportieren, entsorgen, zur
Verwertungsanlage, Transportweg bis 10 km,
Abfall ist nicht gefährlich, nicht schadstoffbelastet,
Abfallschlüssel nach AVV
(Abfallverzeichnis-Verordnung) 170405 Eisen/Stahl,
Vergütung der Entsorgung übernimmt AN.
Menge: 12,000 St

**03.02.0100 Lichtkuppel L 0,8 m B 0,8 m 3-schalig PMMA abbrechen nicht schadstoffbelastet v.Hand Stoffe laden transp. LKW AN bis 10km ges.Vergüt.Entsorg.**
STLB-Bau 2025-10 084
Abbruch Lichtkuppel,lichte Länge vorh. Dachöffnung '0.8'
m,lichte Breite vorh. Dachöffnung '0.8'

  m,
Form rechteckig, 3-schalig, aus Acrylglas (PMMA), im
Rahmen einer Totalabbruchmaßnahme,
nicht schadstoffbelastet, Ausführung auf Dachfläche,
Arbeitshöhe bis 3,5 m über der Standfläche
des hierfür erforderlichen Gerüstes, Gerüst wird
beigestellt/ist vorh., Abbruch von Hand/mit
handgeführten Kleingeräten, aufgenommene Stoffe zur
Entsorgung sortieren, sammeln, auf LKW
des AN laden, transportieren zur zugelassenen
Lagerfläche des AG, Transportweg bis 10 km,
die Entsorgung wird gesondert vergütet.
Menge: 21,000 St

**03.02.0110 Regenfallrohr Titanzink D 0,7mm Gr.100 abbrechen nicht schadstoffbelastet v.Hand Stoffe laden transp. LKW AN entsorgen bis 10km AVV170404 Vergüt.Entsorg. AN**
STLB-Bau 2025-10 084
Abbruch Regenfallrohr, einschl. Formstücke, aus
Titanzink, Dicke 0,7 mm, Nenngröße 100,
einschl. Befestigungsmittel, im Rahmen einer
Totalabbruchmaßnahme, nicht schadstoffbelastet,
Abfall ist nicht gefährlich,
Abbruch von Hand/mit handgeführten Kleingeräten,
aufgenommene Stoffe sammeln, auf LKW des AN laden,
transportieren, entsorgen, zur
Verwertungsanlage, Transportweg bis 10 km,
Abfallschlüssel nach AVV
(Abfallverzeichnis-Verordnung) 170404 Zink,
Vergütung der Entsorgung übernimmt AN.
Menge: 21,500 m

**03.02.0120 Regenstandrohr Guss L 1500 mm Gr.100 abbrechen nicht schadstoffbelastet v.Hand Stoffe laden transp. LKW AN entsorgen bis 10km AVV170405 Vergüt.Entsorg. AN**
STLB-Bau 2025-10 084
Abbruch Regenstandrohr, aus Gusseisen,Länge '1500'

  mm, Nenngröße 100, einschl.
Befestigungsmittel, im Rahmen einer
Totalabbruchmaßnahme, nicht schadstoffbelastet,
Abfall ist nicht gefährlich,
Abbruch von Hand/mit handgeführten Kleingeräten,
aufgenommene Stoffe sammeln, auf LKW des AN laden,
transportieren, entsorgen, zur
Verwertungsanlage, Transportweg bis 10 km,
Abfallschlüssel nach AVV
(Abfallverzeichnis-Verordnung) 170405 Eisen und Stahl,
Vergütung der Entsorgung übernimmt AN.
Menge: 14,000 m

**03.02.0130 Dachrinne Titanzink D 0,7mm L 600 mm Gr.333 abbrechen nicht schadstoffbelastet v.Hand Stoffe laden transp. LKW AN entsorgen bis 10km AVV170404 Vergüt.Entsorg. AN**
STLB-Bau 2025-10 084
Abbruch Dachrinne, einschl. Formstücke, aus Titanzink,
Dicke 0,7 mm,
Länge '600'

  mm, Nenngröße 333 mm, im Rahmen einer
Totalabbruchmaßnahme, nicht
schadstoffbelastet,
Abfall ist nicht gefährlich, Arbeitshöhe bis 3,5 m
über der Standfläche des hierfür erforderlichen
Gerüstes, Gerüst wird beigestellt/ist vorh.,
Abbruch von Hand/mit handgeführten Kleingeräten,
Ausführung erschütterungsarm DIN 4150,
lärmarm, Lärmpegel max. 80 dB(A),
aufgenommene Stoffe sammeln, auf LKW des AN laden,
transportieren, entsorgen, zur
Verwertungsanlage, Transportweg bis 10 km,
Abfallschlüssel nach AVV
(Abfallverzeichnis-Verordnung) 170404 Zink,
Vergütung der Entsorgung übernimmt AN.
Menge: 64,200 m

**03.02.0140 Traufstreifen Titanzink D 0,7mm Zuschnitt-B 300mm abbrechen nicht schadstoffbelastet v.Hand Stoffe laden transp. LKW AN entsorgen bis 10km AVV170404 Vergüt.Entsorg. AN**
STLB-Bau 2025-10 084
Abbruch Traufstreifen, aus Titanzink, Dicke 0,7 mm,
Zuschnittbreite 300 mm, im Rahmen einer
Totalabbruchmaßnahme, nicht schadstoffbelastet,
Abfall ist nicht gefährlich,
Abbruch von Hand/mit handgeführten Kleingeräten,
Ausführung staubarm TRGS 559,
aufgenommene Stoffe sammeln, auf LKW des AN laden,
transportieren, entsorgen, zur
Verwertungsanlage, Transportweg bis 10 km,
Abfallschlüssel nach AVV
(Abfallverzeichnis-Verordnung) 170404 Zink,
Vergütung der Entsorgung übernimmt AN.
Menge: 64,200 m

**03.02.0150 Abschlussprofil Alu D 2mm Zuschnitt-B 150mm abbrechen nicht schadstoffbelastet v.Hand Stoffe laden transp. LKW AN entsorgen bis 10km AVV170402 Vergüt.Entsorg. AN**
STLB-Bau 2025-10 084
Abbruch Abschlussprofil, aus Aluminium, Dicke 2 mm,
Zuschnittbreite 150 mm, im Rahmen einer
Totalabbruchmaßnahme, nicht schadstoffbelastet,
Abfall ist nicht gefährlich, Arbeitshöhe über 9,5 bis
11,5 m über der Standfläche des hierfür
erforderlichen Gerüstes, Gerüst wird beigestellt/ist
vorh.,
Abbruch von Hand/mit handgeführten Kleingeräten,
aufgenommene Stoffe sammeln, auf LKW des AN laden,
transportieren, entsorgen, zur
Verwertungsanlage, Transportweg bis 10 km,
Abfallschlüssel nach AVV
(Abfallverzeichnis-Verordnung) 170402 Aluminium,
Vergütung der Entsorgung übernimmt AN.
Menge: 153,500 m

**03.02.0160 Flachdachentlüfter Stahl verz D 0,7mm L 150 mm Durchm. 70mm abbrechen nicht schadstoffbelastet v.Hand Stoffe laden transp. LKW AN entsorgen bis 10km AVV170405 Vergüt.Entsorg. AN**
STLB-Bau 2025-10 084
Abbruch Flachdachentlüfter, aus verzinktem Stahl,
Dicke 0,7 mm,
Länge '150'

  mm, Durchmesser 70 mm, im Rahmen einer
Totalabbruchmaßnahme, nicht
schadstoffbelastet,
Abfall ist nicht gefährlich, Arbeitshöhe über 9,5 bis
11,5 m über der Standfläche des hierfür
erforderlichen Gerüstes, Gerüst wird beigestellt/ist
vorh.,
Abbruch von Hand/mit handgeführten Kleingeräten,
aufgenommene Stoffe sammeln, auf LKW des AN laden,
transportieren, entsorgen, zur
Verwertungsanlage, Transportweg bis 10 km,
Abfallschlüssel nach AVV
(Abfallverzeichnis-Verordnung) 170405 Eisen und Stahl,
Vergütung der Entsorgung übernimmt AN.
Menge: 20,000 St

**03.02.0170 Überhangstreifen (Kappleiste) Alu D 2,5mm Zuschnitt-B 50mm abbrechen nicht schadstoffbelastet v.Hand Stoffe laden transp. LKW AN entsorgen bis 10km AVV170405 Vergüt.Entsorg. AN**
STLB-Bau 2025-10 084
Abbruch Überhangstreifen (Kappleiste), aus Aluminium,
Dicke 2,5 mm, Zuschnittbreite 50 mm, im
Rahmen einer Totalabbruchmaßnahme, nicht
schadstoffbelastet,
Abfall ist nicht gefährlich, Arbeitshöhe über 9,5 bis
11,5 m über der Standfläche des hierfür
erforderlichen Gerüstes, Gerüst wird beigestellt/ist
vorh.,
Abbruch von Hand/mit handgeführten Kleingeräten,
aufgenommene Stoffe sammeln, auf LKW des AN laden,
transportieren, entsorgen, zur
Verwertungsanlage, Transportweg bis 10 km,
Abfallschlüssel nach AVV
(Abfallverzeichnis-Verordnung) 170405 Eisen und Stahl,
Vergütung der Entsorgung übernimmt AN.
Menge: 167,500 m

**03.02.0180 Abbruch vorhandene Dachrandaufbohlung aus Holz**
Vollständiger Abbruch und fachgerechte Entsorgung der
vorhandenen Dachrandaufbohlung
entlang der Dachränder der Gebäude A, B, D und E.

Die Leistung umfasst sämtliche vorhandenen Holzbohlen,
Holzleisten, Unterlagen,
Ausgleichshölzer, Nägel, Schrauben, Klammern, sonstige
Befestigungsmittel und
zugehörige Bauteile.

Nach dem Ausbau sind überstehende Befestigungsmittel
vollständig zu entfernen. Der
verbleibende Untergrund ist grob zu reinigen und für
die nachfolgende Herstellung der neuen
Dachrandbohle und der Dachrandkonstruktion
herzurichten.

Angrenzende Dachflächen, Attiken, Gesimse und
Fassadenbauteile sind vor
Beschädigungen zu schützen.

Anfallendes Holz ist getrennt zu sammeln, zu laden,
abzufahren und fachgerecht zu
entsorgen. Abfall ist nicht gefährlich.
Abfallschlüssel AVV 17 02 01 Holz.

Einschließlich sämtlicher Nebenleistungen.

Abrechnung: m
Menge: 153,500 m

**03.02.0190 Entsorgung stark PAK belastete / teerhaltige Dachabdichtungsbahnen und bituminöse Dachaufbauschichten, Gebäude E**
Entsorgung stark PAK belastete / teerhaltige
Dachabdichtungsbahnen und bituminöse
Dachaufbauschichten,
Gebäude E

Stark PAK belastete bzw. teerhaltige
Dachabdichtungsbahnen,
Bitumen Holzfaserplatten und baugleiche bituminöse
Dachaufbauschichten aus Gebäude E gemäß
Schadstoffgutachten übernehmen, transportieren und
einer
zugelassenen Entsorgungsanlage zuführen.

Abfallschlüssel nach AVV gemäß Annahmeerklärung des
Entsorgers, voraussichtlich 17 03 03* teerhaltige
Bitumengemische, sofern vom Entsorger bestätigt. Die
endgültige
Einstufung hat anhand des Schadstoffgutachtens, der
Deklarationsanalyse und der Annahmeerklärung des
Entsorgers
zu erfolgen.

Die Abfälle sind getrennt von unbelasteten Abfällen zu
erfassen,
zu kennzeichnen und zu entsorgen. Eine Vermischung mit
anderen Abfallfraktionen ist unzulässig.
Einschließlich Transport
zur Entsorgungsanlage, Annahmegebühren,
Entsorgungsgebühren, Wiegescheinen, Begleitscheinen,
elektronischer Nachweisführung, Entsorgungsnachweisen
und
sämtlicher Nebenleistungen.

Abrechnung: t.

Abrechnung nach tatsächlichem Wiegeschein. Die
angegebene
Menge ist eine Schätzmenge.
Menge: 4,500 t

**03.02.0200 Entsorgung PAK belastete / teerhaltige Bitumen Holzfaserplatten**
PAK-belastete Bitumen-Holzfaserplatten und baugleiche
bituminöse Dachaufbauschichten aus den Gebäuden A, B
und D
gemäß Position 03.02.0060 und Schadstoffgutachten
übernehmen, transportieren und einer zugelassenen
Entsorgungsanlage zuführen.

Abfallschlüssel nach AVV gemäß Annahmeerklärung des
Entsorgers, voraussichtlich 17 03 03* teerhaltige
Bitumengemische, sofern vom Entsorger bestätigt. Die
endgültige
Einstufung hat anhand des Schadstoffgutachtens, der
Deklarationsanalyse und der Annahmeerklärung des
Entsorgers
zu erfolgen.

Die Abfälle sind getrennt von unbelasteten Abfällen zu
erfassen
und zu entsorgen. Eine Vermischung mit anderen
Abfallfraktionen
ist unzulässig. Einschließlich Transport zur
Entsorgungsanlage,
Annahmegebühren, Entsorgungsgebühren, Wiegescheinen,
Begleitscheinen, elektronischer Nachweisführung,
Entsorgungsnachweisen und sämtlicher Nebenleistungen.

Abrechnung: t.

Abrechnung nach tatsächlichem Wiegeschein. Die
angegebene
Menge ist eine Schätzmenge.
Menge: 4,500 t

**03.02.0210 Abfall nicht gefährlich AVV170203 nicht schadstoffbelastet LKW AN transp. entsorgen Verwertungsanlage Vergüt.Entsorg. AN**
STLB-Bau 2025-10 087
Bau- und Abbruchabfälle, Holz, Glas und Kunststoff,
nicht gefährlich, Abfallschlüssel nach AVV
(Abfallverzeichnis-Verordnung) 170203
Bau-/Abbruchabfall, Kunststoff,
nicht schadstoffbelastet, auf Gelände/Fläche des AN
lagernd, laden, mit LKW des AN
transportieren, entsorgen, max. Gesamtgewicht ohne
Beschränkung, zur Verwertungsanlage,
Vergütung der Entsorgung übernimmt AN, Ausführung
gemäß Einzelbeschreibung,
Einzelbeschreibungs-Nr 'Die Position gilt ausschließlich für die getrennt
erfassten Kunststoffanteile aus dem Rückbau der
vorhandenen Lichtkuppeln gemäß Position 03.02.0100.
Metallteile, Befestigungsmittel, Aufsetzkränze aus
anderen Werkstoffen sowie sonstige Bauabfälle
sind getrennt zu erfassen und über die jeweils
zutreffenden Entsorgungspositionen abzurechnen.'
.
Menge: 1,000 t

#### Abschnitt 03.04 Dachflächen neuer Dachaufbau

**03.04.0010 Notabdichtung vorhandener Dachentlüfteröffnungen nach Rückbau, bis Einbau neuer Dachentlüfter**
Nach dem Abbruch bzw. Ausbau vorhandener Dachentlüfter
die
verbleibenden Dachdurchdringungen / Öffnungen temporär
gegen
Witterungseintritt sichern und provisorisch abdichten.

Ausführung auf Flachdachflächen im Außenbereich.

Die vorhandenen Dachentlüfter werden in gesonderter
Position
abgebrochen. Nach erfolgtem Rückbau sind die Öffnungen
einschließlich Anschlussbereiche zu reinigen und für
die
temporäre Abdichtung vorzubereiten. Lose
Abdichtungsreste,
Kies, Verschmutzungen, nicht haftende Bahnenreste und
lose
Bestandteile sind im erforderlichen Umfang zu
entfernen.

Die Öffnungen sind bis zum Einbau der neuen
Dachentlüfter
regensicher zu verschließen. Die Notabdichtung ist so
herzustellen, dass kein Niederschlagswasser in den
Dachaufbau
bzw. in das Gebäude eindringen kann. Die Ausführung
hat mit
geeigneter provisorischer Abdeckung, bituminöser
Abdichtungslage, Manschette oder vliesarmiertem
Flüssigkunststoff zu erfolgen, abgestimmt auf Größe
und Zustand
der jeweiligen Öffnung.
Menge: 6,000 St

**03.04.0020 Notabdichtung Lichtkuppelöffnung 80/80 cm,**
Notabdichtung Lichtkuppelöffnung 80/80 cm,
durchsturzsicher

Nach Totalabbruch der vorhandenen Lichtkuppel
einschließlich
Aufsatzkranz ist die Dachöffnung, Größe ca. 80 x 80
cm, bis zur
Montage der neuen Lichtkuppel provisorisch,
regensicher,
windsogsicher und durchsturzsicher zu verschließen.

Durchsturzsichere Abdeckung mit tragfähiger
Holzwerkstoffplatte
oder gleichwertigem System herstellen, gegen
Verschieben und
Abheben sichern, vollflächig bzw. ausreichend auf
tragfähigem
Untergrund auflegen und befestigen. Umlaufende
provisorische
Abdichtung an die vorhandene Dachabdichtung
anschließen.

Einschließlich aller Befestigungsmittel,
Abdichtungsbahnen,
Zuschnitte, An und Abschlüsse sowie späterem Rückbau
zur
Montage der neuen Lichtkuppel.

Abrechnung: Stk.
Menge: 19,000 St

**03.04.0030 Untergrund reinigen Beton Klebstoffreste D 1-1,5cm laden transp. LKW AN bis 10km**
Reinigen des Untergrundes aus Beton, von grober
Verschmutzung, von Klebstoffresten, festhaftend, Dicke
über 1
bis 1,5 cm, Untergrund waagerecht, Arbeitshöhe der zu
bearbeitenden Fläche bis 3,5 m über der Standfläche
des hierfür
erforderlichen Gerüsts, Gerüst wird beigestellt/ist
vorh.,
Aufgenommene Stoffe sammeln, laden, transportieren und
entsorgen. Entsorgungskosten sind einzurechnen, soweit
keine
gesonderte Entsorgungsposition ausdrücklich vorgesehen
ist.
Menge: 774,760 m2

**03.04.0040 Untergrund trocknen**
STLB-Bau 2025-10 018
Trocknen des Untergrundes, waagerecht, Untergrund
Beton, auf Decken, Höhe über 9 bis 12 m.
Menge: 774,760 m2

**03.04.0050 Reinigen Stahlbetondecke, Verschmutzungen durch Dritte / Witterung**
Reinigen des Untergrundes aus Stahlbeton, von groben
Verschmutzungen, Bauschutt, Staub, Schlamm, Sand, Laub,
Wasserresten, Ölresten und sonstigen Verunreinigungen,
verursacht durch Bauablauf, andere Gewerke oder
Witterungseinflüsse, Untergrund waagerecht, trocken
reinigen,
soweit erforderlich aufnehmen, abkehren, absaugen oder
abziehen, zur Herstellung eines sauberen, staubarmen
und
belegreifen Untergrundes für nachfolgende Arbeiten.

Aufgenommene Stoffe sammeln, laden, transportieren und
entsorgen, Abfall nicht gefährlich, nicht
schadstoffbelastet,
Entsorgung ist einzurechnen nach Wahl des AG.

Abrechnung: m²
Menge: 774,760 m²

**03.04.0060 Voranstrich Bitumenemulsion Flachdach**
STLB-Bau 2025-10 018
Voranstrich für bahnenförmige Abdichtungen, aus
Bitumenemulsion, auf Flachdach, Untergrund
Beton.
Menge: 774,760 m2

**03.04.0070 Ausgleichsspachtelung Deckenplatte Spachtel kunststoffmodif.**
STLB-Bau 2025-10 081
Ausgleichsspachtelung auf vorbereiteter
Betonoberfläche, Bauteil Deckenplatte, Fläche
waagerecht (bis 2 % geneigt), Untergrund Leichtbeton,
Altbetonklasse A1, mit
kunststoffmodifizierter Spachtelmasse, Schichtdicke
über 4 bis 5 mm, Oberfläche abreiben.
Menge: 60,000 m2

**03.04.0080 Schleppstreifen Dachdichtungsbahn G200DD B 330mm**
STLB-Bau 2025-10 021
Schleppstreifen aus Bitumen-Dachdichtungsbahnen DIN EN
13707 - G 200 DD mit
Glasgewebeeinlage 200 g/m2, Unterseite grob bestreut,
Schleppstreifenbreite 330 mm, lose
auflegen und einseitig gegen Verschieben sichern.
Menge: 195,500 m

**03.04.0090 Luftdichtheits-diffusionsd.Schicht Bitumenbahn Al+G200S5 vollfl schweißen**
STLB-Bau 2025-10 021
Dampfsperre als Luftdichtheits- und diffusionsdichte
Schicht sd-Wert größer gleich 1500 m DIN
4108-3, DIN 4108-7, für nicht belüftetes Dach, aus
Bitumenbahnen, Bitumen-Schweißbahn mit
Aluminiumbandeinlage DIN EN 13970 - Al + G 200 S5 mit
Aluminiumbandeinlage und
Glasgewebeeinlage 200 g/m2, vollflächig auf
Ausgleichsschicht schweißen, einschl. Nähte und
Stöße, Untergrund Beton.
Menge: 774,760 m2

**03.04.0100 Ausgleichsschicht Dampfsperre Bitumenbahn Al+G200S5 vollfl schweißen**
Dampfsperre als Ausgleichs- und diffusionsdichte
Schicht
sd-Wert größer gleich 1500 m DIN 4108-3, für nicht
belüftetes
Dach, aus Bitumenbahnen, Bitumen-Schweißbahn mit
Aluminiumbandeinlage DIN EN 13970 - Al + G 200 S5 mit
Aluminiumbandeinlage und Glasgewebeeinlage 200 g/m2,
vollflächig auf Ausgleichsschicht schweißen, einschl.
Nähte und
Stöße.

Ausführung nur in gesondert angeordneten Teilflächen
mit
erhöhter Untergrundanforderung; nicht zusätzlich zur
Regelfläche
03.04.0090 abrechenbar, soweit gleiche Fläche
betroffen ist.
Menge: 60,000 m2

**03.04.0110 Wandanschluss gedämmt starr H 30-35cm MW DAA 0,038W/(mK) D 160mm Bitumenbahn PYE-KTP-KSP3,5 vollfl kleben PYE-KTG-KSP3,5 vollfl kleben Kappleiste**
STLB-Bau 2025-10 021
Wandanschluss, wärmegedämmt, starr, Höhe über
Oberkante Belag über 30 bis 35 cm,
Untergrund vorstreichen und Dampfsperre hochführen bis
Oberkante Anschlusshöhe,
Wärmedämmung aus Mineralwolle MW DIN EN 13162,
Anwendungsgebiet DIN 4108-10 DAA,
Bemessungswert der Wärmeleitfähigkeit max. 0,038
W/(mK), Nennwert der Wärmeleitfähigkeit
max. 0,037 W/(mK), Brandverhaltensklasse DIN EN
13501-1 A2 -s1, d0 (nichtbrennbar), Dicke
160 mm, einseitig kaschiert, einschl. Randholz, Breite
60 mm, Abdichtung aus Bitumenbahnen,
Dämmkeil aus Mineralwolle DIN EN 13162 MW, Querschnitt
80/80 mm, kleben, 1. Lage
Anschlussbahn aus Bitumenbahnen, Kaltselbstklebende
Polymerbitumenbahn PYE - KTP - KSP
3,5 mit Kombinationsträgereinlage mit überwiegendem
Polyesteranteil, vollflächig kleben, 2. Lage
Anschlussbahn aus Bitumenbahnen, Kaltselbstklebende
Polymerbitumenbahn PYE - KTG - KSP
3,5 mit Kombinationsträgereinlage mit überwiegendem
Glasanteil, vollflächig kleben, Abdichtung
durch Nageln mechanisch befestigen, einschl.
Überhangstreifen (Kappleiste), Untergrund
Leichtbetonfertigteile.
Menge: 173,400 m

**03.04.0120 Randabschluss gedämmt starr H 45-50cm MW DAA 0,038W/(mK) D 100mm Bitumenbahn PYE-KTP-KSP3,5 vollfl kleben PYE-KTP-KSP3,5 vollfl kleben**
STLB-Bau 2025-10 021
Randabschluss, wärmegedämmt, starr, Höhe über
Oberkante Belag über 45 bis 50 cm,
Randbohle auf Attikakrone befestigen, Randbohle aus
Holzwerkstoff, Breite über 48 bis 50 cm,
Dicke 4 cm, Untergrund vorstreichen und Dampfsperre
hochführen bis Außenkante Dachrand,
Wärmedämmung aus Mineralwolle MW DIN EN 13162,
Anwendungsgebiet DIN 4108-10 DAA,
Bemessungswert der Wärmeleitfähigkeit max. 0,038
W/(mK), Nennwert der Wärmeleitfähigkeit
max. 0,037 W/(mK), Brandverhaltensklasse DIN EN
13501-1 A2 -s1, d0 (nichtbrennbar), Dicke
100 mm, einseitig kaschiert, einschl. Randholz, Breite
60 mm, Abdichtung aus Bitumenbahnen,
Dämmkeil aus Mineralwolle DIN EN 13162 MW, Querschnitt
100/100 mm, kleben, 1. Lage
Anschlussbahn aus Bitumenbahnen, Kaltselbstklebende
Polymerbitumenbahn PYE - KTP - KSP
3,5 mit Kombinationsträgereinlage mit überwiegendem
Polyesteranteil, vollflächig kleben, 2. Lage
Anschlussbahn aus Bitumenbahnen, Kaltselbstklebende
Polymerbitumenbahn PYE - KTP - KSP
3,5 mit Kombinationsträgereinlage mit überwiegendem
Polyesteranteil, mit werkseitiger
Abstreuung aus Schiefersplitt, vollflächig kleben,
Abdichtung durch Nageln mechanisch
befestigen, Untergrund Mauerwerk.
Menge: 195,500 m

**03.04.0130 Gefälledämmung aus Mineralwolle, 2 lagig, WLS 035, Neigung 2,0 bis 2,5 %, Gebäude A und E**
Gefälledämmschicht als Flachdachdämmung für nicht
belüftetes
Dach herstellen, Neigung über 2,0 bis 2,5 %, auf
Untergrund
Stahlbeton, aus Mineralwolle Dämmplatten MW nach DIN EN
13162, Anwendungsgebiet nach DIN 4108-10 DAA,
nichtbrennbar, Baustoffklasse DIN 4102-1 A1/A2,
Druckspannung
bei 10 % Stauchung mind. 70 kPa.

Bemessungswert der Wärmeleitfähigkeit max. 0,035
W/(mK),
Nennwert der Wärmeleitfähigkeit max. 0,034 W/(mK).
Ausführung
2 lagig, bestehend aus Grunddämmung 200 mm und
Gefälledämmung 133,9 mm im Mittel, Gesamtdicke 333,9
mm im
Mittel, oberseitig einseitig kaschiert mit
Mineralvlies.

Dämmplatten dicht gestoßen, im Verband und hohlraumfrei
verlegen, Fugen versetzen, Gefälle zu vorhandenen bzw.
geplanten Dachabläufen herstellen. Zuschnitte und
Anpassungen
an Dachrändern, Aufkantungen, Durchdringungen und
Abläufen
herstellen.

Dämmschicht mechanisch befestigen, einschließlich
zugelassener Befestigungsmittel, Teller,
Schrauben/Dübel,
Bohrungen und aller Nebenarbeiten. Befestigungsart und
Befestigungsanzahl nach Herstellervorgabe,
Windsogberechnung
und bauaufsichtlicher Zulassung.

Arbeitshöhe bis 13,5 m über Standfläche des
erforderlichen
Gerüstes, Gerüst wird beigestellt/ist vorhanden.

U Wert der Dachkonstruktion: 0,120 W/(m²K).

Gefälleplan ist vor Ausführung zur Freigabe
vorzulegen. Kehl und
Gratverläufe, Mindestdicken an Abläufen,
Anschlusshöhen und
Notentwässerung sind vor Bestellung zu prüfen.

Die Gefälleführung ist ausschließlich auf die neu
herzustellenden
Haupt- und Notentwässerungspunkte gemäß freigegebener
Entwässerungsplanung auszurichten. Vorhandene
Dachabläufe
werden nicht weiterverwendet.

Abrechnung: m² Dachfläche.
Menge: 524,600 m2

**03.04.0140 Flachdachdämmung Mineralwolle, 240 mm, Gebäude B und D**
Lieferung und Einbau einer druckfesten, nichtbrennbaren
Flachdachdämmung aus Mineralwolle für die Dachflächen
der
Gebäude B und D. Die vorhandene bzw. konstruktiv
vorgegebene
Dachneigung ist vor Ausführung örtlich zu prüfen.

Das Gefälle beträgt ca. 2,0 bis 2,5 % bzw. ca. 1,1 bis
1,4°. Die
tatsächlichen Gefälle und Anschlusshöhen sind vor
Ausführung
örtlich einzumessen und mit der Gefälledämmplanung
abzugleichen.
Herstellen, auf Untergrund Stahlbeton, aus Mineralwolle
Dämmplatten MW nach DIN EN 13162, Anwendungsgebiet nach
DIN 4108-10 DAA, nichtbrennbar, Baustoffklasse DIN
4102-1
A1/A2, Druckspannung bei 10 % Stauchung mind. 70 kPa.

Bemessungswert der Wärmeleitfähigkeit max. 0,035
W/(mK),
Nennwert der Wärmeleitfähigkeit max. 0,034 W/(mK).
Ausführung
in einheitlicher Dämmstoffdicke 240 mm, ggf. mehrlagig
nach
Herstellervorgabe, oberseitig einseitig kaschiert mit
Mineralvlies.

Dämmplatten dicht gestoßen, im Verband und hohlraumfrei
verlegen, Fugen versetzen. Zuschnitte und Anpassungen
an
Dachrändern, Aufkantungen, Durchdringungen und Abläufen
herstellen. Gefälledämmung ist nicht Bestandteil
dieser Position.

Dämmschicht mechanisch befestigen, einschließlich
zugelassener Befestigungsmittel, Teller,
Schrauben/Dübel,
Bohrungen und aller Nebenarbeiten. Befestigungsart und
Befestigungsanzahl nach Herstellervorgabe,
Windsogberechnung
und bauaufsichtlicher Zulassung.

Arbeitshöhe bis 13,5 m über Standfläche des
erforderlichen
Gerüstes, Gerüst wird beigestellt/ist vorhanden.

Einschließlich Lieferung, Verlegung, Zuschnitt,
Anpassarbeiten,
Befestigung und Herstellung eines ebenen, tragfähigen
Untergrundes für die nachfolgende Dachabdichtung.
Menge: 250,160 m²

**03.04.0150 Zulage für Grat- und Kehlplatten in der Gefälledämmung**
Zulage für die Ausbildung von Grat- und Kehllinien in
der
Dachfläche, gemäß Zeichnung, als Bestandteil der
Gefälledämmung. Grat- und Kehlplatten passend zum
Gefälleverlauf zuschneiden, liefern und verlegen,
Anschlüsse
höhengleich und hohlraumfrei an angrenzende Dämmplatten
herstellen, Fugen dicht gestoßen ausbilden.

Material entsprechend der ausgeschriebenen
Gefälledämmung
aus Mineralwolle MW, nichtbrennbar A1/A2, WLS 035,
Druckspannung mind. 70 kPa.

Einschließlich Aufmaß, Zuschnitt, Anpassarbeiten,
Mehrverschnitt, Verlegung, Befestigung und aller
Nebenarbeiten.

Abrechnung: m Grat- bzw. Kehllinie.
Menge: 105,000 m

**03.04.0160 Dachabdichtung BROOF 2lagig Polymerbitumen-Dachdichtungsbahn PYE-PV200DD vollfl kleben Elastomerbitumen-Klebemasse Polymerbitumen-Schweißbahn PYE/PYP-KTPS5 vollfl schweißen**
STLB-Bau 2025-10 021
Abdichtung von Dächern, DIN 18531-1 und DIN 18531-3,
Anwendungsklasse K1, für nicht genutzte
Dächer, Neigung größer gleich 2 %, Einwirkungsklasse I
A, Anforderungen hinsichtlich
Widerstandsfähigkeit gegen Flugfeuer und strahlende
Wärme B ROOF, Untergrund Dämmschicht
aus Mineralwolle, 2-lagig,
1. Lage aus Polymerbitumen-Dachdichtungsbahnen DIN EN
13707 PYE - PV 200 DD mit
Polyestervlieseinlage 200/250 g/m2, Anwendungstyp
DIN/TS 20000-201 DU, Eigenschaftsklasse
E1, vollflächig kleben, mit
Elastomerbitumen-Klebemasse,
2. Lage aus Polymerbitumen-Schweißbahnen DIN EN 13707
PYE/PYP - KTP S5 mit
Kombinationsträgereinlage mit überwiegendem
Polyesteranteil, Anwendungstyp DIN/TS
20000-201 DO, Eigenschaftsklasse E1, vollflächig
schweißen, mit werkseitiger Abstreuung aus
Schiefersplitt,
Hersteller und Typ 'z. B. BauderKARAT grünweiß'
oder gleichwertig,Hersteller und Typ '....................................................'
vom Bieter einzutragen.
Menge: 624,000 m2

**03.04.0170 Dachabdichtung BROOF 2lagig Polymerbitumen-Dachdichtungsbahn PYE-PV200DD vollfl kleben Elastomerbitumen-Klebemasse Polymerbitumen-Schweißbahn PYE/PYP-KTPS5 vollfl schweißen**
*** EP-Aufgliederung gefordert
STLB-Bau 2025-10 021
Abdichtung von Dächern, DIN 18531-1 und DIN 18531-3,
Anwendungsklasse K1, für genutzte
Dächer, Neigung größer gleich 2 %, Anforderungen
hinsichtlich Widerstandsfähigkeit gegen
Flugfeuer und strahlende Wärme B ROOF, Untergrund
Dämmschicht aus Mineralwolle, 2-lagig,
1. Lage aus Polymerbitumen-Dachdichtungsbahnen DIN EN
13707 PYE - PV 200 DD mit
Polyestervlieseinlage 200/250 g/m2, Anwendungstyp
DIN/TS 20000-201 DU, Eigenschaftsklasse
E1, vollflächig kleben, mit
Elastomerbitumen-Klebemasse,
2. Lage aus Polymerbitumen-Schweißbahnen DIN EN 13707
PYE/PYP - KTP S5 mit
Kombinationsträgereinlage mit überwiegendem
Polyesteranteil, Anwendungstyp DIN/TS
20000-201 DO, Eigenschaftsklasse E1, vollflächig
schweißen, mit werkseitiger Abstreuung aus
Schiefersplitt, durchwurzelungsfest DIN EN 13948,
Hersteller und Typ 'z. B. BauderKARAT grünweiß'
oder gleichwertig,Hersteller und Typ '....................................................'
vom Bieter einzutragen.
Menge: 150,000 m2

**03.04.0180 Anschluss Dachabdichtung FLK D 2,1mm Einlage 110g/m2 Aufsetzkranz H 50cm L 0,8 m B 0,8 m Klebeflansch**
STLB-Bau 2025-10 021
Anschluss der Abdichtung von Dächern, aus
Flüssigkunststoff, 2-komponentig auf PUR-Basis,
Anwendungsklasse K2, Einwirkungsklasse I A,
Dauerhaftigkeit W3, Nutzlastklasse P4,
Temperaturbeständigkeit TL3/TH3, Dicke der Abdichtung
mind. 2,1 mm, mit Einlage nach
Zulassung, mind. 110 g/m2,
an Aufsetzkranz für Lichtkuppel, eckig, Höhe 50 cm,
lichte Länge '0.8'
m,lichte Breite '0.8'

  m, mit Klebeflansch, Abdichtung
hochführen, Aufsetzkranz grundieren,
Untergrund Bitumenbahn.
Menge: 16,000 St

**03.04.0190 Anschluss Dachabdichtung FLK D 2,1mm Einlage 110g/m2 Rohrdurchführung Durchm. bis 10cm**
STLB-Bau 2025-10 021
Anschluss der Abdichtung von Dächern, aus
Flüssigkunststoff, 2-komponentig auf PUR-Basis,
Anwendungsklasse K2, Einwirkungsklasse I A,
Dauerhaftigkeit W3, Nutzlastklasse P4,
Temperaturbeständigkeit TL3/TH3, Dicke der Abdichtung
mind. 2,1 mm, mit Einlage nach
Zulassung, mind. 110 g/m2,
an Rohrdurchführung, Durchmesser bis 10 cm, Abdichtung
hochführen, Untergrund Bitumenbahn.
Menge: 7,000 St

**03.04.0200 Anschluss Dachabdichtung an Ablauf mit Herstellung einer Ablaufvertiefung, Ablauf DN125**
Ablaufkörper wird in gesonderter Position geliefert
und montiert.
Diese Position umfasst ausschließlich Ablaufvertiefung
und
Abdichtungsanschluss.
Anschluss der Dachabdichtung an Hauptablauf gemäß
Entwässerungsplanung herstellen, einschließlich
Herstellung
einer örtlichen Ablaufvertiefung.

Im Bereich des Ablaufes ist die Wärmedämmung /
Gefälledämmung so auszuarbeiten, abzuschrägen bzw.
höhengerecht anzupassen, dass eine funktionsfähige
Vertiefung
zum Ablauf entsteht. Die Vertiefung ist umlaufend
auszubilden
und an die angrenzende Gefälledämmung ohne Gegengefälle
anzuschließen. Die Wasserführung zum Ablauf ist
sicherzustellen.

Ablaufkörper DN 125 bzw. gemäß Planung mit
Klebeflansch,
Anschlussflansch oder systemzugehörigem Anschlusskragen
lage und höhengerecht einsetzen. Dampfsperre luft und
dampfdicht an den Ablaufkörper bzw. das Formteil
anschließen.
Unterlage und Oberlage der bituminösen Dachabdichtung
spannungsfrei, hohlraumfrei, hinterlaufsicher und
dauerhaft
wasserdicht an den Klebeflansch bzw. Anschlussflansch
anschließen.

Die Lage und Höhe des Ablaufes sowie die Ausbildung der
Vertiefung sind vor Ausführung mit Gefälledämmplanung,
Entwässerungsbemessung und Bauleitung abzustimmen.

Einschließlich Zuschneiden und Anpassen der Dämmung,
Herstellen der Ablaufmulde / Ablaufvertiefung,
Reinigen und
Vorbereiten der Anschlussflächen, Grundierung,
Manschetten,
Einbindung der Abdichtungslagen, Anschluss an
Flanschkragen,
Anpassarbeiten und sämtlicher Nebenleistungen.

Abrechnung: Stück je vollständig hergestelltem
Ablaufanschluss
einschließlich Ablaufvertiefung.
Menge: 22,000 St

**03.04.0210 Anschluss Dachabdichtung an Notüberlauf / Notablauf DN100**
Anschluss der Dachabdichtung an Notüberlauf bzw.
Notablauf
gemäß Entwässerungsplanung herstellen.

Ausführung an Attika Notüberlauf / Notablauf DN 100 mit
systemzugehörigem Klebeflansch, Anschlussflansch oder
Anschlusskragen. Einbauhöhe und Anstauhöhe sind
entsprechend Entwässerungsbemessung und
Gefälledämmplanung herzustellen und vor Ausführung mit
der
Bauleitung abzustimmen.

Dampfsperre luft und dampfdicht an das Formteil
anschließen.
Unterlage und Oberlage der bituminösen Dachabdichtung
spannungsfrei, hohlraumfrei, hinterlaufsicher und
dauerhaft
wasserdicht an den Klebeflansch bzw. Anschlussflansch
anschließen. Der Notüberlauf ist so auszubilden, dass
Niederschlagswasser im Notfall sichtbar und schadlos
aus der
Dachfläche abgeführt wird.

Einschließlich Reinigen und Vorbereiten der
Anschlussflächen,
Grundierung, Zuschnitten, Manschetten, Einbindung der
Abdichtungslagen, Anschluss an Flanschkragen,
Anpassarbeiten
an Dämmung und Abdichtung sowie sämtlicher
Nebenleistungen.

Öffnung im neu herzustellenden Dachrandaufbau
einschließlich
Randbohlenerhöhung ist einzurechnen.

Abrechnung: Stück je vollständig hergestelltem
Anschluss.
Menge: 22,000 St

**03.04.0220 Abdichtung Anschluss Dachabdichtung an Fenster / Sockelbereich, FLK, Streifenhöhe ca. 25 cm**
Abdichtung der Anschlussbereiche im Übergang von
Dachabdichtung zu Fensteranschlüssen und
Sockelbereichen,
gegen Spritzwasser, Bodenfeuchte sowie zeitweise
stauendes
Wasser, in Anlehnung an DIN 18533-1 und DIN 18533-3
sowie
nach Flachdachrichtlinie und Herstellervorgaben.

Ausführung mit Flüssigkunststoff, rissüberbrückend,
vliesarmiert,
vollflächig haftend auf geeignet vorbereitetem
Untergrund.
Trockenschichtdicke mind. 2,0 mm, mit systemzugehöriger
Verstärkungseinlage aus Kunststoffvlies, mind. 110
g/m².

Untergründe aus Beton, Mauerwerk, Metall,
Fensterprofilen,
vorhandener bzw. neuer Dachabdichtung fachgerecht
vorbereiten,
reinigen, anschleifen, grundieren und tragfähig
herstellen.
Abdichtung am Fensterrahmen, an Laibungen,
Brüstungsanschlüssen und Sockelflächen wasserdicht
anschließen.

Ausführung als Abdichtungsstreifen, Streifenhöhe ca.
25 cm,
gemessen ab wasserführender Ebene bzw. gemäß
Detailplanung.
Anschlussbreite auf horizontalen Flächen mind. 15 cm.
Ecken,
Kehlen, Profilanschlüsse, Übergänge und seitliche
Rückführungen hohlraumfrei, vliesarmiert und
hinterlaufsicher
einarbeiten.

Ausführung nur in den planlich dargestellten Fenster,
Sockel und
Anschlussbereichen. Schnittstellen zu Fensterbau, WDVS,
Fassadenarbeiten und Dachabdichtung sind vor
Ausführung mit
Objektüberwachung und Fachplanung abzustimmen.

Einschließlich Untergrundvorbereitung, Grundierung,
Vlieseinlage,
Eckausbildungen, Überlappungen, Schutz angrenzender
Bauteile
und aller Nebenarbeiten.

Abrechnung: m Anschlusslänge.
Überlappungen, Aufkantungen, seitliche Rückführungen,
Eckausbildungen, Vlieseinlagen, Grundierungen und
systembedingte Mehrbreiten sind in den Einheitspreis
einzurechnen.
Menge: 89,800 m

**03.04.0230 Abdichtung Tür / Sockelbereich, FLK, Streifenhöhe ca. 25 cm**
Abdichtung der Anschlussbereiche an Türen, Türrahmen,
Schwellenprofilen und angrenzenden Sockelbereichen
gegen
Spritzwasser, Bodenfeuchte sowie zeitweise stauendes
Wasser,
in Anlehnung an DIN 18533-1 und DIN 18533-3 sowie
Herstellervorgaben.

Ausführung mit Flüssigkunststoff, rissüberbrückend,
vliesarmiert,
vollflächig haftend auf geeignet vorbereitetem
Untergrund.
Trockenschichtdicke mind. 2,0 mm, mit systemzugehöriger
Verstärkungseinlage aus Kunststoffvlies, mind. 110
g/m².

Untergründe aus Beton, Mauerwerk, Metall, Türprofilen
und
Schwellenprofilen fachgerecht vorbereiten, reinigen,
anschleifen,
grundieren und tragfähig herstellen. Abdichtung an
Türrahmen,
Schwellenprofilen, seitlichen Laibungen und
Sockelflächen
wasserdicht, hohlraumfrei und hinterlaufsicher
anschließen.

Ausführung als Abdichtungsstreifen, Streifenhöhe ca.
25 cm,
gemessen ab Oberkante angrenzender wasserführender
Fläche
bzw. gemäß Detailplanung. Bei reduzierten
Anschlusshöhen im
Schwellenbereich sind Ausführung und
Entwässerungssituation
vorab mit Objektüberwachung und Fachplanung
abzustimmen.

Ausführung nur in den planlich dargestellten Tür,
Schwellen und
Sockelbereichen. Schnittstellen zu Türbau, Metallbau,
WDVS
und Fassadenarbeiten sind vor Ausführung abzustimmen.

Einschließlich Untergrundvorbereitung, Grundierung,
Vlieseinlage,
Eckausbildungen, Überlappungen, Schutz angrenzender
Bauteile
und aller Nebenarbeiten.

Abrechnung: m Anschlusslänge.
Überlappungen, seitliche Rückführungen,
Eckausbildungen,
Vlieseinlagen, Grundierungen und systembedingte
Mehrbreiten
sind in den Einheitspreis einzurechnen.
Menge: 18,500 m

*Hinweis: EXTENSIVE DACHBEGRÜNUNG*

**03.04.0240 Exten.Leichtdachb.,kompl.,5cm,50kg/m2**
Extensive Leichtdachbegrünung, für Flachdächer bis 5°
Dachneigung, als Komplettaufbau ab Oberkante
Dachdichtung.

Leistungsbestandteile
Schutz- und Speichervlies
Festkörperdränagematte
Kombikontrollschacht über den Dacheinläufen
Extensivsubstrat als Drän- und Vegetationstragschicht,
Dicke
ca. 3 cm
Extensivbegrünung mit Vegetationsmatte

Vorleistung: durchwurzelungsfeste
Dachabdichtung
Folgeleistung: endfertig
Schutz-/Speichervlies: Kunststoff PP/PET, ca. 300 g/m2
Dränagematte: Kunststoff HDPE, d ca. 2,50 cm,
ca. 1,35 kg/m2
Kontrollschacht: Aluminium, Höhe 50 mm, Querschnitt
ca. 45x45 cm
Extensivsubstrat: Leichtsubstrat gem. FLL-Richtlinie,
aus Bims
Vegetationsmatte: Gewebeträger mit vorkultivierter
Moos-Sedumvegetation, Dicke ca.
1,5-2,5 cm
Gesamtaufbauhöhe: ca. 5 cm
Gewicht: ca. 50 kg/m2
Einbauhöhe: bis 5,00 m über OK Gelände

Einbauort: Dachfläche Gebäudeteil A, westliche
Teilfläche
Menge: 150,000 m2

*Hinweis: RANDAUSBILDUNG, WARTUNGSWEGE*

**03.04.0250 Randausbildung,Kies,Fangleiste,B=40cm**
Randausbildung mit Kiesschüttung aus Grobkies auf
Schutzlage,
Trennung durch Kiesfangleiste.

Zweck: Trennung Dachbegrünung zu
Dachrändern, Brandwänden,
Lichtkuppeln und sonstigen
Durchdringungen
Körnung: 16-32 mm
Einbaustärke: ca. 16 cm
Breite: bis ca. 40 cm
Kiesfangleiste: L-Winkel aus verzinktem Stahlblech,
gelocht, L-Profil, H= 150 mm
Einbauhöhe: bis 5,00 m über OK Gelände

Einbauort: Dachfläche Gebäudeteil A, östliche
Teilfläche
Menge: 45,000 m

**03.04.0260 Betonplatten für Wartungwege,40x40x4cm**
Betonplatten für Wartungswege einschl. Unterbau.

Zweck: Begehung der Dachfläche zu
Wartungszwecken bei nicht
begehbaren Dachflächen
Vorleistung: Dachabdichtung
Folgeleistung: endfertig
Plattengröße: ca. 40x40x4 cm
Unterbau: Kies-/Splittbett auf Trennlage
Rutschfestigkeit: R11
Max. zulässige Nutzlast: 1 KN gem. DIN 1055-3
Einbauhöhe: bis 5,00 m über OK Gelände

Einbauort: Dachfläche Gebäudeteil A, östliche
Teilfläche
Menge: 25,000 m2

#### Abschnitt 03.05 Attika-Kantenausbildung

**03.05.0010 Flachdachabschlussprofil 175mm**
Flachdachabschlussprofil verstellbar

Flachdachabschlusssystem Verstellbar, mehrteilig, mit
stufenloser Höhen- Neigungseinstellung zum
Dachrandabschluss
von
Bitumen- oder Folienabdichtungen.
Bestehend aus: Haltern zur Höhen- und
Neigungseinstellung und Aufnahme der Bahnstütze,
Schleppblech und Blende, sowie Stoßverbindern. Die
Lieferlänge der Blende beträgt 3.000 mm. Gemäß
folgender
Beschreibung das Flachdachabschlusssystem Liefern und
mit
geeigneten Befestigungsmitteln gemäß der
Verlegeanleitung des
Herstellers und den einschlägigen Regelwerken höhen-
und
fluchtgerecht am Dachrand montieren.

Blendehöhe:  175 mm
Blendenstärke:
(Aluminium)  2,0 mm
Halterabstand:  1,00 m
(max. 1.50 m)

Oberfläche Blende: Pulverbeschichtung ähnlich Bronze
voranodisation (Seeluftbeständig)

Angebotenes Fabrikat: '.........'
Menge: 195,500 m

**03.05.0020 Außenecken 175mm**
vorgefertigte, geschweißte Außenecken incl. 2 Halter
und 1 Verbinder, Schenkellänge 375
x 375 mm mitliefern und montieren.

Blendehöhe:  175 mm
Blendenstärke:
(Aluminium)  2,0 mm

Oberfläche Blende: Pulverbeschichtung ähnlich Bronze
voranodisation (Seeluftbeständig)

Angebotenes Fabrikat: '.........'
Menge: 11,000 St

**03.05.0030 Innenecken 175mm**
vorgefertigte, geschweißte Innenecken
außerwinklig incl. 2 Halter und 1 Verbinder,
Schenkellänge
375 x 375 mm, liefern und montieren

Blendehöhe:  175 mm
Blendenstärke:
(Aluminium)  2,0 mm

Oberfläche Blende: Pulverbeschichtung ähnlich Bronze
voranodisation (Seeluftbeständig)

Angebotenes Fabrikat: '.........'
Menge: 2,000 St

**03.05.0040 Endkappen 175mm**
vorgefertigte angeschweißte Endkappen links oder rechts
liefern und montieren.

Blendehöhe:  175 mm
Blendenstärke:
(Aluminium)  2,0 mm

Oberfläche Blende: Pulverbeschichtung ähnlich Bronze
voranodisation (Seeluftbeständig)

Angebotenes Fabrikat: '.........'
Menge: 8,000 St

**03.05.0050 Schleppbahnstreifen; Anschlüsse Attikablende**
Schleppbahnstreifen, Elastomerbitumen- Trenn- &
Ausgleichslage, im Profil geklemmt, Lose über
Schleppblech
(Stöße verschweißt, min. 50mm), auf Attikaabdichtung
vollflächig
verklebt.
Anwendungskategorie K2
gemäß DIN 18531
zur Innenseite abgefast, auf der
Attika mit Gefälle nach Innen
befestigen.
- 1. Lage wie Fläche, mindestens 15 cm vor dem Dämmkeil
aufschweißen,
über die Dachrandbohle beziehungsweise
Randbohlenerhöhung
führen,
mindestens 50 mm überhängen lassen und lose über dem
Schleppblech führen.
Die Stöße sind mindestens 50 mm zu überlappen und
vollflächig
zu verschweißen.
Menge: 195,500 m

**03.05.0060 Dachrandbohle aus Nadelholz, Attikabereich, Höhe 40 cm**
Dachrandbohle aus Nadelholz Bauschnittholz im
Attikabereich
liefern und montieren zur konstruktiven Erhöhung des
Dachrandes.

Ausführung als tragfähiges Anschluss und
Befestigungsholz für
den neuen Dachrandaufbau, Attikaabschluss sowie die
nachfolgenden Dachabdichtungs und Klempnerarbeiten. Der
Holzaufbau ist so herzustellen, dass ab Oberkante
Betongesims
bzw. vorhandener Auflagerfläche eine Gesamthöhe des
Dachrandaufbaus von 40 cm erreicht wird.

Holzquerschnitt als Richtmaß Breite ca. 20 cm,
erforderliche
Höhe entsprechend örtlichem Aufmaß, ggf. mehrlagig
auszuführen, Einzellängen ca. 4,00 m. Nadelholz
Sortierklasse
S10 nach DIN 4074 bzw. Festigkeitsklasse C24 nach DIN
EN
338, technisch getrocknet. Das tatsächliche Maß und
die Anzahl
der Holzlagen sind vor Ausführung durch den
Auftragnehmer am
Bestand aufzunehmen und mit der Bauleitung abzustimmen.

Die Bohlen sind passgenau einzubauen, flucht und
höhengerecht
auszurichten und dauerhaft im Beton bzw. untereinander
zu
befestigen. Befestigung mit geeigneten bauaufsichtlich
zugelassenen Betonschrauben, Dübeln, Holzbauschrauben
oder
gleichwertigen Befestigungsmitteln im tragfähigen
Untergrund.
Unebenheiten und Maßtoleranzen des Bestandes sind durch
Zuschnitt und Anpassarbeiten auszugleichen.

Die Ausführung ist so herzustellen, dass ein ebener,
tragfähiger
und befestigungsgeeigneter Untergrund mit
durchgehender Höhe
von 40 cm für die Verlängerung des Dachrandes und die
nachfolgenden Anschlussarbeiten entsteht. Sämtliche
Zuschnitte,
Anpassarbeiten, Befestigungsmittel, Bohrungen,
Ausgleichsarbeiten und Nebenleistungen sind
einzurechnen.

Abrechnung: m.
Menge: 195,500 m

**03.05.0070 Blitzschutzdurchführung durch Dachabdichtung, DN 18 mm, mit Schrumpfschlauch und Bitumenflansch**
Blitzschutzdurchführung für die fachgerechte
Durchführung einer
Blitzschutzleitung durch die Dachabdichtung liefern und
einbauen.

Ausführung als systemgerechte Dachdurchführung für
Blitzschutzleitung, Durchführungsdurchmesser ca. 18
mm, mit
Schrumpfschlauch zur dauerhaften Abdichtung der
Leitung sowie
werkseitigem oder systemzugehörigem Bitumenflansch zum
Anschluss an die bituminöse Dachabdichtung.

Einbau in vorhandenen bzw. neu herzustellenden
Dachaufbau.
Durchdringung herstellen, Untergrund vorbereiten,
Durchführung
einsetzen, fachgerecht befestigen und dauerhaft dicht
in die
Dachabdichtung einbinden. Bitumenflansch vollflächig
und
hohlraumfrei in die Dachabdichtung einschweißen bzw.
gemäß
Herstellervorgaben anschließen. Schrumpfschlauch über
der
Blitzschutzleitung fachgerecht aufschrumpfen.
Blitzschutzdurchführung durch Dachabdichtung, DN 18
mm, mit
Schrumpfschlauch und Bitumenflansch.

Die Lieferung und Montage der Blitzschutzleitung, die
Herstellung
der elektrischen Verbindungen, der Anschluss an die
Blitzschutzanlage sowie deren Prüfung und Abnahme sind
nicht
Bestandteil dieser Position und werden durch das Gewerk
Blitzschutz / Elektro ausgeführt.

Lage und Anzahl der Durchführungen sind vor Ausführung
mit
dem freigegebenen Blitzschutzplan abzugleichen.
Menge: 14,000 St

#### Abschnitt 03.06 Dachkuppelfenster

**03.06.0010 Lichtkuppel starr L 0,8 m B 0,8 m 5-schalig lichtdurchlässig opal-weiß SAN Aufsetzkranz UP-GF wärmegedämmt durchsturzsicher**
Lichtkuppel DIN EN 1873, starr,
Form rechteckig,

lichte Länge vorh. Dachöffnung '0,8' m,

lichte Breite vorh. Dachöffnung '0,8' m, 5-schalig,
lichtdurchlässig, opal-weiß, aus Styrol-Acrylnitril
(SAN),
Brandverhaltensklasse DIN EN 13501-1 C -s2, d2
(schwerentflammbar), Formgebung kuppelförmig,

Wärmedurchgangskoeffizient U Index r tiefgestellt '0,7'
W/m2K,
mit Aufsetzkranz aus ungesättigtem Polyesterharz,
glasfaserverstärkt (UP-GF), wärmegedämmt,

Wärmedurchgangskoeffizient U Index c tiefgestellt '0,7'
W/m2K, Höhe 50 cm, durchsturzsicher nach GS-Bau 18,
Einbruchhemmung RC 2 DIN EN 1627, mit integriertem
Anschlussstreifen, befestigen in Beton.

Die Durchsturzsicherheit ist für die vorgesehene
Nutzungsdauer
dauerhaft nachzuweisen.

Ist der Nachweis der Durchsturzsicherheit zeitlich
begrenzt, ist
eine dauerhaft wirksame systemzugehörige
Durchsturzsicherung,
beispielsweise Schutzgitter oder Schutznetz,
mitzuliefern und zu
montieren.

Herstellerunterlagen, Prüfzeugnis, Wartungsvorgaben und
Angaben zur Prüffrist sind vor Einbau vorzulegen.
Menge: 5,000 St

**03.06.0020 Lichtkuppel lüftbar L 0,8 m B 0,8 m 5-schalig lichtdurchlässig opal-weiß SAN Aufsetzkranz UP-GF wärmegedämmt durchsturzsicher**
STLB-Bau 2025-10 021
Lichtkuppel DIN EN 1873, lüftbar,
Form rechteckig,
lichte Länge vorh. Dachöffnung '0.8'
m,lichte Breite vorh. Dachöffnung '0.8'

  m, 5-schalig,
lichtdurchlässig, opal-weiß, aus Styrol-Acrylnitril
(SAN), Brandverhaltensklasse DIN EN 13501-1 C -s2, d2
(schwerentflammbar), Formgebung
kuppelförmig,
Wärmedurchgangskoeffizient U Index r tiefgestellt
'0.7'

  W/m2K,
mit Aufsetzkranz aus ungesättigtem Polyesterharz,
glasfaserverstärkt (UP-GF), wärmegedämmt,
Wärmedurchgangskoeffizient U Index c tiefgestellt
'0.7'

  W/m2K, Höhe 50 cm, durchsturzsicher
nach GS-Bau 18, Einbruchhemmung RC 2 DIN EN 1627, mit
integriertem Anschlussstreifen,
befestigen in Beton, Ausführung gemäß
Einzelbeschreibung,
Einzelbeschreibungs-Nr 'Die Durchsturzsicherheit ist für die vorgesehene
Nutzungsdauer dauerhaft nachzuweisen.
Ist der Nachweis der Durchsturzsicherheit zeitlich
begrenzt, ist eine dauerhaft wirksame
systemzugehörige Durchsturzsicherung, beispielsweise
Schutzgitter oder Schutznetz,
mitzuliefern und zu montieren.
Herstellerunterlagen, Prüfzeugnis, Wartungsvorgaben
und Angaben zur Prüffrist sind vor Einbau
vorzulegen.'
.
Menge: 11,000 St

**03.06.0030 Antrieb elektr. Zuluftöffnung Lüftung Spindelantrieb Hub-H 1000mm stufenlos Hubkraft 1000N 48DC**
STLB-Bau 2025-10 021
Elektrischer Antrieb für Zuluftöffnung zur Lüftung,
Zuluftöffnung Fenster, Fenster wird gesondert
vergütet, als Spindelantrieb, geeignet für
Tandembetrieb, stufenlose Hubhöhe 1000 mm, Hubkraft
mind. 1000 N, 48 V DC, Gehäuse aus Metall, Schutzart
IP 54 DIN EN 60529 (VDE 0470-1),
Anschlussleitung spiralförmig, 4 x 1,5, Länge 0,75 m,
Ausführung gemäß Einzelbeschreibung,
Einzelbeschreibungs-Nr 'Verkabelung, Steuerung, Taster, Leitungsführung und
Inbetriebnahme der elektrischen
Lüftungsfunktion erfolgen im Gewerk Elektro, sofern
nicht ausdrücklich in dieser Position
beschrieben.'
Hersteller und Typ '....................................................'
vom Bieter einzutragen.
Menge: 11,000 St

#### Abschnitt 03.07 Klempnerarbeiten

*Hinweis: Die vorhandene Dachentwässerung im Bereich der zu*
Die vorhandene Dachentwässerung im Bereich der zu
sanierenden Dachflächen wird im Zuge der
Dachabdichtungsarbeiten vollständig zurückgebaut,
soweit sie
sich innerhalb der betroffenen Dachflächen,
Dachränder, Attiken,
Rinnenbereiche und Anschlussbereiche befindet. Dies
umfasst
vorhandene Dachabläufe, Notüberläufe, Rinnen, Speier,
Anschlussflansche, Aufstockelemente, Regenfallrohre,
Standrohre, Befestigungen, Anschlussbleche und sonstige
zugehörige Formteile. Die neue Dachentwässerung ist
entsprechend der Ausführungsplanung, der
Gefälledämmplanung
und der Entwässerungsbemessung vollständig neu
herzustellen.
Vor Ausführung sind Lage, Höhe, Anzahl und
Anschlussrichtung
aller Entwässerungspunkte durch den Auftragnehmer
örtlich zu
prüfen und mit der Bauleitung abzustimmen.
Erforderliche
Anpassungen an Öffnungen, Kernbohrungen,
Anschlussflanschen, Attikaöffnungen, Fallleitungen und
Ausläufen sind in die Einheitspreise einzurechnen,
soweit sie zur
funktionsfähigen Herstellung der beschriebenen
Entwässerung
gehören.

**03.07.0010 Regenfallrohr aus Edelstahl Rohrsystem DN 125, hinter vorgehängter Faserzementfassade, rückstausicher**
Regenfallrohr als verdeckt geführte
Regenwasserfallleitung hinter
vorgehängter Faserzementfassade liefern und montieren,
als
Edelstahl Rohrsystem, z. B. SitaPipe Edelstahl oder
gleichwertig, für Dachentwässerung im
Freispiegelsystem,
rückstausicher ausgeführt.

Ausführung in rundem Querschnitt, DN 125, aus Edelstahl
rostfrei, Werkstoff 1.4301 oder gleichwertig,
einschließlich
Rohrstücken, Formstücken, Bögen, Steckmuffen, EPDM
Dichtungen, Sicherungsschellen, Rohrschellen,
Halterungen,
Konsolen und Befestigungsmitteln. Rohrsystem als
Stecksystem, dauerhaft dicht, korrosionsbeständig und
gegen
Rückstau bzw. zeitweisen Innendruck geeignet.

Die Fallleitung ist hinter der Vorhangfassade, nicht
sichtbar, vor
Montage der Faserzementplatten einzubauen. Die
Befestigung
hat dauerhaft tragfähig im vorhandenen Mauerwerk bzw.
Beton zu
erfolgen. Eine Befestigung an der Fassadenbekleidung
oder an
nicht tragfähigen Teilen der Unterkonstruktion ist
nicht zulässig.
Festpunkte, Gleitpunkte, Befestigungsabstände und
Längenausdehnung sind nach Herstellervorgaben zu
berücksichtigen.

Die Fallleitung ist lot und fluchtgerecht zu montieren
und an die
Dachentwässerung sowie an das weiterführende
Entwässerungssystem anzuschließen. Durchdringungen,
Anschlüsse und Übergänge sind dauerhaft dicht,
schlagregensicher und rückstausicher auszubilden.

Auf der Südseite sind die 4 Regenfallrohre im Bereich
des
Austritts aus der Fassadenebene bzw. am unteren
Leitungsende
jeweils mit systemzugehörigem Edelstahlbogen auf die
Dachfläche des Gebäudeteils B zu führen. Auf der
Nordseite sind
die Regenfallrohre entsprechend mit systemzugehörigem
Edelstahlbogen auf die Dachfläche des Gebäudeteils D
zu führen.
Die Ausläufe sind so anzuordnen, dass das Regenwasser
schadlos auf die jeweilige Dachfläche abgeleitet wird
und keine
Durchfeuchtung, Hinterläufigkeit oder Beschädigung der
Fassadenkonstruktion entsteht.

Ausführung einschließlich Aufmaß, Zuschnitt,
Passstücken,
Formstücken, Bögen, Dichtungen, Sicherungsschellen,
Wandbefestigungen, Konsolen, Anschlussarbeiten,
Revisionsöffnung am Fußpunkt, Anpassarbeiten sowie
sämtlicher
Nebenleistungen.

Abrechnung: m
Nennweite: DN 125
Leitprodukt: SitaPipe Edelstahl oder gleichwertig.

Angebotenes Fabrikat: '.........'
Menge: 65,300 m

**03.07.0020 Entlüftungsrohr Alu D 2mm Durchm. 100mm L 500 mm Regenhaube Kondenswasserrand**
STLB-Bau 2025-10 022
Entlüftungsrohr aus Aluminium DIN EN 485 und DIN EN
507, beschichtet, Dicke 2 mm,
Durchmesser 100 mm,
Länge '500'

  mm, mit Klebeflansch, mit Regenhaube auf
Haltestützen mit Kondenswasserrand, auf
flach geneigtem Dach.
Menge: 7,000 St

*Hinweis: Die vorhandene Dachentwässerung der Dachflächen A, B,*
Die vorhandene Dachentwässerung der Dachflächen A, B,
D und
E wird im Zuge des Totalabbruchs vollständig
zurückgebaut. Die
ausgeschriebenen Abläufe und Notabläufe sind als neue
Entwässerungspunkte in Abstimmung mit der
Gefälledämmplanung herzustellen. Lage, Anzahl,
Höhenlage,
Anstauhöhe der Notentwässerung und Anschlussrichtung
sind vor
Ausführung anhand der Entwässerungsbemessung, der
Dachaufsicht und des örtlichen Aufmaßes zu prüfen. Die
Abläufe
sind einschließlich Dampfsperranschluss, Klebeflansch,
Anschluss an die Abdichtung und Übergang zur
Fallleitung
vollständig funktionsfähig herzustellen.

**03.07.0030 Ablauf Ablaufsieb Flachdach Attika Freispiegelentw. PUR DN125**
Ablauf mit Ablaufsieb für Flachdach, als Attikaablauf
für
Freispiegelentwässerung, aus Polyurethan (PUR), DN 125,
einschließlich Formteil zum Anschluss der Dampfsperre,
mit
waagerechtem Auslauf durch den Dachrand und
Anschlussstutzen zur weiterführenden Regenfallleitung,
mit
Klebeflansch.
Der Anschluss an die Dachabdichtung wird gesondert
vergütet.

Die Öffnung für den Attikaablauf ist im neu
herzustellenden
Dachrandaufbau einschließlich Randbohlenerhöhung,
Holzwerkstoffplatten, Aufdopplungen und Dämmung
passend zum
Ablauf Formteil herzustellen. Lage und Höhe sind vor
Ausführung
mit Entwässerungsbemessung, Gefälledämmplanung und
Bauleitung abzustimmen. Zuschnitte, Auswechslungen,
Verstärkungen, Anpassarbeiten und Befestigungsmittel
sind in
den Einheitspreis einzurechnen. Kernbohrungen in
vorhandene
Beton oder Bestandsattikabauteile sind nicht
Bestandteil dieser
Position und werden nur nach besonderer Anordnung
gesondert
vergütet.

Der Anschluss des Attikaablaufs an die in Position
03.07.0010
ausgeschriebene Regenfallleitung hinter der
Faserzementfassade
ist in die Position einzurechnen.
Lage, Höhe und Anschlussrichtung sind vor Ausführung
anhand
der freigegebenen Entwässerungsplanung festzulegen.
Menge: 22,000 St

**03.07.0040 Notablauf Ablaufsieb Flachdach Attika Freispiegelentw. PUR DN100**
Notablauf mit Ablaufsieb für Flachdach, als
Attika-Notüberlauf für
Freispiegelentwässerung, aus Polyurethan (PUR), DN 100,
einschließlich Formteil zum Anschluss der Dampfsperre,
mit
waagerechtem Auslauf durch den Dachrand und
Klebeflansch.
Der Anschluss an die Dachabdichtung wird gesondert
vergütet.
Der Notüberlauf ist mit freiem, von außen sichtbarem
Auslauf vor
der Fassadenebene auszubilden. Eine Einleitung in
verdeckt
hinter der Faserzementfassade geführte Fallleitungen
ist
unzulässig.

Der Auslauf darf weder Rettungswege, Zugänge, Türen,
Fenster,
Fassadenflächen noch untergeordnete Dachflächen
beeinträchtigen. Die endgültige Lage ist mit der
Entwässerungsplanung, Fassadenplanung und
Objektüberwachung abzustimmen.

Die Öffnung für den Notüberlauf ist im neu
herzustellenden
Dachrandaufbau einschließlich Randbohlenerhöhung,
Holzwerkstoffplatten, Aufdopplungen und Dämmung
passend zum
Notüberlauf Formteil herzustellen. Lage, Höhe und
Anstauhöhe
sind vor Ausführung mit Entwässerungsbemessung,
Gefälledämmplanung und Bauleitung abzustimmen. Der
Notüberlauf ist so anzuordnen, dass
Niederschlagswasser im
Notfall sichtbar und schadlos abgeführt wird.
Zuschnitte,
Auswechslungen, Verstärkungen, Anpassarbeiten und
Befestigungsmittel sind in den Einheitspreis
einzurechnen.
Kernbohrungen in vorhandene Beton oder
Bestandsattikabauteile
sind nicht Bestandteil dieser Position und werden nur
nach
besonderer Anordnung gesondert vergütet.
Menge: 22,000 St

**03.07.0050 Kernbohrung in Bestandsattika / Betonbauteil, nur nach besonderer Anordnung**
Kernbohrung für Durchdringungen der Dachentwässerung in
vorhandener Bestandsattika, Betongesims,
Stahlbetonattika oder
Stahlbetondecke herstellen.

Bohruntergrund: Stahlbeton
Bohrtiefe: ca. 30 cm
Bohrdurchmesser: 150 mm

Die Kernbohrungen sind als neue Durchdringungen für die
Dachentwässerung herzustellen. Die Ausführung erfolgt
nur nach
besonderer Anordnung der Bauleitung, sofern die
Entwässerungsführung nicht über Ausschnitte in der
Randbohlenerhöhung bzw. im neuen Dachrandaufbau
hergestellt
werden kann.

Vor Ausführung sind Lage und Bohrdurchmesser anhand der
Entwässerungsplanung, der vorhandenen
Tragkonstruktion, der
Bewehrungslage sowie der geplanten Fallleitungsführung
festzulegen und durch die Bauleitung freizugeben. Die
Bohrungen
sind sauber, lotrecht bzw. mit dem erforderlichen
Gefälle
herzustellen. Bohrkerne und Bohrschlamm sind
aufzunehmen
und fachgerecht zu entsorgen.

Anschließende Abdichtungsanschlüsse und Einbauteile
sind so
auszuführen, dass eine dauerhaft regensichere und
rückstausichere Entwässerung entsteht. Sofern diese
Leistungen
nicht in den jeweiligen Ablauf- oder
Entwässerungspositionen
enthalten sind, werden sie gesondert vergütet.

Abrechnung: Stück.
Menge: 6,000 St

#### Abschnitt 03.08 Absturzsicherung

**03.08.0010 Einzelanschlagpunkt Edelstahl für Flachdach, Betonbefestigung, Dachaufbau 30 cm**
Einzelanschlagpunkt als Sekurant zur Absturzsicherung
auf
Flachdachfläche liefern und montieren, geeignet als
Anschlageinrichtung nach DIN EN 795:2012 Typ A sowie
DIN
CEN/TS 16415:2013 für die gleichzeitige Nutzung durch
bis zu 3
Personen.

Ausführung komplett aus Edelstahl, Werkstoff mind.
1.4401, mit
abschraubbarer Anschlagöse, Ösendurchmesser mind. 40
mm.
Kraftabsorbierung durch plastische Verformung des
Anschlagpunktes. Geeignet zur Befestigung auf
Stahlbetonuntergrund mind. C20/25. Befestigung mit vier
zugelassenen Einschlagdübeln bzw. systemzugehörigen
Befestigungsmitteln nach Herstellervorgabe.

Dachaufbaudicke ca. 30 cm. Anschlagpunkt passend zur
vorhandenen Dachaufbauhöhe liefern. Mindestabstand zur
Dachkante 2,50 m einhalten. Halterabstand
untereinander max.
7,50 m, sofern herstellerseitig zulässig und nach
Planung
vorgegeben. Die Tragfähigkeit des vorhandenen
Stahlbetonuntergrundes für die Einleitung der aus der
Anschlageinrichtung resultierenden Lasten ist vor
Montage durch
die Tragwerksplanung zu bestätigen.

Der Auftragnehmer hat darauf aufbauend den
produktbezogenen
Befestigungsplan zu erstellen, die Eignung der
vorgesehenen
Befestigungsmittel nachzuweisen und erforderliche
Auszugsversuche nach Herstellervorgabe durchzuführen
und zu
dokumentieren.

Montage nach Montageanleitung des Herstellers,
einschließlich
Bohren, Setzen der Befestigungsmittel, Ausrichten,
Verschrauben, Kontrolle und Dokumentation.
Anschlagpunkt
nach den Flachdachrichtlinien und Herstellervorgaben
dauerhaft in
den Dachaufbau einbinden und eindichten.

Abdichtungsanschluss mit systemgeeigneter
Rohrmanschette
bzw. vorkonfektionierter Abdichtungsmanschette
herstellen. Erste
Lage der Dachabdichtung bis an die Eindichtungsfläche
führen.
Manschette fachgerecht schuppenförmig einarbeiten.
Oberlage
der Dachabdichtung auf der Dichtfläche in waagerechter
und
senkrechter Fläche vollflächig aufkleben bzw.
aufschweißen.
Anschluss am Rohr mit geeignetem Schlauchband oder
systemzugehöriger Klemmverbindung dauerhaft dicht
herstellen.

Einschließlich sämtlicher Befestigungsmittel,
Abdichtungsmanschetten, Klemm- und Dichtbänder,
Bohrarbeiten, Reinigungsarbeiten, Produktunterlagen und
Nachweis der systemkonformen Montage des jeweiligen
Anschlagpunktes.

Die systembezogene Kennzeichnung, Erstprüfung,
Prüfbuch und
Gesamtdokumentation werden über Position 03.08.0050
vergütet.

Leitprodukt: ABS Lock X B, Ø 16 mm, oder gleichwertig.

Angebotenes Fabrikat/Produkt: ____________________
Abrechnung: Stk.
Menge: 19,000 St

**03.08.0020 Absturzsicherungseinrichtung als Seilsicherungstrecke**
Absturzsicherungseinrichtung als Seilsicherungssystem
vor der
vorgehängten Faserzementfassade, mit Abstandshaltern
zur
Überbrückung von Dämmung und Hinterlüftungsebene von
ca. 21
cm.

Die Befestigung der Anschlagpunkte darf nicht an den
Faserzementplatten oder an nicht statisch
nachgewiesenen
Teilen der Fassadenunterkonstruktion erfolgen. Die
Lastabtragung
ist ausschließlich in die tragende Primärkonstruktion
herzustellen.

Einhalten der Anforderungen der EN 795, Klasse C
Werkstoff, Edelstahl min. 1.4401 / BS 316 S
Gleichzeitig nutzbar von 2 Personen
Einhängbare mitlaufende Laufelemente verbunden
Einstiegs- und
Ausstiegsmöglichkeiten ab den Enden der
Seilsicherungsstrecke
Frei überfahrbare Zwischenhalter
Zwischenhalter als Einzelanschlagspunkt nutzbar
Fangstoßdämpfer
Seilsicherungsstrecke aus Edelstahl
Lastpunkt:
Endbefestigung 15kN
Zwischehalter 7,5kN
zzgl. je weitere Person
Typ: System "Bornack - Evolution" oder gleichwertiger
Art
Ausführung in zwei voneinander unabhängigen
Seilsicherungsstrecken mit jeweils ca. 41,00 m Länge,
Gesamtlänge ca. 82,00 m.

Jede Strecke umfasst sämtliche Endbefestigungen,
Zwischenhalter, Kurvenelemente, Ein- und
Ausstiegsmöglichkeiten, Seilspanner, Falldämpfer,
Befestigungsmittel, Abstandshalter und
Anschlussdetails.

Abrechnung nach tatsächlich ausgeführter Länge. Vor
Ausführung
sind Befestigungsuntergrund, Abstandshalter,
Fassadenaufbau
und statischer Nachweis der Befestigung mit der
Fassadenplanung abzustimmen.

Die Durchdringungen der Fassadenebene einschließlich
Korrosionsschutz, Abdichtung und regensicherer
Ausbildung sind
mit der Fassadenplanung abzustimmen und vollständig
einzurechnen.

Angebotenes Fabrikat '.........'
Menge: 82,000 m

**03.08.0030 Lieferung von 4 Stck., Laufelemente**
Lieferung von 4 Stck. zur Seilsicherung dazugehörigen
Laufelement
Menge: 4,000 St

**03.08.0040 PSAgA-Sicherheitsset für die Dachwartung**
Lieferung eines vollständigen persönlichen
Absturzschutzsets für eine Person, passend zu
den ausgeschriebenen Einzelanschlagpunkten,
Leitersicherungen und
Seilsicherungsstrecken.

Das Set besteht mindestens aus:
- Ganzkörper-Auffanggurt nach DIN EN 361,
- längenverstellbarem Verbindungsmittel zur
Arbeitsplatzpositionierung beziehungsweise
Rückhaltung nach DIN EN 354,
- Falldämpfer nach DIN EN 355, soweit für die
vorgesehene Anwendung erforderlich,
- zwei selbstverriegelnden Verbindungselementen nach
DIN EN 362,
- geeigneter Aufbewahrungstasche oder Gerätekoffer,
- Herstellerunterlagen, Gebrauchsanweisung, Wartungs-
und Prüfhinsweisen.

Das Set muss mit den ausgeschriebenen Anschlagpunkten
und Seilsicherungssystemen
systemverträglich sein.

Die Laufelemente für die Seilsicherungsstrecken werden
über Position 03.08.0030 vergütet
und sind nicht Bestandteil dieser Position.

Übergabe an den Auftraggeber nach Abschluss der
Erstprüfung der
Absturzsicherungsanlage.

Abrechnung: St
Menge: 2,000 St

**03.08.0050 nbetriebnahme, Erstprüfung und Dokumentation der Absturzsicherung**
*** Pauschalposition
Inbetriebnahme und Erstprüfung der vollständig
montierten Absturzsicherungsanlage nach
Fertigstellung sämtlicher Einzelanschlagpunkte,
Seilsicherungsstrecken, Leitersicherungen
und zugehöriger Abdichtungs- sowie Fassadenanschlüsse.

Die Leistung umfasst insbesondere:
- Prüfung der vollständigen und fachgerechten Montage
durch eine hierfür qualifizierte
Person,
- Prüfung der Befestigungen, Anschlagpunkte,
Seilspannung, Zwischenhalter, Endpunkte
und Laufelemente,
- Kontrolle der Dachabdichtungsanschlüsse und
Fassadendurchdringungen,
- systembezogene Kennzeichnung der
Anschlageinrichtungen,
- Erstellung der Montage- und Erstprüfprotokolle,
- Erstellung eines Prüfbuchs mit Lageplan sämtlicher
Anschlagpunkte und
Seilsicherungsstrecken,
- Übergabe von Herstellerunterlagen, Wartungs- und
Prüfvorgaben sowie
Fotodokumentation,
- Übergabe der vollständigen Unterlagen an den
Auftraggeber.

Festgestellte Mängel sind vor Übergabe vollständig zu
beseitigen.

Abrechnung: psch
Menge: 1,000 psch

**03.08.0060 Leitersicherung aus Edelstahl**
Menge: 2,000 Stk

#### Abschnitt 03.09 Durchführungen TGA / Schwanenhals Gebäude D + E

**03.09.0010 Flachdachdurchführung Schwanenhals DN 150, Gebäude D**
Vom Gewerk TGA beigestellte Flachdachdurchführung als
Schwanenhals NW 150 übernehmen, auf der Dachfläche von
Gebäude D montieren und dauerhaft regensicher in den
Dachaufbau einbinden.

Kernbohrung durch die vorhandene Stahlbetondecke
herstellen.
Deckenstärke ca. 16 bis 18 cm. Bohrdurchmesser passend
zur
tatsächlich beigestellten Durchführung und
entsprechend der
aktuellen Montageanleitung des Herstellers; bei
Hauff-Technik
SHD 150 maximal Ø 155 mm.

Lage und Nutzung gemäß TGA-Planung. Vor Ausführung sind
Lage, Deckenstärke, Bewehrungsverlauf, vorhandene
Leitungen
und die Anschlussmöglichkeiten örtlich zu prüfen. Die
Bewehrung
ist durch geeignete Ortung festzustellen und darf ohne
ausdrückliche Freigabe der Tragwerksplanung nicht
durchtrennt
werden. Die endgültige Bohrstelle ist mit dem Gewerk
TGA und
der Objektüberwachung abzustimmen.

Dübelflansch zentrisch über der Kernbohrung auf der
Stahlbetondecke befestigen. Befestigungsmittel
entsprechend
dem Untergrund bemessen, auswählen und nach
Herstellervorgabe montieren. Anschlussfläche im
Flanschbereich
eben, trocken, sauber und tragfähig herstellen.

Dampfsperre luft- und dampfdicht an den Dübelflansch
beziehungsweise Grundkörper anschließen. Wärmedämmung
und Gefälledämmung entsprechend dem angrenzenden
Dachaufbau dicht und hohlraumfrei anarbeiten.

Zweilagige bituminöse Dachabdichtung spannungsfrei,
hohlraumfrei, hinterlaufsicher und dauerhaft
wasserdicht an den
dafür vorgesehenen Anschlussflansch anschließen.
Abdichtungsbahn entsprechend der Montageanleitung und
den
Vorgaben des Abdichtungsbahnherstellers durch
Anschweißen
oder mittels systemzugehöriger Klemmschelle befestigen.

Der Anschluss zwischen Kernbohrung und Durchführung ist
wärmetechnisch zu dämmen. Die Ausführung ist mit dem
Gewerk
TGA so abzustimmen, dass nach Einziehen der
Medienleitungen
der endgültige deckenseitige luftdichte Abschluss
hergestellt
werden kann.

Die Durchführung darf durch Kabel, Leitungen oder
Rohre nicht
mechanisch belastet werden. Das Einziehen und
Anschließen
der Medienleitungen sowie Dichteinsätze,
Kabelabdichtungen,
Zugentlastungen und Halterungen innerhalb und
unterhalb der
Durchführung sind nicht Bestandteil dieser Position
und werden
durch das Gewerk TGA ausgeführt.

Ausführung nach Montageanleitung des Herstellers, DIN
18531,
DIN 4108-2, DIN 4108-3, DIN 4108-7, der Fachregel für
Abdichtungen - Flachdachrichtlinie - sowie den
Verlegerichtlinien
des Abdichtungsbahnherstellers.

Einschließlich:

Übernahme und Kontrolle des beigestellten Bauteils auf
Vollständigkeit und äußerlich erkennbare
Beschädigungen,
Aufmaß und Einmessen,
Bewehrungs- und Leitungsortung im unmittelbaren
Bohrbereich,
Kernbohrung einschließlich Bohrkernentsorgung,
Befestigungsmittel,
Klemmschellen und Anschlussmaterialien,
Zuschnitte und Grundierung,
Anarbeiten der Wärme- und Gefälledämmung,
Anschluss der Dampfsperre,
Einbindung in die zweilagige Dachabdichtung,
Reinigung und sämtliche zugehörigen Nebenleistungen.

Beigestelltes Bauteil: Hauff-Technik
Schwanenhalsdurchführung
SHD 150 fvz. oder gleichwertig.

Nicht Bestandteil: Lieferung der
Schwanenhalsdurchführung,
medienbezogene Dichteinsätze, Kabel- und
Leitungsverlegung,
Zugentlastungen und TGA-Halterungen.

Abrechnung: Stück.
Menge: 2,000 St

**03.09.0020 Flachdachdurchführung Schwanenhals DN 150, Gebäude E**
Wie zuvor beschriebene Position "Flachdachdurchführung
Schwanenhals DN 150, Gebäude D", jedoch Ausführung auf
der
Dachfläche von Gebäude E.

Vom Gewerk ELT beigestellte Flachdachdurchführung
übernehmen, montieren und vollständig in Dampfsperre,
Wärmedämmung, Gefälledämmung und zweilagige
Dachabdichtung einbinden.

Kernbohrung durch die vorhandene Stahlbetondecke,
Deckenstärke ca. 15 bis 16 cm, Bohrdurchmesser passend
zum
beigestellten Bauteil und gemäß Herstellervorgabe
herstellen.

Lage, Anzahl und Nutzung gemäß ELT-Planung. Abstimmung
mit
dem Gewerk ELT und der Objektüberwachung.

Abrechnung: Stück.
Menge: 1,000 St

#### Abschnitt 03.10 Metallbauarbeiten Stahlrahmen und Aufstellpodest Lüftungsgerät

**03.10.0010 Stahlrahmen als Lastverteilkonstruktion und Aufstellpodest für Lüftungsgerät auf 6 Stahlfüßen**
Stahlrahmen als tragende Lastverteilkonstruktion und
Aufstellpodest für ein Lüftungsgerät auf vorhandener
Betondecke
liefern und montieren. Ausführung für ein Lüftungsgerät
vergleichbar Helios AIR1 XH 3500, Gerätegewicht
betriebsbereit
ca. 687 kg, Gerätemaße ca. 2.970 × 919 mm.

Feuerverzinkte Stahlkonstruktion, umlaufend und
ausgesteift,
Rahmenaußenmaß ca. 3.100 × 1.100 mm, mit
Aufstellfläche aus
feuerverzinkten Gitterrosten. Gitterroste passend
zuschneiden,
gegen Verschieben und Abheben sichern und für die
Lastaufnahme der Lüftungsanlage einschließlich
Gerätefüße
auslegen. Eine Nutzung als Wartungssteg oder
Verkehrsfläche
ist nicht vorgesehen.

Konstruktion bestehend aus Stahlrahmen und 6 getrennten
Stahlfüßen. Stahlfüße vor Einbau von Wärmedämmung und
Dachabdichtung auf vorhandener Betondecke montieren
und mit
geeigneten, bauaufsichtlich zugelassenen
Schwerlastankern bzw.
Betonschrauben befestigen. Stahlfüße feuerverzinkt,
mit Fuß und
Kopfplatten, Materialstärke ca. 10 mm, mittlere
Fußhöhe ca. 55
cm.

Dachneigung ca. 2° vor Ort einmessen. Fußhöhen so
anpassen,
dass der spätere Stahlrahmen waagerecht, fluchtgerecht
und
standsicher montiert werden kann. Nach Montage der Füße
werden Wärmedämmung und Dachabdichtung hergestellt.
Stahlfüße im Bereich der Durchdringungen dauerhaft
regensicher
mit geeignetem Flüssigkunststoffsystem einschließlich
Grundierung, Vlieseinlage und ausreichender Überdeckung
eindichten.

Nach Fertigstellung der Abdichtung Stahlrahmen auf die
vorbereiteten Stahlfüße aufsetzen, ausrichten und
kraftschlüssig
verschrauben. Verbindung lösbar, standsicher und
korrosionsgeschützt ausführen. Konstruktion für Lasten
aus
Eigengewicht, Betrieb, Wind, Wartung und Lüftungsgerät
dimensionieren.

Einschließlich Aufmaß, Einmessen, Werkstattplanung,
statischer Dimensionierung, Lieferung, Feuerverzinkung,
Montage, Befestigung im Beton,
Flüssigkunststoffabdichtung,
Gitterrostauflage, Verschraubung, Verbindungsmitteln,
Korrosionsschutz, Anpassarbeiten und sämtlicher
Nebenleistungen.

Korrosionsschutz an Schnittkanten nach dem Zuschneiden
der
Gitterroste herstellen.

Vor Ausführung sind Werkstattzeichnung,
Befestigungskonzept
und statischer Nachweis bzw. prüffähige
Dimensionierung zur
Freigabe vorzulegen.

Vor Beginn der Werkstattplanung sind durch das Gewerk
Lüftung
die endgültlichen Gerätedaten vorzulegen, insbesondere
Betriebsgewicht, Auflagerpunkte, Schwerpunkt,
Gerätefüße,
erforderliche Schwingungsentkopplung sowie Montage- und
Wartungsfreiräume.

Die Lieferung, Aufstellung, Schwingungsentkopplung,
Befestigung
und der Anschluss des Lüftungsgerätes sind nicht
Bestandteil
dieser Position und werden durch das Gewerk Lüftung
ausgeführt.

Abrechnung: Stk.
Menge: 1,000 St

### Bereich 04 Gebäude (F) DOJO

#### Abschnitt 04.02 Abbrucharbeiten

**04.02.0010 Blitzschutzanlage Stahl verz abbrechen nicht schadstoffbelastet v.Hand Stoffe laden transp. LKW AN entsorgen bis 10km AVV170405 Vergüt.Entsorg. AN**
STLB-Bau 2025-10 084
Abbruch Blitzschutzanlage, aus verzinktem Stahl, im
Rahmen einer Totalabbruchmaßnahme,
nicht schadstoffbelastet,
Abfall ist nicht gefährlich,
Abbruch von Hand/mit handgeführten Kleingeräten,
Ausführung staubarm TRGS 559,
aufgenommene Stoffe sammeln, auf LKW des AN laden,
transportieren, entsorgen, zur
Verwertungsanlage, Transportweg bis 10 km,
Abfallschlüssel nach AVV
(Abfallverzeichnis-Verordnung) 170405 Eisen und Stahl,
Vergütung der Entsorgung übernimmt AN.
Menge: 30,000 m

**04.02.0020 Dachabdichtung Bitumenbahn 3lagig D 20mm abbrechen nicht schadstoffbelastet v.Hand Stoffe laden transp. LKW AN entsorgen bis 10km AVV170302 Vergüt.Entsorg. AN**
STLB-Bau 2025-10 084
Abbruch der Dachabdichtung, Bitumenbahn, 3-lagig,
Gesamtdicke der Abdichtungsbahnen 20
mm, verklebt und geschweißt, im Rahmen einer
Totalabbruchmaßnahme, nicht
schadstoffbelastet,
Abfall ist nicht gefährlich, Arbeitshöhe bis 3,5 m
über der Standfläche des hierfür erforderlichen
Gerüstes, Gerüst wird beigestellt/ist vorh.,
Erschwernis durch horizontale und vertikale
Förderwege von der Abbruchstelle zur
Bereitstellungsfläche/zum Ladeplatz,
vertikaler Förderweg '5.01'
m,horizontaler Förderweg '50'

  m,
Abbruch von Hand/mit handgeführten Kleingeräten,
aufgenommene Stoffe sammeln, auf LKW des AN laden,
transportieren, entsorgen, zur
Verwertungsanlage, Transportweg bis 10 km,
Abfallschlüssel nach AVV
(Abfallverzeichnis-Verordnung) 170302 Bitumengemische,
Vergütung der Entsorgung übernimmt AN.
Menge: 393,000 m2

**04.02.0030 Dämmung Massivdach PUR-PIR-Hartschaum abbrechen schadstoffbelastet 0,3kN/m3 D 5 cm v.Hand Stoffe laden transp. LKW AN entsorgen bis 10km AVV170604 Vergüt.Entsorg. AN**
STLB-Bau 2025-10 084
Abbruch der Dämmung auf Massivdach, Dämmschicht aus
Polyurethan-/Polyisocyanurat-Hartschaum, als Platte,
verklebt, im Rahmen einer
Totalabbruchmaßnahme, schadstoffbelastet gemäß Analyse,
Abfall ist nicht gefährlich, Wichte des Abbruchstoffes
DIN EN 1991-1-1 0,3 kN/m3,
Abbruchdicke '5'

  cm, Ausführung auf Dachfläche,
Arbeitshöhe bis 4,5 m, Erschwernis durch
horizontale und vertikale Förderwege von der
Abbruchstelle zur Bereitstellungsfläche/zum
Ladeplatz,
vertikaler Förderweg '6'
m,horizontaler Förderweg '50'

  m,
Abbruch von Hand/mit handgeführten Kleingeräten,
aufgenommene Stoffe sammeln, auf LKW des AN laden,
transportieren, entsorgen, zur
Verwertungsanlage, Transportweg bis 10 km,
Abfallschlüssel nach AVV
(Abfallverzeichnis-Verordnung) 170604 Dämmstoff,
Vergütung der Entsorgung übernimmt AN.
Menge: 393,000 m2

**04.02.0040 Unterdeckung Bitumen-Schweißbahn G200S4 abbrechen nicht schadstoffbelastet v.Hand Stoffe laden transp. LKW AN entsorgen bis 10km AVV170302 Vergüt.Entsorg. AN**
STLB-Bau 2025-10 084
Abbruch der Unterdeckung, aus Bitumen-Schweißbahnen G
200 S4, im Rahmen einer
Totalabbruchmaßnahme, nicht schadstoffbelastet,
Abfall ist nicht gefährlich, Arbeitshöhe bis 3,5 m
über der Standfläche des hierfür erforderlichen
Gerüstes, Gerüst wird beigestellt/ist vorh.,
Erschwernis durch horizontale und vertikale
Förderwege von der Abbruchstelle zur
Bereitstellungsfläche/zum Ladeplatz,
vertikaler Förderweg '5.01'
m,horizontaler Förderweg '50'

  m,
Abbruch von Hand/mit handgeführten Kleingeräten,
aufgenommene Stoffe sammeln, auf LKW des AN laden,
transportieren, entsorgen, zur
Verwertungsanlage, Transportweg bis 10 km,
Abfallschlüssel nach AVV
(Abfallverzeichnis-Verordnung) 170302 Bitumengemische,
Vergütung der Entsorgung übernimmt AN.
Menge: 393,000 m2

**04.02.0050 Flachdachablauf Stahl verz abbrechen nicht schadstoffbelastet v.Hand Stoffe laden transp. LKW AN entsorgen bis 10km AVV170405 Vergüt.Entsorg. AN**
STLB-Bau 2025-10 084
Abbruch des Flachdachablaufs aus verzinktem Stahl,
einschl. Zwischenstück und Aufsatzrahmen,
im Rahmen einer Totalabbruchmaßnahme, nicht
schadstoffbelastet,
Abfall ist nicht gefährlich,
Abbruch von Hand/mit handgeführten Kleingeräten,
aufgenommene Stoffe sammeln, auf LKW des AN laden,
transportieren, entsorgen, zur
Verwertungsanlage, Transportweg bis 10 km,
Abfallschlüssel nach AVV
(Abfallverzeichnis-Verordnung) 170405 Eisen/Stahl,
Vergütung der Entsorgung übernimmt AN.
Menge: 4,000 St

**04.02.0060 Abbruch Notüberlauf durch Attikakrone**
Abbruch des vorhandenen Notüberlaufs durch die
Attikakrone,
bestehend aus Rohr / Speier / Anschlussflansch /
Aufsatzrahmen, aus verzinktem Stahl, Aluminium,
Edelstahl oder
Kunststoff, im Rahmen einer Totalabbruchmaßnahme.

Abbruch von Hand / mit handgeführten Kleingeräten,
einschließlich Lösen aus der Dachabdichtung, Freilegen
der
Anschlüsse, Ausbau aus der Attikakrone und Entfernen
aller
Befestigungen und Anschlussreste.

Aufgenommene Stoffe sammeln, auf LKW des AN laden,
transportieren und entsorgen, zur Verwertungsanlage,
Transportweg bis 10 km. Abfall nicht gefährlich, nicht
schadstoffbelastet. Entsorgung übernimmt AN.

Abfallschlüssel nach AVV: je nach Material, z. B.
170405
Eisen/Stahl bei Metallbauteilen.

Abrechnung: Stk.
Menge: 2,000 St

**04.02.0070 Lichtkuppel L 1,5 m B 1,5 m 3-schalig PMMA abbrechen nicht schadstoffbelastet v.Hand Stoffe laden transp. LKW AN bis 10km ges.Vergüt.Entsorg.**
STLB-Bau 2025-10 084
Abbruch Lichtkuppel,lichte Länge vorh. Dachöffnung '1.5'
m,lichte Breite vorh. Dachöffnung '1.5'

  m,
Form rechteckig, 3-schalig, aus Acrylglas (PMMA), im
Rahmen einer Totalabbruchmaßnahme,
nicht schadstoffbelastet, Ausführung auf Dachfläche,
Arbeitshöhe bis 3,5 m über der Standfläche
des hierfür erforderlichen Gerüstes, Gerüst wird
beigestellt/ist vorh., Abbruch von Hand/mit
handgeführten Kleingeräten, aufgenommene Stoffe zur
Entsorgung sortieren, sammeln, auf LKW
des AN laden, transportieren zur zugelassenen
Lagerfläche des AG, Transportweg bis 10 km,
die Entsorgung wird gesondert vergütet.
Menge: 16,000 St

**04.02.0080 Regenfallrohr Stahl verz D 2mm Gr.100 abbrechen nicht schadstoffbelastet v.Hand Stoffe laden transp. LKW AN entsorgen bis 10km AVV170405 Vergüt.Entsorg. AN**
STLB-Bau 2025-10 084
Abbruch Regenfallrohr, einschl. Formstücke, aus
verzinktem Stahl, Dicke 2 mm, Nenngröße 100,
einschl. Befestigungsmittel, im Rahmen einer
Totalabbruchmaßnahme, nicht schadstoffbelastet,
Abfall ist nicht gefährlich, Arbeitshöhe bis 7,5 m
über der Standfläche des hierfür erforderlichen
Gerüstes, Gerüst wird beigestellt/ist vorh.,
Abbruch von Hand/mit handgeführten Kleingeräten,
Ausführung lärmarm, Lärmpegel max. 80
dB(A),
aufgenommene Stoffe sammeln, auf LKW des AN laden,
transportieren, entsorgen, zur
Verwertungsanlage, Transportweg bis 10 km,
Abfallschlüssel nach AVV
(Abfallverzeichnis-Verordnung) 170405 Eisen und Stahl,
Vergütung der Entsorgung übernimmt AN.
Menge: 22,000 m

**04.02.0090 Abschlussprofil Alu D 2mm Zuschnitt-B 150mm abbrechen nicht schadstoffbelastet v.Hand Stoffe laden transp. LKW AN entsorgen bis 10km AVV170402 Vergüt.Entsorg. AN**
STLB-Bau 2025-10 084
Abbruch Abschlussprofil, aus Aluminium, Dicke 2 mm,
Zuschnittbreite 150 mm, im Rahmen einer
Totalabbruchmaßnahme, nicht schadstoffbelastet,
Abfall ist nicht gefährlich, Arbeitshöhe über 9,5 bis
11,5 m über der Standfläche des hierfür
erforderlichen Gerüstes, Gerüst wird beigestellt/ist
vorh.,
Abbruch von Hand/mit handgeführten Kleingeräten,
aufgenommene Stoffe sammeln, auf LKW des AN laden,
transportieren, entsorgen, zur
Verwertungsanlage, Transportweg bis 10 km,
Abfallschlüssel nach AVV
(Abfallverzeichnis-Verordnung) 170402 Aluminium,
Vergütung der Entsorgung übernimmt AN.
Menge: 79,600 m

**04.02.0100 Überhangstreifen (Kappleiste) Alu D 2,5mm Zuschnitt-B 50mm abbrechen nicht schadstoffbelastet v.Hand Stoffe laden transp. LKW AN entsorgen bis 10km AVV170402 Vergüt.Entsorg. AN**
STLB-Bau 2025-10 084
Abbruch Überhangstreifen (Kappleiste), aus Aluminium,
Dicke 2,5 mm, Zuschnittbreite 50 mm, im
Rahmen einer Totalabbruchmaßnahme, nicht
schadstoffbelastet,
Abfall ist nicht gefährlich, Arbeitshöhe über 9,5 bis
11,5 m über der Standfläche des hierfür
erforderlichen Gerüstes, Gerüst wird beigestellt/ist
vorh.,
Abbruch von Hand/mit handgeführten Kleingeräten,
aufgenommene Stoffe sammeln, auf LKW des AN laden,
transportieren, entsorgen, zur
Verwertungsanlage, Transportweg bis 10 km,
Abfallschlüssel nach AVV
(Abfallverzeichnis-Verordnung) 170402 Aluminium,
Vergütung der Entsorgung übernimmt AN.
Menge: 19,600 m

**04.02.0110 Zulage Überhangstreifen Dachabdichtung, Breite bis 80**
Zulage zur Position Abbruch
Überhangstreifen/Kappleiste für den
Abbruch eines übergroßen Überhangstreifens aus
Dachabdichtung, Breite bis 80 cm, im Rahmen einer
Totalabbruchmaßnahme, nicht schadstoffbelastet, Abfall
nicht
gefährlich.

Abbruch von Hand/mit handgeführten Kleingeräten,
einschließlich
Einschneiden, Lösen, Aufnehmen und Entfernen der
überstehenden Abdichtungsbahn, mehrlagig, bituminös
oder
kunststoffbasiert, einschließlich Anhaftungen,
Kleberesten,
Überdeckungen und Anschlussresten.

Arbeitshöhe über 9,5 bis 11,5 m über der Standfläche
des
erforderlichen Gerüstes, Gerüst wird beigestellt/ist
vorhanden.

Aufgenommene Stoffe sammeln, auf LKW des AN laden,
transportieren, entsorgen, zur Verwertungsanlage,
Transportweg
bis 10 km. Vergütung der Entsorgung übernimmt AN.

Abrechnung: m.
Menge: 19,600 m

**04.02.0120 Abbruch Dachrandaufbohlung**
Abbruch der Dachrandaufbohlung an den Dachrändern, aus
Holz,
verschiedene Querschnitte, im Rahmen einer
Totalabbruchmaßnahme.

Abbruch von Hand / mit handgeführten Kleingeräten,
einschließlich Lösen der Befestigungen, Aufnehmen der
Holzbohlen, Entfernen von Anschluss und
Befestigungsresten,
von der Dachfläche schaffen und in bereitgestellte
Container
einlagern.

Aufgenommene Stoffe sammeln, transportieren und
entsorgen.
Abfall nicht gefährlich, nicht schadstoffbelastet.
Entsorgung als
Altholz / Baustellenabfall gemäß abfallrechtlicher
Einstufung.

Einschließlich aller Nebenarbeiten, Sortieren,
Zwischenlagern und
Reinigen der Anschlussbereiche.

Abrechnung: m.
Menge: 79,600 m

**04.02.0130 Abfall nicht gefährlich AVV170203 nicht schadstoffbelastet LKW AN transp. entsorgen Verwertungsanlage Vergüt.Entsorg. AN**
STLB-Bau 2025-10 087
Bau- und Abbruchabfälle, Holz, Glas und Kunststoff,
nicht gefährlich, Abfallschlüssel nach AVV
(Abfallverzeichnis-Verordnung) 170203
Bau-/Abbruchabfall, Kunststoff,
nicht schadstoffbelastet, auf Gelände/Fläche des AN
lagernd, laden, mit LKW des AN
transportieren, entsorgen, max. Gesamtgewicht ohne
Beschränkung, zur Verwertungsanlage,
Vergütung der Entsorgung übernimmt AN, Ausführung
gemäß Einzelbeschreibung,
Einzelbeschreibungs-Nr 'Diese Position gilt ausschließlich für die aus
Position 04.02.0070 getrennt erfassten
Kunststoffbauteile der abgebrochenen Lichtkuppeln,
insbesondere Kuppelschalen und sonstige
Kunststoffbestandteile der Aufsetzkränze.
Metallteile, Befestigungsmittel und sonstige getrennt
erfasste Materialfraktionen sind nicht
Bestandteil dieser Position.'
.
Menge: 1,000 t

**04.02.0140 Abfall nicht gefährlich AVV170405 nicht schadstoffbelastet LKW AN transp. entsorgen Verwertungsanlage Vergüt.Entsorg. AN**
STLB-Bau 2025-10 087
Bau- und Abbruchabfälle, Metalle,
nicht gefährlich, Abfallschlüssel nach AVV
(Abfallverzeichnis-Verordnung) 170405 Eisen/Stahl,
nicht schadstoffbelastet, auf Gelände/Fläche des AN
lagernd, laden, mit LKW des AN
transportieren, entsorgen, max. Gesamtgewicht ohne
Beschränkung, zur Verwertungsanlage,
Vergütung der Entsorgung übernimmt AN.
Menge: 1,000 t

#### Abschnitt 04.03 Neuer Dachaufbau

**04.03.0010 Notabdichtung Lichtkuppelöffnung 150/150 cm,**
Notabdichtung Lichtkuppelöffnung 150/150 cm,
durchsturzsicher

Nach Totalabbruch der vorhandenen Lichtkuppel
einschließlich
Aufsatzkranz ist die Dachöffnung, Größe ca. 150 x 150
cm, bis
zur Montage der neuen Lichtkuppel provisorisch,
regensicher,
windsogsicher und durchsturzsicher zu verschließen.

Durchsturzsichere Abdeckung mit tragfähiger
Holzwerkstoffplatte
oder gleichwertigem System herstellen, gegen
Verschieben und
Abheben sichern, vollflächig bzw. ausreichend auf
tragfähigem
Untergrund auflegen und befestigen. Umlaufende
provisorische
Abdichtung an die vorhandene Dachabdichtung
anschließen.

Einschließlich aller Befestigungsmittel,
Abdichtungsbahnen,
Zuschnitte, An und Abschlüsse sowie späterem Rückbau
zur
Montage der neuen Lichtkuppel.

Abrechnung: Stk.
Menge: 16,000 St

**04.03.0020 Untergrund reinigen Metall Klebstoffreste D 1-1,5cm laden transp. LKW AN bis 10km**
Reinigen des Untergrundes aus Stahltrapezprofilen /
Trapezblech,
von grober Verschmutzung, von Klebstoffresten,
festhaftend,
Dicke über 1 bis 1,5 cm, Untergrund waagerecht,
Arbeitshöhe der
zu bearbeitenden Fläche bis 3,5 m über der Standfläche
des
hierfür erforderlichen Gerüsts, Gerüst wird
beigestellt/ist vorh.,
aufgenommene Stoffe sammeln, im Behälter des AN lagern,
Behältergröße über 5 bis 7 m³, auf LKW des AN laden,
transportieren, entsorgen, zur zugelassenen
Entsorgungsanlage,
Transportweg bis 10 km, Abfall ist nicht gefährlich,
schadstoffbelastet gemäß Analyse, Vergütung der
Entsorgung
übernimmt AN.
Menge: 393,000 m2

**04.03.0030 Trocknen vorhandener Stahltrapezprofile, Dachfläche DOJO F**
Trocknen der nach den Abbruch- und Reinigungsarbeiten
freigelegten Dachfläche aus Stahltrapezprofilen vor dem
Aufbringen des Voranstrichs und der nachfolgenden
Dampfsperre.

Der Untergrund ist von Feuchtigkeit, Kondensat, Reif,
Schnee
und sonstigen witterungsbedingten Nässeeinwirkungen
vollständig zu befreien und bis zur Belegreife zu
trocknen.

Die Trocknung ist mit geeigneten Geräten und Verfahren
auszuführen. Offene Flammen dürfen nicht eingesetzt
werden,
sofern dadurch die Stahltrapezprofile, vorhandene
Beschichtungen, Anschlüsse oder angrenzende Bauteile
beschädigt werden können.

Die Ausführung darf erst erfolgen, wenn der Untergrund
sichtbar
trocken, sauber und für den systemgerechten
Voranstrich sowie
die Dampfsperre geeignet ist.

Einschließlich Gerätevorhaltung, Energieverbrauch,
Schutzmaßnahmen, Kontrolle der Belegreife und
sämtlicher
Nebenleistungen.

Abrechnung: m²
Menge: 393,000 m2

**04.03.0040 Reinigen Trapezblech, Verschmutzungen durch Dritte /**
*** Bedarfsposition ohne GB
Reinigen des Untergrundes aus Stahltrapezprofilen /
Trapezblech,
von groben Verschmutzungen, Bauschutt, Staub, Schlamm,
Sand, Laub, Wasserresten, Ölresten und sonstigen
Verunreinigungen, verursacht durch Bauablauf, andere
Gewerke
oder Witterungseinflüsse, Untergrund waagerecht bzw.
geneigt,
trocken reinigen, soweit erforderlich aufnehmen,
abkehren,
absaugen oder abziehen, zur Herstellung eines sauberen,
staubarmen und belegreifen Untergrundes für
nachfolgende
Arbeiten.

Profilvertiefungen, Obergurte, Tiefsicken und
Anschlussbereiche
sind mitzureinigen.

Aufgenommene Stoffe sind zu sammeln, zu laden,
abzutransportieren und fachgerecht zu entsorgen. Der
Abfall ist
nicht gefährlich und nicht schadstoffbelastet.
Sämtliche
Entsorgungs- und Nebenleistungen sind in den
Einheitspreis
einzurechnen.

Abrechnung ausschließlich nach vorheriger schriftlicher
Anordnung der Objektüberwachung.
Menge: 393,000 m²

**04.03.0050 Voranstrich Bitumenemulsion**
STLB-Bau 2025-10 018
Voranstrich für bahnenförmige Abdichtungen, aus
Bitumenemulsion, Höhe über 4 bis 6 m,
Untergrund Metall.
Menge: 393,000 m2

**04.03.0060 Schleppstreifen Dachdichtungsbahn G200DD B 330mm**
STLB-Bau 2025-10 021
Schleppstreifen aus Bitumen-Dachdichtungsbahnen DIN EN
13707 - G 200 DD mit
Glasgewebeeinlage 200 g/m2, Unterseite grob bestreut,
Schleppstreifenbreite 330 mm, lose
auflegen und einseitig gegen Verschieben sichern.
Menge: 80,280 m

**04.03.0070 Dampfsperre aus Bitumenbahn mit Aluminium-Bandeinlage auf Stahltrapezprofilen**
Dampfsperre aus Bitumenbahn mit Aluminium-Bandeinlage
auf
Stahltrapezprofilen

Lieferung und fachgerechtes Herstellen einer
luftdichten
Dampfsperre für ein nicht belüftetes Flachdach auf
vorhandenen,
gereinigten, trockenen und mit Voranstrich
vorbereiteten
Stahltrapezprofilen.

Dampfsperre aus Bitumenbahn mit Aluminium-Bandeinlage,
Typ
Al + G 200 S5 oder gleichwertig, systemgeeignet für die
Verlegung auf Stahltrapezprofilen und abgestimmt auf
den
nachfolgenden Dachaufbau.

Die Verlegung und Befestigung erfolgt systemgerecht
nach
Herstellervorgaben und dem freigegebenen
Befestigungsplan für
den vorhandenen Untergrund aus Stahltrapezprofilen.

Nähte und Stöße sind fachgerecht, dauerhaft luftdicht
und
entsprechend den Herstellervorgaben auszubilden.
Überdeckungen sind vollflächig dicht herzustellen.

Die Dampfsperre ist an aufgehenden Bauteilen,
Wandanschlüssen, Dachrändern, Lichtkuppelöffnungen,
Durchdringungen, Abläufen sowie sonstigen Anschlüssen
fachgerecht hochzuführen und luftdicht anzuschließen.

Beschädigungen der Stahltrapezprofile, vorhandener
Beschichtungen und angrenzender Bauteile sind zu
vermeiden.

Einschließlich aller Zuschnitte, Überdeckungen,
Anschlüsse,
Eckausbildungen, Befestigungsmittel, Abdichtungen und
sonstigen Nebenleistungen.

Abrechnung: m²
Menge: 393,000 m2

**04.03.0080 Wandanschluss gedämmt starr H 30-35cm PUR/PIR DAA 0,024W/(mK) D 160mm Bitumenbahn PYE-KTP-KSP3,5 vollfl kleben PYE-KTG-KSP3,5 vollfl kleben Kappleiste**
STLB-Bau 2025-10 021
Wandanschluss, wärmegedämmt, starr, Höhe über
Oberkante Belag über 30 bis 35 cm,
Untergrund vorstreichen und Dampfsperre hochführen bis
Oberkante Anschlusshöhe,
Wärmedämmung aus
Polyurethan-/Polyisocyanurat-Hartschaum PUR/PIR DIN EN
13165,
Anwendungsgebiet DIN 4108-10 DAA, hohe
Druckbelastbarkeit - dh, Bemessungswert der
Wärmeleitfähigkeit max. 0,024 W/(mK), Nennwert der
Wärmeleitfähigkeit max. 0,023 W/(mK),
Baustoffklasse DIN 4102-1 B1 (schwerentflammbar),
Dicke 160 mm, einschl. Randholz, Breite 60
mm, Abdichtung aus Bitumenbahnen, Dämmkeil aus
Mineralwolle DIN EN 13162 MW,
Querschnitt 80/80 mm, kleben, 1. Lage Anschlussbahn
aus Bitumenbahnen, Kaltselbstklebende
Polymerbitumenbahn PYE - KTP - KSP 3,5 mit
Kombinationsträgereinlage mit überwiegendem
Polyesteranteil, vollflächig kleben, 2. Lage
Anschlussbahn aus Bitumenbahnen,
Kaltselbstklebende Polymerbitumenbahn PYE - KTG - KSP
3,5 mit Kombinationsträgereinlage mit
überwiegendem Glasanteil, vollflächig kleben,
Abdichtung durch Nageln mechanisch befestigen,
einschl. Überhangstreifen (Kappleiste), Untergrund
Leichtbetonfertigteile.
Menge: 19,600 m

**04.03.0090 Randabschluss gedämmt starr H 45-50cm MW DAA 0,038W/(mK) D 100mm Bitumenbahn PYE-KTP-KSP3,5 vollfl kleben PYE-KTP-KSP3,5 vollfl kleben**
STLB-Bau 2025-10 021
Randabschluss, wärmegedämmt, starr, Höhe über
Oberkante Belag über 45 bis 50 cm,
Randbohle auf Attikakrone befestigen, Randbohle aus
Holzwerkstoff, Breite über 48 bis 50 cm,
Dicke 4 cm, Untergrund vorstreichen und Dampfsperre
hochführen bis Außenkante Dachrand,
Wärmedämmung aus Mineralwolle MW DIN EN 13162,
Anwendungsgebiet DIN 4108-10 DAA,
Bemessungswert der Wärmeleitfähigkeit max. 0,038
W/(mK), Nennwert der Wärmeleitfähigkeit
max. 0,037 W/(mK), Brandverhaltensklasse DIN EN
13501-1 A2 -s1, d0 (nichtbrennbar), Dicke
100 mm, einseitig kaschiert, einschl. Randholz, Breite
60 mm, Abdichtung aus Bitumenbahnen,
Dämmkeil aus Mineralwolle DIN EN 13162 MW, Querschnitt
100/100 mm, kleben, 1. Lage
Anschlussbahn aus Bitumenbahnen, Kaltselbstklebende
Polymerbitumenbahn PYE - KTP - KSP
3,5 mit Kombinationsträgereinlage mit überwiegendem
Polyesteranteil, vollflächig kleben, 2. Lage
Anschlussbahn aus Bitumenbahnen, Kaltselbstklebende
Polymerbitumenbahn PYE - KTP - KSP
3,5 mit Kombinationsträgereinlage mit überwiegendem
Polyesteranteil, mit werkseitiger
Abstreuung aus Schiefersplitt, vollflächig kleben,
Abdichtung durch Nageln mechanisch
befestigen, Untergrund Mauerwerk.
Menge: 80,280 m

**04.03.0100 Flachdachdämmung auf Trapezblech, Mineralwolle 280 mm**
Flachdachdämmung für nicht belüftetes Dach herstellen,
auf
Untergrund aus Stahltrapezprofilen, aus Mineralwolle
Dämmplatten MW nach DIN EN 13162, Anwendungsgebiet nach
DIN 4108-10 DAA, nichtbrennbar, Baustoffklasse DIN
4102-1
A1/A2, Druckspannung bei 10 % Stauchung mind. 70 kPa.

Bemessungswert der Wärmeleitfähigkeit max. 0,035
W/(mK),
Nennwert der Wärmeleitfähigkeit max. 0,034 W/(mK).
Ausführung
in einheitlicher Dämmstoffdicke 280 mm, ggf. mehrlagig
nach
Herstellervorgabe, oberseitig einseitig kaschiert mit
Mineralvlies.

Dämmplatten dicht gestoßen, im Verband und
hohlraumfrei auf
der zuvor hergestellten Dampfsperre verlegen, Fugen
versetzen.
Zuschnitte und Anpassungen an Dachrändern,
Aufkantungen,
Durchdringungen und Abläufen herstellen. Eine flächige
Gefälledämmung ist nicht Bestandteil dieser Position.

Lokal erforderliche Gefälle-, Grat- und Kehlplatten
zur Ausbildung
der Wasserführung zu den geplanten Entwässerungspunkten
werden über Position 04.03.0110 vergütet.

Dämmschicht mechanisch auf Stahltrapezprofilen
befestigen,
einschließlich zugelassener Befestigungsmittel, Teller
und
Schrauben. Befestigung in den Obergurten der
Stahltrapezprofile
nach Herstellervorgabe, Windsogberechnung und
bauaufsichtlicher Zulassung.

Arbeitshöhe bis 13,5 m über Standfläche des
erforderlichen
Gerüstes, Gerüst wird beigestellt/ist vorhanden.

Einschließlich Lieferung, Verlegung, Zuschnitt,
Anpassarbeiten,
Befestigung und Herstellung eines ebenen, tragfähigen
Untergrundes für die nachfolgende Dachabdichtung.

Abrechnung: m² Dachfläche.
Menge: 393,000 m²

**04.03.0110 Zulage für Grat- und Kehlplatten in der Gefälledämmung**
Zulage für die Ausbildung von Grat- und Kehllinien in
der
Dachfläche, gemäß Zeichnung, als Bestandteil der
Gefälledämmung. Grat- und Kehlplatten passend zum
Gefälleverlauf zuschneiden, liefern und verlegen,
Anschlüsse
höhengleich und hohlraumfrei an angrenzende Dämmplatten
herstellen, Fugen dicht gestoßen ausbilden.

Material entsprechend der ausgeschriebenen
Gefälledämmung
aus Mineralwolle MW, nichtbrennbar A1/A2, WLS 035,
Druckspannung mind. 70 kPa.

Einschließlich Aufmaß, Zuschnitt, Anpassarbeiten,
Mehrverschnitt, Verlegung, Befestigung und aller
Nebenarbeiten.

Abrechnung: m Grat- bzw. Kehllinie.
Menge: 40,000 m

**04.03.0120 Dachabdichtung BROOF 2lagig Polymerbitumen-Dachdichtungsbahn PYE-PV200DD vollfl kleben Elastomerbitumen-Klebemasse Polymerbitumen-Schweißbahn PYE/PYP-KTPS5 vollfl schweißen**
STLB-Bau 2025-10 021
Abdichtung von Dächern, DIN 18531-1 und DIN 18531-3,
Anwendungsklasse K1, für nicht genutzte
Dächer, Neigung größer gleich 2 %, Einwirkungsklasse I
A, Anforderungen hinsichtlich
Widerstandsfähigkeit gegen Flugfeuer und strahlende
Wärme B ROOF, Untergrund Dämmschicht
aus Mineralwolle, 2-lagig,
1. Lage aus Polymerbitumen-Dachdichtungsbahnen DIN EN
13707 PYE - PV 200 DD mit
Polyestervlieseinlage 200/250 g/m2, Anwendungstyp
DIN/TS 20000-201 DU, Eigenschaftsklasse
E1, vollflächig kleben, mit
Elastomerbitumen-Klebemasse,
2. Lage aus Polymerbitumen-Schweißbahnen DIN EN 13707
PYE/PYP - KTP S5 mit
Kombinationsträgereinlage mit überwiegendem
Polyesteranteil, Anwendungstyp DIN/TS
20000-201 DO, Eigenschaftsklasse E1, vollflächig
schweißen, mit werkseitiger Abstreuung aus
Schiefersplitt,
Hersteller und Typ 'z. B. BauderKARAT grünweiß'
oder gleichwertig,Hersteller und Typ '....................................................'
vom Bieter einzutragen.
Menge: 393,000 m2

**04.03.0130 Anschluss Dachabdichtung FLK D 2,1mm Einlage 110g/m2 Aufsetzkranz H 40cm L 1,5 m B 1,5 m Klebeflansch**
STLB-Bau 2025-10 021
Anschluss der Abdichtung von Dächern, aus
Flüssigkunststoff, 2-komponentig auf PUR-Basis,
Anwendungsklasse K2, Einwirkungsklasse I A,
Dauerhaftigkeit W3, Nutzlastklasse P4,
Temperaturbeständigkeit TL3/TH3, Dicke der Abdichtung
mind. 2,1 mm, mit Einlage nach
Zulassung, mind. 110 g/m2,
an Aufsetzkranz für Lichtkuppel, eckig, Höhe 40 cm,
lichte Länge '1.5'
m,lichte Breite '1.5'

  m, mit Klebeflansch, Abdichtung
hochführen, Aufsetzkranz grundieren,
Untergrund Beton.
Menge: 16,000 St

**04.03.0140 Anschluss Dachabdichtung FLK D 2mm Einlage 110g/m2 Ablauf DN125 Klebeflansch**
STLB-Bau 2025-10 021
Anschluss der Abdichtung von Dächern, aus
Flüssigkunststoff, 2-komponentig auf PUR-Basis,
Anwendungsklasse K1, Einwirkungsklasse I A,
Dauerhaftigkeit W3, Nutzlastklasse P4,
Temperaturbeständigkeit TL3/TH3, Dicke der Abdichtung
mind. 2 mm, mit Einlage nach
Zulassung, mind. 110 g/m2,
an Ablauf, DN 125, mit Klebeflansch, Untergrund
Bitumenbahn, Ausführung gemäß
Einzelbeschreibung,
Einzelbeschreibungs-Nr 'Die Position umfasst die Abdichtungsanschlüsse an vier
Hauptabläufe DN 125 sowie an zwei
Notüberläufe gemäß Entwässerungsplanung.
Die jeweilige Anschlussausbildung ist passend zum
Ablauf- beziehungsweise Notüberlaufsystem
einschließlich Klebe- oder Anschlussflansch
herzustellen.'
.
Menge: 6,000 St

**04.03.0150 Abdichten des Gerüstauflagers**
Abdichten des Gerüstauflager liefern und anbringen.

Dämmung ausschneiden bis zur Bituminösen Dampfsperre
(30 x
30 cm), Holzklotz ( 30 x 30 cm ) einsetzen.
Bitumenober- und Unterlage 50mm am Holzklotz
fachgerecht
hochführen und abdichten.

Dämmstoffdicke entsprechend dem Dachaufbau aus Position
04.03.0100: 280 mm, zuzüglich gegebenenfalls
erforderlicher
lokaler Gefälleausbildung gemäß Position 04.03.0110.
Menge: 20,000 St

**04.03.0160 Rückbau und Wiederherstellung temporärer Gerüstauflager**
Nach Abbau des Gerüstes temporäre Gerüstauflager
einschließlich Holzklotz, Befestigungsmitteln,
Abdeckungen und
sonstigen Hilfskonstruktionen vollständig zurückbauen.

Den Dachaufbau im Bereich der Gerüstauflager
systemgerecht
entsprechend den angrenzenden Dachflächen
wiederherstellen.

Die Leistung umfasst insbesondere das Schließen und
Ergänzen
der Dampfsperre, das hohlraumfreie Einsetzen von
Mineralwolledämmung in der Dicke von 280 mm sowie
gegebenenfalls erforderlicher lokaler Gefälle-, Grat-
oder
Kehlplatten gemäß freigegebenem Gefälledämmplan.

Anschließend sind Unterlage und Oberlage der
Dachabdichtung
entsprechend Position 04.03.0120 vollflächig, dicht und
höhengleich an die vorhandene Abdichtung anzuschließen.

Einschließlich aller Zuschnitte, Überdeckungen,
Anschlüsse,
Abdichtungsarbeiten, Befestigungsmittel und sonstigen
Nebenleistungen.

Abrechnung: St
Menge: 20,000 St

**04.03.0170 Abdichtung Wandsockel W4-E FLK D 2mm Spritzverf Kunststoffvlies B 45 cm**
STLB-Bau 2025-10 018
Abdichtung Wandsockel DIN 18533-1 und DIN 18533-3,
Raumnutzungsklasse RN3-E (hohe
Anforderung), Wassereinwirkungsklasse W4-E
(Spritzwasser und Bodenfeuchte am Wandsockel
sowie Kapillarwasser in und unter Wänden), Rissklasse
R1-E (gering), Rissüberbrückungsklasse
RÜ1-E (geringe Rissüberbrückung bis 0,2 mm),
mit Flüssigkunststoff (FLK), Trockenschichtdicke mind.
2 mm, im Spritzverfahren aufbringen, mit
Verstärkung aus Kunststoffvlies, mind. 110 g/m2,
Breite Abdichtung '45'
  cm, Untergrund Beton.
Menge: 80,000 m

#### Abschnitt 04.05 Attika-Kantenausbildung

**04.05.0010 Flachdachabschlussprofil 175mm**
Flachdachabschlussprofil verstellbar

Flachdachabschlusssystem Verstellbar, mehrteilig, mit
stufenloser Höhen- Neigungseinstellung zum
Dachrandabschluss
von
Bitumen- oder Folienabdichtungen.
Bestehend aus: Haltern zur Höhen- und
Neigungseinstellung und Aufnahme der Bahnstütze,
Schleppblech und Blende, sowie Stoßverbindern. Die
Lieferlänge der Blende beträgt 3.000 mm. Gemäß
folgender
Beschreibung das Flachdachabschlusssystem Liefern und
mit
geeigneten Befestigungsmitteln gemäß der
Verlegeanleitung des
Herstellers und den einschlägigen Regelwerken höhen-
und
fluchtgerecht am Dachrand montieren.

Blendehöhe:  175mm
Blendenstärke:
(Aluminium)  2,0 mm
Halterabstand:  1,00 m
(max. 1.50 m)

Oberfläche Blende: Pulverbeschichtung RAL 7012
voranodisation (Seeluftbeständig)

Angebotenes Fabrikat: '.........'
Menge: 60,000 m

**04.05.0020 Außenecken 175mm**
vorgefertigte, geschweißte Außenecken incl. 2 Halter
und 1 Verbinder, Schenkellänge 375
x 375 mm mitliefern und montieren.

Blendehöhe:  175 mm
Blendenstärke:
(Aluminium)  2,0 mm

Oberfläche Blende: Pulverbeschichtung ähnlich Bronze
voranodisation (Seeluftbeständig)

Angebotenes Fabrikat: '.........'
Menge: 2,000 St

**04.05.0030 Innenecken 175mm**
vorgefertigte, geschweißte Innenecken
außerwinklig incl. 2 Halter und 1 Verbinder,
Schenkellänge
375 x 375 mm, liefern und montieren

Blendehöhe:  175 mm
Blendenstärke:
(Aluminium)  2,0 mm

Oberfläche Blende: Pulverbeschichtung ähnlich Bronze
voranodisation (Seeluftbeständig)

Angebotenes Fabrikat: '.........'
Menge: 2,000 St

**04.05.0040 Endkappen 175mm**
vorgefertigte angeschweißte Endkappen links oder rechts
liefern und montieren.

Blendehöhe:  175 mm
Blendenstärke:
(Aluminium)  2,0 mm

Oberfläche Blende: Pulverbeschichtung ähnlich Bronze
voranodisation (Seeluftbeständig)

Angebotenes Fabrikat: '.........'
Menge: 2,000 St

**04.05.0050 Schleppbahnstreifen; Anschlüsse Attikablende**
Schleppbahnstreifen, Elastomerbitumen- Trenn- &
Ausgleichslage, im Profil geklemmt, Lose über
Schleppblech
(Stöße verschweißt, min. 50mm), auf Attikaabdichtung
vollflächig
verklebt.
Anwendungskategorie K2
gemäß DIN 18531
zur Innenseite abgefast, auf der
Attika mit Gefälle nach Innen
befestigen.
- 1. Lage wie Fläche, mindestens 15 cm vor dem Dämmkeil
aufschweißen,
über die Holzwerkstoffplatte führen, mindestens 50 mm
überhängen lassen und lose über das Schleppblech
führen.

Die Stöße sind mindestens 50 mm zu überlappen und
vollflächig
zu verschweißen.
Menge: 20,000 m

#### Abschnitt 04.06 Dachkuppelfenster

**04.06.0010 Lichtkuppel starr L 1,5 m B 1,5 m 3-schalig lichtdurchlässig klar-farblos SAN Aufsetzkranz UP-GF wärmegedämmt durchsturzsicher**
STLB-Bau 2025-10 021
Lichtkuppel DIN EN 1873, starr,
Form rechteckig,
lichte Länge vorh. Dachöffnung '1.5'
m,lichte Breite vorh. Dachöffnung '1.5'

  m, 3-schalig,
lichtdurchlässig, klar-farblos, aus
Styrol-Acrylnitril (SAN), Brandverhaltensklasse DIN EN
13501-1 C -s2, d2 (schwerentflammbar),
Wärmedurchgangskoeffizient U Index r tiefgestellt
'0.7'

  W/m2K,
mit Aufsetzkranz aus ungesättigtem Polyesterharz,
glasfaserverstärkt (UP-GF), wärmegedämmt,
Wärmedurchgangskoeffizient U Index c tiefgestellt
'0.7'

  W/m2K, Höhe 40 cm, durchsturzsicher
nach GS-Bau 18, Einbruchhemmung RC 2 DIN EN 1627, mit
integriertem Anschlussstreifen,
befestigen in Stahltrapezprofilen, Ausführung gemäß
Einzelbeschreibung,
Einzelbeschreibungs-Nr 'Die Durchsturzsicherheit ist für die vorgesehene
Nutzungsdauer dauerhaft nachzuweisen.
Ist der Nachweis zeitlich begrenzt, ist eine dauerhaft
wirksame, systemzugehörige
Durchsturzsicherung, beispielsweise ein Schutzgitter
oder Schutznetz, mitzuliefern und zu
montieren.
Herstellerunterlagen, Prüfzeugnis, Wartungsvorgaben
und Prüffristen sind vor Einbau vorzulegen.'
Hersteller und Typ '....................................................'
vom Bieter einzutragen.
Menge: 8,000 St

**04.06.0020 Lichtkuppel lüftbar L 1,5 m B 1,5 m 3-schalig lichtdurchlässig klar-farblos SAN Aufsetzkranz UP-GF wärmegedämmt durchsturzsicher**
STLB-Bau 2025-10 021
Lichtkuppel DIN EN 1873, lüftbar,
Form rechteckig,
lichte Länge vorh. Dachöffnung '1.5'
m,lichte Breite vorh. Dachöffnung '1.5'

  m, 3-schalig,
lichtdurchlässig, klar-farblos, aus
Styrol-Acrylnitril (SAN), Brandverhaltensklasse DIN EN
13501-1 C -s2, d2 (schwerentflammbar),
Wärmedurchgangskoeffizient U Index r tiefgestellt
'0.7'

  W/m2K,
mit Aufsetzkranz aus ungesättigtem Polyesterharz,
glasfaserverstärkt (UP-GF), wärmegedämmt,
Wärmedurchgangskoeffizient U Index c tiefgestellt
'0.7'

  W/m2K, Höhe 40 cm, durchsturzsicher
nach GS-Bau 18, Einbruchhemmung RC 2 DIN EN 1627, mit
integriertem Anschlussstreifen,
befestigen in Stahltrapezprofilen, Ausführung gemäß
Einzelbeschreibung,
Einzelbeschreibungs-Nr 'Die Durchsturzsicherheit ist für die vorgesehene
Nutzungsdauer dauerhaft nachzuweisen.
Ist der Nachweis zeitlich begrenzt, ist eine dauerhaft
wirksame, systemzugehörige
Durchsturzsicherung, beispielsweise ein Schutzgitter
oder Schutznetz, mitzuliefern und zu
montieren.
Herstellerunterlagen, Prüfzeugnis, Wartungsvorgaben
und Prüffristen sind vor Einbau vorzulegen.'
Hersteller und Typ '....................................................'
vom Bieter einzutragen.
Menge: 8,000 St

**04.06.0030 Elektrischer Öffnungsantrieb für lüftbare Lichtkuppel**
Lieferung und Montage eines elektrischen
Öffnungsantriebs als
systemzugehöriger Bestandteil der lüftbaren
Lichtkuppel gemäß
Position 04.06.0020.

Der Antrieb ist passend zum angebotenen
Lichtkuppelsystem
auszuwählen und einschließlich aller erforderlichen
Adapter,
Beschläge, Befestigungsmittel und systemzugehörigen
Anschlussleitungen zu liefern und zu montieren.

Hubhöhe, Hubkraft, Öffnungswinkel, Schutzart und
Anschlussart
sind entsprechend der Herstellerfreigabe für die
angebotene
Lichtkuppel festzulegen.

Die elektrische Leitungsführung außerhalb der
Lichtkuppel,
Steuerung, Spannungsversorgung, Taster, Programmierung,
Inbetriebnahme und Funktionsprüfung der elektrischen
Gesamtanlage sind nicht Bestandteil dieser Position
und werden
durch das Gewerk Elektro ausgeführt.
Menge: 8,000 St

#### Abschnitt 04.07 Klempnerarbeiten

*Hinweis: Die Entwässerung des DOJO Daches wird nach Rückbau der*
Die Entwässerung des DOJO Daches wird nach Rückbau der
vorhandenen Entwässerungsbauteile vollständig neu
hergestellt.
Flächenabläufe, Attikaabläufe und Notabläufe sind in
Lage und
Höhe auf die neue Gefälledämmung und die geplante
Wasserführung abzustimmen. Die Aufstockelemente sind
passend zur neuen Dämmstoffdicke einzubauen. Der
Anschluss
an Dampfsperre, Abdichtung und Fallleitung ist
dauerhaft dicht,
rückstausicher und nach Herstellervorgabe auszuführen.
Die
Notentwässerung ist mit definierter Anstauhöhe
herzustellen und
so anzuordnen, dass Wasser im Notfall sichtbar und
schadlos
abgeleitet wird.

**04.07.0010 Regenfallrohr aus Edelstahl Rohrsystem DN 125, hinter vorgehängter Faserzementfassade, rückstausicher**
Regenfallrohr als verdeckt geführte
Regenwasserfallleitung hinter
vorgehängter Faserzementfassade liefern und montieren,
als
Edelstahl Rohrsystem, z. B. SitaPipe Edelstahl oder
gleichwertig, für Dachentwässerung im
Freispiegelsystem,
rückstausicher ausgeführt.

Ausführung in rundem Querschnitt, DN 125, aus Edelstahl
rostfrei, Werkstoff 1.4301 oder gleichwertig,
einschließlich
Rohrstücken, Formstücken, Bögen, Steckmuffen, EPDM
Dichtungen, Sicherungsschellen, Rohrschellen,
Halterungen,
Konsolen und Befestigungsmitteln. Rohrsystem als
Stecksystem, dauerhaft dicht, korrosionsbeständig und
gegen
Rückstau bzw. zeitweisen Innendruck geeignet.

Die Fallleitung ist hinter der Vorhangfassade, nicht
sichtbar, vor
Montage der Faserzementplatten einzubauen. Die
Befestigung
hat dauerhaft tragfähig im vorhandenen Mauerwerk bzw.
Beton zu
erfolgen. Eine Befestigung an der Fassadenbekleidung
oder an
nicht tragfähigen Teilen der Unterkonstruktion ist
nicht zulässig.
Festpunkte, Gleitpunkte, Befestigungsabstände und
Längenausdehnung sind nach Herstellervorgaben zu
berücksichtigen.

Die Fallleitung ist lot und fluchtgerecht zu montieren
und an die
Dachentwässerung sowie an das weiterführende
Entwässerungssystem anzuschließen. Durchdringungen,
Anschlüsse und Übergänge sind dauerhaft dicht,
schlagregensicher und rückstausicher auszubilden.

Auf der Südseite sind die 4 Regenfallrohre im Bereich
des
Austritts aus der Fassadenebene bzw. am unteren
Leitungsende
jeweils mit systemzugehörigem Edelstahlbogen auf die
Dachfläche des Gebäudeteils B zu führen. Auf der
Nordseite sind
die Regenfallrohre entsprechend mit systemzugehörigem
Edelstahlbogen auf die Dachfläche des Gebäudeteils D
zu führen.
Die Ausläufe sind so anzuordnen, dass das Regenwasser
schadlos auf die jeweilige Dachfläche abgeleitet wird
und keine
Durchfeuchtung, Hinterläufigkeit oder Beschädigung der
Fassadenkonstruktion entsteht.

Ausführung einschließlich Aufmaß, Zuschnitt,
Passstücken,
Formstücken, Bögen, Dichtungen, Sicherungsschellen,
Wandbefestigungen, Konsolen, Anschlussarbeiten,
Revisionsöffnung am Fußpunkt, Anpassarbeiten sowie
sämtlicher
Nebenleistungen.

Abrechnung: m
Nennweite: DN 125
Leitprodukt: SitaPipe Edelstahl oder gleichwertig.

Angebotenes Fabrikat: '.........'
Menge: 22,000 m

**04.07.0020 Ablauf Ablaufsieb Flachdach Attika Freispiegelentw. PUR DN125**
Ablauf mit Ablaufsieb für Flachdach, als Attikaablauf
für
Freispiegelentwässerung, aus Polyurethan (PUR), DN 125,
einschließlich Formteil zum Anschluss der Dampfsperre,
mit
waagerechtem Auslauf durch den Dachrand und
Anschlussstutzen zur weiterführenden Regenfallleitung,
mit
Klebeflansch.

Der Anschluss an die Dachabdichtung wird gesondert
vergütet.

Die Öffnung für den Attikaablauf ist im neu
herzustellenden
Dachrandaufbau einschließlich Randbohlenerhöhung,
Holzwerkstoffplatten, Aufdopplungen und Dämmung
passend zum
Ablauf Formteil herzustellen. Lage und Höhe sind vor
Ausführung
mit Entwässerungsbemessung, Gefälledämmplanung und
Bauleitung abzustimmen. Zuschnitte, Auswechslungen,
Verstärkungen, Anpassarbeiten und Befestigungsmittel
sind in
den Einheitspreis einzurechnen. Kernbohrungen in
vorhandene
Beton oder Bestandsattikabauteile sind nicht
Bestandteil dieser
Position und werden nur nach besonderer Anordnung
gesondert
vergütet.

Der Anschluss an die Regenfallleitung gemäß Position
04.07.0010 ist einschließlich aller erforderlichen
Formstücke,
Dichtungen und Befestigungsmittel in diese Position
einzurechnen.
Menge: 4,000 St

**04.07.0030 Notablauf Ablaufsieb Flachdach Attika Freispiegelentw. PUR DN100**
Notablauf mit Ablaufsieb für Flachdach, als
Attika-Notüberlauf für
Freispiegelentwässerung, aus Polyurethan (PUR), DN 100,
einschließlich Formteil zum Anschluss der Dampfsperre,
Auslauf
waagerecht durch den Dachrand, mit Klebeflansch.
Der Anschluss an die Dachabdichtung wird gesondert
vergütet.

Die Öffnung für den Notüberlauf ist im neu
herzustellenden
Dachrandaufbau einschließlich Randbohlenerhöhung,
Holzwerkstoffplatten, Aufdopplungen und Dämmung
passend zum
Notüberlauf Formteil herzustellen. Lage, Höhe und
Anstauhöhe
sind vor Ausführung mit Entwässerungsbemessung,
Gefälledämmplanung und Bauleitung abzustimmen. Der
Notüberlauf ist so anzuordnen, dass
Niederschlagswasser im
Notfall sichtbar und schadlos abgeführt wird.
Zuschnitte,
Auswechslungen, Verstärkungen, Anpassarbeiten und
Befestigungsmittel sind in den Einheitspreis
einzurechnen.
Kernbohrungen in vorhandene Beton oder
Bestandsattikabauteile
sind nicht Bestandteil dieser Position und werden nur
nach
besonderer Anordnung gesondert vergütet.

Der Notüberlauf ist als freier, offener und von außen
sichtbarer
Auslauf vor der Fassadenebene herzustellen.
Eine Einleitung in die Hauptentwässerung oder in
verdeckt
geführte Fallleitungen ist nicht zulässig.
Menge: 4,000 St

**04.07.0040 Kernbohrung in Bestandsattika / Betonbauteil, nur nach besonderer Anordnung**
Kernbohrung für Durchdringungen der Dachentwässerung in
vorhandener Bestandsattika, Betongesims,
Stahlbetonattika oder
Stahlbetondecke herstellen.

Bohruntergrund: Stahlbeton
Bohrtiefe: ca. 30 cm
Bohrdurchmesser: 150 mm

Die Kernbohrungen sind als neue Durchdringungen für die
Dachentwässerung herzustellen. Die Ausführung erfolgt
nur nach
besonderer Anordnung der Bauleitung, sofern die
Entwässerungsführung nicht über Ausschnitte in der
Randbohlenerhöhung bzw. im neuen Dachrandaufbau
hergestellt
werden kann.

Vor Ausführung sind Lage und Bohrdurchmesser anhand der
Entwässerungsplanung, der vorhandenen
Tragkonstruktion, der
Bewehrungslage sowie der geplanten Fallleitungsführung
festzulegen und durch die Bauleitung freizugeben. Die
Bohrungen
sind sauber, lotrecht bzw. mit dem erforderlichen
Gefälle
herzustellen. Bohrkerne und Bohrschlamm sind
aufzunehmen
und fachgerecht zu entsorgen.

Anschließende Abdichtungsanschlüsse und Einbauteile
sind so
auszuführen, dass eine dauerhaft regensichere und
rückstausichere Entwässerung entsteht. Sofern diese
Leistungen
nicht in den jeweiligen Ablauf- oder
Entwässerungspositionen
enthalten sind, werden sie gesondert vergütet.

Abrechnung: Stück.
Menge: 8,000 St

#### Abschnitt 04.08 Absturzsicherung

**04.08.0010 Anschlagpunkt zum Aufschweißen auf bituminöse Dachabdichtung**
Anschlagpunkt als Einzelanschlageinrichtung für
persönliche
Schutzausrüstung gegen Absturz liefern und montieren,
zur
Befestigung auf bituminöser Dachabdichtung durch
Aufschweißen
des systemzugehörigen Bitumenflansches.

Ausführung einschließlich Grundplatte, Anschlagelement,
Bitumenflansch und systemzugehörigem Zubehör. Montage
ausschließlich gemäß Herstellervorgaben,
Montageanleitung und
Zulassung bzw. Prüfzeugnis. Der Hersteller verweist auf
bestimmte zugelassene Bitumenbahnen bzw.
Abdichtungssysteme; diese Vorgaben sind zwingend
einzuhalten. Die Eignung der vorhandenen bzw. neu
einzubauenden Bitumenbahn ist vor Ausführung durch den
Auftragnehmer zu prüfen und nachzuweisen.

Untergrund reinigen, trocknen und vorbereiten.
Bitumenflansch
vollflächig, hohlstellenfrei und wasserdicht in die
Dachabdichtung
einschweißen. Anschlüsse und Nahtbereiche fachgerecht
herstellen. Einschließlich Untergrundvorbereitung,
Bitumenflansch, sämtlicher Anschlussarbeiten,
produktbezogener
Herstellerunterlagen, Montageanleitung und
Verwendbarkeitsnachweise.

Die systembezogene Kennzeichnung, Erstprüfung,
Montageprotokolle, Prüfbuch, Fotodokumentation und
Gesamtdokumentation werden über Position 04.08.0020
vergütet.

Abrechnung: Stk.

Hersteller und Typ '....................................................'
vom Bieter einzutragen.
Menge: 9,000 St

**04.08.0020 Inbetriebnahme, Erstprüfung und Dokumentation der Absturzsicherung**
*** Pauschalposition
Inbetriebnahme und Erstprüfung der vollständig
montierten Absturzsicherung nach
Fertigstellung sämtlicher Anschlagpunkte und
Leitersicherungen.

Die Leistung umfasst insbesondere die Kontrolle der
fachgerechten Montage, die Prüfung
der Befestigungen und Abdichtungsanschlüsse, die
systembezogene Kennzeichnung der
Anschlageinrichtungen, die Erstellung der Montage- und
Erstprüfprotokolle, die Erstellung
eines Prüfbuchs, die Fotodokumentation sowie die
Übergabe der vollständigen Hersteller-,
Prüf-, Wartungs- und Pflegeunterlagen an den
Auftraggeber.

Die Erstprüfung ist durch eine hierfür qualifizierte
Person nach Herstellervorgaben
durchzuführen. Festgestellte Mängel sind vor Übergabe
vollständig zu beseitigen.

Abrechnung: psch
Menge: 1,000 psch

**04.08.0030 Leitersicherung aus Edelstahl**
Lieferung und Montage einer festen
Sicherungsvorrichtung für
Anlegeleitern aus nichtrostendem Stahl, geeignet zur
Sicherung
der Leiter gegen seitliches Verschieben, Abrutschen und
unbeabsichtigtes Lösen.

Ausführung für Wartungs- und Instandhaltungsarbeiten am
Dachrand beziehungsweise Fassadenbereich.

Befestigung ausschließlich an einem tragfähigen,
dauerhaft
geeigneten Untergrund aus Beton, Mauerwerk oder
Stahlkonstruktion mit systemzugehörigen und
zugelassenen
Befestigungsmitteln.

Lage und Montagehöhe sind vor Ausführung mit der
Objektüberwachung abzustimmen.

Einschließlich Aufmaß, Lieferung, Befestigungsmitteln,
Bohrungen, Montage, Ausrichtung, Funktionsprüfung,
Herstellerunterlagen und Dokumentation.

Abrechnung: St
Menge: 1,000 Stk

### Bereich 05 Gebäude (G) Anbau

#### Abschnitt 05.04 Dachflächen neuer Dachaufbau

**05.04.0010 Trocknen des Untergrundes, Dachholzschalung**
Trocknen des Untergrundes, waagerecht bzw. geneigt,
Untergrund aus Dachholzschalung, auf Dachflächen.

Trocknung oberflächenschonend herstellen, z. B. durch
Abziehen, Aufnehmen von stehendem Wasser, Warmluft,
Gebläse oder geeignete technische Trocknungsgeräte.
Untergrund soweit trocknen, dass nachfolgende
Abdichtungs oder
Dämmarbeiten fachgerecht ausgeführt werden können.

Eine Überhitzung, Beschädigung oder zusätzliche
Durchfeuchtung der Holzschalung ist zu vermeiden.
Auffällige
Feuchtestellen oder geschädigte Holzbereiche sind der
Bauleitung vor Weiterarbeit anzuzeigen.

Abrechnung: m²
Ausführung: nur nach besonderer Anordnung der
Bauleitung.
Menge: 111,000 m2

**05.04.0020 Reinigen Dachholzschalung, Verschmutzungen durch Dritte / Witterung**
Reinigen des Untergrundes aus Dachholzschalung, von
groben
Verschmutzungen, Bauschutt, Staub, Schlamm, Sand, Laub,
Wasserresten und sonstigen Verunreinigungen,
verursacht durch
Bauablauf, andere Gewerke oder Witterungseinflüsse.

Untergrund waagerecht bzw. geneigt, trocken reinigen,
soweit
erforderlich aufnehmen, abkehren, absaugen oder
abziehen, zur
Herstellung eines sauberen, staubarmen und belegreifen
Untergrundes für nachfolgende Arbeiten.

Die Holzschalung ist oberflächenschonend zu reinigen.
Stehendes Wasser ist aufzunehmen; eine Durchfeuchtung
der
Holzschalung ist zu vermeiden. Beschädigungen, lose
Schalungsbereiche oder auffällige Feuchtestellen sind
der
Bauleitung vor Weiterarbeit anzuzeigen.

Aufgenommene Stoffe sammeln, laden, transportieren und
fachgerecht entsorgen.
Abfall ist nicht gefährlich und nicht
schadstoffbelastet.
Sämtliche Kosten für Transport, Entsorgung, Gebühren
und
sonstige Nebenleistungen sind in den Einheitspreis
einzurechnen. Eine gesonderte Vergütung der Entsorgung
erfolgt
nicht.

Abrechnung: m²
Ausführung: nur nach besonderer Anordnung der
Bauleitung.
Menge: 111,000 m²

**05.04.0030 Systemgrundierung auf vorhandener Dachholzschalung**
Lieferung und Auftrag einer systemzugehörigen
Grundierung auf
der vorhandenen, trockenen, sauberen und tragfähigen
Dachholzschalung als Vorbereitung für die nachfolgende
Dampfsperre.

Grundierung und nachfolgende Dampfsperre müssen als
aufeinander abgestimmtes System für den vorhandenen
Holzuntergrund vom Hersteller freigegeben sein.

Vor Auftrag ist die Eignung des Untergrundes
hinsichtlich
Feuchte, Sauberkeit, Tragfähigkeit und Haftung zu
prüfen.

Einschließlich sämtlicher Nebenleistungen,
Materialverbrauch,
Rand- und Anschlussbereiche sowie erforderlicher
Trocknungszeiten.

Abrechnung: m²
Menge: 111,000 m2

**05.04.0040 Schleppstreifen Dachdichtungsbahn G200DD B 330mm**
STLB-Bau 2025-10 021
Schleppstreifen aus Bitumen-Dachdichtungsbahnen DIN EN
13707 - G 200 DD mit
Glasgewebeeinlage 200 g/m2, Unterseite grob bestreut,
Schleppstreifenbreite 330 mm, lose
auflegen und einseitig gegen Verschieben sichern.
Menge: 54,400 m

**05.04.0050 Luftdichtheits-diffusionsd.Schicht Bitumenbahn Al+G200S5 vollfl schweißen**
STLB-Bau 2025-10 021
Dampfsperre als Luftdichtheits- und diffusionsdichte
Schicht sd-Wert größer gleich 1500 m DIN
4108-3, DIN 4108-7, für nicht belüftetes Dach, aus
Bitumenbahnen, Bitumen-Schweißbahn mit
Aluminiumbandeinlage DIN EN 13970 - Al + G 200 S5 mit
Aluminiumbandeinlage und
Glasgewebeeinlage 200 g/m2, vollflächig auf
Ausgleichsschicht schweißen, einschl. Nähte und
Stöße, Untergrund Holzwerkstoff.
Menge: 111,000 m2

**05.04.0060 Ausgleichsschicht Dampfsperre Bitumenbahn Al+G200S5 vollfl schweißen**
STLB-Bau 2023-04 021
Dampfsperre als Ausgleichs- und diffusionsdichte
Schicht sd-Wert größer gleich 1500 m DIN
4108-3, für nicht belüftetes Dach, aus Bitumenbahnen,
Bitumen-Schweißbahn mit
Aluminiumbandeinlage DIN EN 13970 - Al + G 200 S5 mit
Aluminiumbandeinlage und
Glasgewebeeinlage 200 g/m2, vollflächig auf
Ausgleichsschicht schweißen, einschl. Nähte und
Stöße.
Menge: 10,000 m2

**05.04.0070 Randabschluss gedämmt starr H 45-50cm MW DAA 0,038W/(mK) D 100mm Bitumenbahn PYE-KTP-KSP3,5 vollfl kleben PYE-KTP-KSP3,5 vollfl kleben**
STLB-Bau 2025-10 021
Randabschluss, wärmegedämmt, starr, Höhe über
Oberkante Belag über 45 bis 50 cm,
Randbohle auf Attikakrone befestigen, Randbohle aus
Holzwerkstoff, Breite über 48 bis 50 cm,
Dicke 4 cm, Untergrund vorstreichen und Dampfsperre
hochführen bis Außenkante Dachrand,
Wärmedämmung aus Mineralwolle MW DIN EN 13162,
Anwendungsgebiet DIN 4108-10 DAA,
Bemessungswert der Wärmeleitfähigkeit max. 0,038
W/(mK), Nennwert der Wärmeleitfähigkeit
max. 0,037 W/(mK), Brandverhaltensklasse DIN EN
13501-1 A2 -s1, d0 (nichtbrennbar), Dicke
100 mm, einseitig kaschiert, einschl. Randholz, Breite
60 mm, Abdichtung aus Bitumenbahnen,
Dämmkeil aus Mineralwolle DIN EN 13162 MW, Querschnitt
100/100 mm, kleben, 1. Lage
Anschlussbahn aus Bitumenbahnen, Kaltselbstklebende
Polymerbitumenbahn PYE - KTP - KSP
3,5 mit Kombinationsträgereinlage mit überwiegendem
Polyesteranteil, vollflächig kleben, 2. Lage
Anschlussbahn aus Bitumenbahnen, Kaltselbstklebende
Polymerbitumenbahn PYE - KTP - KSP
3,5 mit Kombinationsträgereinlage mit überwiegendem
Polyesteranteil, mit werkseitiger
Abstreuung aus Schiefersplitt, vollflächig kleben,
Abdichtung durch Nageln mechanisch
befestigen, Untergrund Mauerwerk, Ausführung gemäß
Einzelbeschreibung,
Einzelbeschreibungs-Nr 'Die in Position 05.05.0050 ausgeschriebene
konstruktive Dachrandbohle beziehungsweise
Randbohlenerhöhung bis 40 cm ist nicht Bestandteil
dieser Position.
Die in dieser Position enthaltene Holzwerkstoffplatte
dient ausschließlich als obere, durchgehende
Anschluss- und Befestigungsebene für die gedämmte
Randabschlussausbildung.'
.
Menge: 54,400 m

**05.04.0080 Gefälledämmung aus Mineralwolle, 2 lagig, WLS 035, Neigung 2,0 bis 2,5 %, mechanisch befestigt**
Lieferung und Verlegung einer zweilagigen
Gefälledämmung aus
nichtbrennbaren Mineralwolle-Dämmplatten für
Flachdächer auf
der fertig hergestellten Dampfsperre über
Dachholzschalung.

Mineralwolle nach DIN EN 13162, Anwendungsgebiet DAA,
Brandverhalten mindestens A2-s1, d0, Bemessungswert der
Wärmeleitfähigkeit höchstens 0,035 W/(mK),
Druckspannung bei
10 % Stauchung mindestens 70 kPa.

Ausführung zweilagig mit Grunddämmung 200 mm und
Gefälledämmung, mittlere Gesamtdicke 333,9 mm, Gefälle
2,0
bis 2,5 %.

Dämmplatten dicht gestoßen, im Verband und hohlraumfrei
verlegen. Gefälle zu den neu herzustellenden Haupt- und
Notentwässerungspunkten gemäß freigegebener
Gefälledämm-
und Entwässerungsplanung ausbilden.

Mechanische Befestigung mit systemzugehörigen, für
Dachholzschalung zugelassenen Schrauben und Tellern
nach
freigegebenem Befestigungsplan und Windsognachweis.

Einschließlich Zuschnitten, Grat- und Kehlplatten,
Anpassungen
an Dachrändern, Durchdringungen, Abläufen und
sämtlicher
Nebenleistungen.

Arbeitshöhe bis 13,5 m über Standfläche des
erforderlichen
Gerüstes, Gerüst wird beigestellt/ist vorhanden.

U Wert der Dachkonstruktion: 0,120 W/(m²K).

Abrechnung: m² Dachfläche.
Menge: 111,000 m2

**05.04.0090 Zulage für Grat- und Kehlplatten in der Gefälledämmung**
Zulage für die Ausbildung von Grat- und Kehllinien in
der
Dachfläche, gemäß Zeichnung, als Bestandteil der
Gefälledämmung. Grat- und Kehlplatten passend zum
Gefälleverlauf zuschneiden, liefern und verlegen,
Anschlüsse
höhengleich und hohlraumfrei an angrenzende Dämmplatten
herstellen, Fugen dicht gestoßen ausbilden.

Material entsprechend der ausgeschriebenen
Gefälledämmung
aus Mineralwolle MW, nichtbrennbar A1/A2, WLS 035,
Druckspannung mind. 70 kPa.

Einschließlich Aufmaß, Zuschnitt, Anpassarbeiten,
Mehrverschnitt, Verlegung, Befestigung und aller
Nebenarbeiten.

Abrechnung: m Grat- bzw. Kehllinie.
Menge: 12,000 m

**05.04.0100 Dachabdichtung BROOF 2lagig Polymerbitumen-Dachdichtungsbahn PYE-PV200DD vollfl kleben Elastomerbitumen-Klebemasse Polymerbitumen-Schweißbahn PYE/PYP-KTPS5 vollfl schweißen**
STLB-Bau 2025-10 021
Abdichtung von Dächern, DIN 18531-1 und DIN 18531-3,
Anwendungsklasse K1, für nicht genutzte
Dächer, Neigung größer gleich 2 %, Einwirkungsklasse I
A, Anforderungen hinsichtlich
Widerstandsfähigkeit gegen Flugfeuer und strahlende
Wärme B ROOF, Untergrund Dämmschicht
aus Mineralwolle, 2-lagig,
1. Lage aus Polymerbitumen-Dachdichtungsbahnen DIN EN
13707 PYE - PV 200 DD mit
Polyestervlieseinlage 200/250 g/m2, Anwendungstyp
DIN/TS 20000-201 DU, Eigenschaftsklasse
E1, vollflächig kleben, mit
Elastomerbitumen-Klebemasse,
2. Lage aus Polymerbitumen-Schweißbahnen DIN EN 13707
PYE/PYP - KTP S5 mit
Kombinationsträgereinlage mit überwiegendem
Polyesteranteil, Anwendungstyp DIN/TS
20000-201 DO, Eigenschaftsklasse E1, vollflächig
schweißen, mit werkseitiger Abstreuung aus
Schiefersplitt,
Hersteller und Typ 'z. B. BauderKARAT grünweiß'
oder gleichwertig,Hersteller und Typ '....................................................'
vom Bieter einzutragen.
Menge: 111,000 m2

**05.04.0110 Anschluss Dachabdichtung FLK D 2,1mm Einlage 110g/m2 Rohrdurchführung Durchm. bis 10cm**
STLB-Bau 2025-10 021
Anschluss der Abdichtung von Dächern, aus
Flüssigkunststoff, 2-komponentig auf PUR-Basis,
Anwendungsklasse K2, Einwirkungsklasse I A,
Dauerhaftigkeit W3, Nutzlastklasse P4,
Temperaturbeständigkeit TL3/TH3, Dicke der Abdichtung
mind. 2,1 mm, mit Einlage nach
Zulassung, mind. 110 g/m2,
an Rohrdurchführung, Durchmesser bis 10 cm, Abdichtung
hochführen, Untergrund
Kunststoffbahn.
Menge: 2,000 St

**05.04.0120 Flüssigkunststoffanschluss an Entlüftungsrohr DN 100 auf Polymerbitumenabdichtung**
Herstellen eines dauerhaft wasserdichten Anschlusses
der
Polymerbitumen-Dachabdichtung an ein Entlüftungsrohr
DN 100
einschließlich vorhandener Flansch- und
Anschlussbereiche.

Ausführung mit einem für die Polymerbitumenabdichtung
sowie
für das Material des Entlüftungsrohres und dessen
Flansch
dauerhaft geeigneten, systemzugehörigen
Flüssigkunststoffsystem einschließlich Vlieseinlage.

Der Anschluss ist umlaufend, spannungsfrei und
dauerhaft
wasserdicht herzustellen. Die Ausführung umfasst die
systemgerechte Reinigung und Vorbereitung der
Untergründe,
erforderliche Grundierungen, Zuschnitte der
Vlieseinlage,
Hochführung am Rohr, Einbindung in die Dachabdichtung,
Überlappungen, Randanschlüsse und sämtliche
Nebenleistungen.

Flüssigkunststoff, Grundierung und Vlieseinlage müssen
durch
den Systemhersteller für den Anschluss zwischen
Polymerbitumenabdichtung und Rohrdurchführung
einschließlich
Flansch freigegeben sein.

Die Lieferung und Montage des Entlüftungsrohres
einschließlich
Klebeflansch, Regenhaube und sonstiger Rohrbauteile
ist nicht
Bestandteil dieser Position und wird gesondert
vergütet.
Menge: 4,000 St

**05.04.0130 Abdichtung Wandsockel W4-E FLK D 2mm Spritzverf Kunststoffvlies B 45 cm**
STLB-Bau 2025-10 018
Abdichtung Wandsockel DIN 18533-1 und DIN 18533-3,
Raumnutzungsklasse RN3-E (hohe
Anforderung), Wassereinwirkungsklasse W4-E
(Spritzwasser und Bodenfeuchte am Wandsockel
sowie Kapillarwasser in und unter Wänden), Rissklasse
R1-E (gering), Rissüberbrückungsklasse
RÜ1-E (geringe Rissüberbrückung bis 0,2 mm),
mit Flüssigkunststoff (FLK), Trockenschichtdicke mind.
2 mm, im Spritzverfahren aufbringen, mit
Verstärkung aus Kunststoffvlies, mind. 110 g/m2,
Breite Abdichtung '45'
  cm, Untergrund Beton.
Menge: 56,000 m

#### Abschnitt 05.05 Attika-Kantenausbildung

*Hinweis: Erläuterungsskizze*

**05.05.0010 Flachdachabschlussprofil 175mm**
Flachdachabschlussprofil verstellbar

Flachdachabschlusssystem Verstellbar, mehrteilig, mit
stufenloser Höhen- Neigungseinstellung zum
Dachrandabschluss
von
Bitumen- oder Folienabdichtungen.
Bestehend aus: Haltern zur Höhen- und
Neigungseinstellung und Aufnahme der Bahnstütze,
Schleppblech und Blende, sowie Stoßverbindern. Die
Lieferlänge der Blende beträgt 3.000 mm. Gemäß
folgender
Beschreibung das Flachdachabschlusssystem Liefern und
mit
geeigneten Befestigungsmitteln gemäß der
Verlegeanleitung des
Herstellers und den einschlägigen Regelwerken höhen-
und
fluchtgerecht am Dachrand montieren.

Blendehöhe:  175 mm
Blendenstärke:
(Aluminium)  2,0 mm
Halterabstand:  1,00 m
(max. 1.50 m)

Oberfläche Blende: Pulverbeschichtung ähnlich Bronze
voranodisation (Seeluftbeständig)

Angebotenes Fabrikat: '.........'
Menge: 54,400 m

**05.05.0020 Außenecken 175mm**
vorgefertigte, geschweißte Außenecken incl. 2 Halter
und 1
Verbinder, Schenkellänge 375 x 375 mm mitliefern und
montieren.
Menge: 6,000 St

**05.05.0030 Innenecken 175mm**
vorgefertigte, geschweißte Innenecken
außerwinklig incl. 2 Halter und 1 Verbinder,
Schenkellänge
375 x 375 mm, liefern und montieren
Menge: 2,000 St

**05.05.0040 Schleppbahnstreifen; Anschlüsse Attikablende**
Schleppbahnstreifen, Elastomerbitumen- Trenn- &
Ausgleichslage, im Profil geklemmt, Lose über
Schleppblech
(Stöße verschweißt, min. 50mm), auf Attikaabdichtung
vollflächig
verklebt.
Anwendungskategorie K2
gemäß DIN 18531
zur Innenseite abgefast, auf der
Attika mit Gefälle nach Innen
befestigen.
- 1. Lage wie Fläche, mindestens 15 cm vor dem Dämmkeil
aufschweißen, über die Holzwerkstoffplatte führen,
mindestens 50
mm überhängen lassen und lose über das Schleppblech
führen.

Die Stöße sind mindestens 50 mm zu überlappen und
vollflächig
zu verschweißen.
Menge: 54,400 m

**05.05.0050 Dachrandbohle aus Nadelholz, Attikabereich, Höhe 40 cm**
Dachrandbohle aus Nadelholz Bauschnittholz im
Attikabereich
liefern und montieren zur konstruktiven Erhöhung des
Dachrandes.

Ausführung als tragfähiges Anschluss und
Befestigungsholz für
den neuen Dachrandaufbau, Attikaabschluss sowie die
nachfolgenden Dachabdichtungs und Klempnerarbeiten. Der
Holzaufbau ist so herzustellen, dass ab Oberkante
Betongesims
bzw. vorhandener Auflagerfläche eine Gesamthöhe des
Dachrandaufbaus von 40 cm erreicht wird.

Holzquerschnitt als Richtmaß Breite ca. 20 cm,
erforderliche
Höhe entsprechend örtlichem Aufmaß, ggf. mehrlagig
auszuführen, Einzellängen ca. 4,00 m. Nadelholz
Sortierklasse
S10 nach DIN 4074 bzw. Festigkeitsklasse C24 nach DIN
EN
338, technisch getrocknet. Das tatsächliche Maß und
die Anzahl
der Holzlagen sind vor Ausführung durch den
Auftragnehmer am
Bestand aufzunehmen und mit der Bauleitung abzustimmen.

Die Bohlen sind passgenau einzubauen, flucht und
höhengerecht
auszurichten und dauerhaft im Beton bzw. untereinander
zu
befestigen. Befestigung mit geeigneten bauaufsichtlich
zugelassenen Betonschrauben, Dübeln, Holzbauschrauben
oder
gleichwertigen Befestigungsmitteln im tragfähigen
Untergrund.
Unebenheiten und Maßtoleranzen des Bestandes sind durch
Zuschnitt und Anpassarbeiten auszugleichen.

Die Ausführung ist so herzustellen, dass ein ebener,
tragfähiger
und befestigungsgeeigneter Untergrund mit
durchgehender Höhe
von 40 cm für die Verlängerung des Dachrandes und die
nachfolgenden Anschlussarbeiten entsteht. Sämtliche
Zuschnitte,
Anpassarbeiten, Befestigungsmittel, Bohrungen,
Ausgleichsarbeiten und Nebenleistungen sind
einzurechnen.

Abrechnung: m.
Menge: 54,400 m

**05.05.0060 Blitzschutzdurchführung durch Dachabdichtung, DN 18 mm, mit Schrumpfschlauch und Bitumenflansch**
Blitzschutzdurchführung für die fachgerechte
Durchführung einer
Blitzschutzleitung durch die Dachabdichtung liefern und
einbauen.

Ausführung als systemgerechte Dachdurchführung für
Blitzschutzleitung, Durchführungsdurchmesser ca. 18
mm, mit
Schrumpfschlauch zur dauerhaften Abdichtung der
Leitung sowie
werkseitigem oder systemzugehörigem Bitumenflansch zum
Anschluss an die bituminöse Dachabdichtung.

Einbau in vorhandenen bzw. neu herzustellenden
Dachaufbau.
Durchdringung herstellen, Untergrund vorbereiten,
Durchführung
einsetzen, fachgerecht befestigen und dauerhaft dicht
in die
Dachabdichtung einbinden. Bitumenflansch vollflächig
und
hohlraumfrei in die Dachabdichtung einschweißen bzw.
gemäß
Herstellervorgaben anschließen. Schrumpfschlauch über
der
Blitzschutzleitung fachgerecht aufschrumpfen.
Blitzschutzdurchführung durch Dachabdichtung, DN 18
mm, mit
Schrumpfschlauch und Bitumenflansch.

Die Lieferung und Montage der Blitzschutzleitung, die
Herstellung
der elektrischen Verbindungen, die Einbindung in die
Blitzschutzanlage sowie deren Prüfung und Abnahme sind
nicht
Bestandteil dieser Position und werden durch das Gewerk
Blitzschutz / Elektro ausgeführt.

Lage und Anzahl der Durchführungen sind vor Ausführung
mit
dem freigegebenen Blitzschutzplan abzugleichen.
Menge: 2,000 St

#### Abschnitt 05.07 Klempnerarbeiten

**05.07.0010 Entlüftungsrohr Alu D 2mm Durchm. 100mm L 500 mm Regenhaube Kondenswasserrand**
STLB-Bau 2025-10 022
Entlüftungsrohr aus Aluminium DIN EN 485 und DIN EN
507, beschichtet, Dicke 2 mm,
Durchmesser 100 mm,
Länge '500'

  mm, mit Klebeflansch, mit Regenhaube auf
Haltestützen mit Kondenswasserrand, auf
flach geneigtem Dach.
Menge: 2,000 St

**05.07.0020 Regenfallrohr aus Edelstahl Rohrsystem DN 125, hinter vorgehängter Faserzementfassade, rückstausicher**
Regenfallrohr als verdeckt geführte
Regenwasserfallleitung hinter
vorgehängter Faserzementfassade liefern und montieren,
als
Edelstahl Rohrsystem, z. B. SitaPipe Edelstahl oder
gleichwertig, für Dachentwässerung im
Freispiegelsystem,
rückstausicher ausgeführt.

Ausführung in rundem Querschnitt, DN 125, aus Edelstahl
rostfrei, Werkstoff 1.4301 oder gleichwertig,
einschließlich
Rohrstücken, Formstücken, Bögen, Steckmuffen, EPDM
Dichtungen, Sicherungsschellen, Rohrschellen,
Halterungen,
Konsolen und Befestigungsmitteln. Rohrsystem als
Stecksystem, dauerhaft dicht, korrosionsbeständig und
gegen
Rückstau bzw. zeitweisen Innendruck geeignet.

Die Fallleitung ist hinter der Vorhangfassade, nicht
sichtbar, vor
Montage der Faserzementplatten einzubauen. Die
Befestigung
hat dauerhaft tragfähig im vorhandenen Mauerwerk bzw.
Beton zu
erfolgen. Eine Befestigung an der Fassadenbekleidung
oder an
nicht tragfähigen Teilen der Unterkonstruktion ist
nicht zulässig.
Festpunkte, Gleitpunkte, Befestigungsabstände und
Längenausdehnung sind nach Herstellervorgaben zu
berücksichtigen.

Die Fallleitung ist lot und fluchtgerecht zu montieren
und an die
Dachentwässerung sowie an das weiterführende
Entwässerungssystem anzuschließen. Durchdringungen,
Anschlüsse und Übergänge sind dauerhaft dicht,
schlagregensicher und rückstausicher auszubilden.

Die zwei Regenfallrohre sind entsprechend der
freigegebenen
Entwässerungsplanung jeweils einem Hauptablauf DN 125
zuzuordnen.

Ein Regenfallrohr ist auf der Südseite mit
systemzugehörigem
Edelstahlbogen auf die Dachfläche des Gebäudeteils B
zu führen.
Ein weiteres Regenfallrohr ist auf der Nordseite
entsprechend auf
die Dachfläche des Gebäudeteils D zu führen.

Die Ausläufe sind so anzuordnen, dass das Regenwasser
schadlos auf die jeweilige Dachfläche abgeleitet wird
und keine
Durchfeuchtung, Hinterläufigkeit oder Beschädigung der
Fassadenkonstruktion entsteht.

Ausführung einschließlich Aufmaß, Zuschnitt,
Passstücken,
Formstücken, Bögen, Dichtungen, Sicherungsschellen,
Wandbefestigungen, Konsolen, Anschlussarbeiten,
Revisionsöffnung am Fußpunkt, Anpassarbeiten sowie
sämtlicher
Nebenleistungen.

Abrechnung: m
Nennweite: DN 125
Leitprodukt: SitaPipe Edelstahl oder gleichwertig.

Angebotenes Fabrikat: '.........'
Menge: 6,000 m

**05.07.0030 Notablauf Ablaufsieb Flachdach Attika Freispiegelentw. PUR DN100**
Notablauf mit Ablaufsieb für Flachdach, als
Attika-Notüberlauf für
Freispiegelentwässerung, aus Polyurethan (PUR), DN 100,
einschließlich Formteil zum Anschluss der Dampfsperre,
mit
waagerechtem Auslauf durch den neu herzustellenden
Dachrand
und Klebeflansch.
Der Anschluss an die Dachabdichtung wird gesondert
vergütet.

Die Öffnung für den Notüberlauf ist im neu
herzustellenden
Dachrandaufbau einschließlich Randbohlenerhöhung,
Holzwerkstoffplatten, Aufdopplungen und Dämmung
passend zum
Notüberlauf Formteil herzustellen. Lage, Höhe und
Anstauhöhe
sind vor Ausführung mit Entwässerungsbemessung,
Gefälledämmplanung und Bauleitung abzustimmen. Der
Notüberlauf ist so anzuordnen, dass
Niederschlagswasser im
Notfall sichtbar und schadlos abgeführt wird.
Zuschnitte,
Auswechslungen, Verstärkungen, Anpassarbeiten und
Befestigungsmittel sind in den Einheitspreis
einzurechnen. Der
Notüberlauf ist mit freiem, offenem und von außen
sichtbarem
Auslauf vor der Fassadenebene herzustellen.

Eine Einleitung in die Hauptentwässerung oder in die
hinter der
Fassade geführten Regenfallrohre gemäß Position
05.07.0020 ist
nicht zulässig. Kernbohrungen in vorhandene Beton oder
Bestandsattikabauteile sind nicht Bestandteil dieser
Position und
werden nur nach besonderer Anordnung gesondert
vergütet.
Menge: 2,000 St

**05.07.0040 Ablauf Ablaufsieb Flachdach Attika Freispiegelentw. PUR DN125**
AAblauf mit Ablaufsieb für Flachdach, als Attikaablauf
für
Freispiegelentwässerung, aus Polyurethan (PUR), DN 125,
einschließlich Formteil zum Anschluss der Dampfsperre,
mit
waagerechtem Auslauf durch den neu herzustellenden
Dachrand
und Klebeflansch.
Der Anschluss an die Dachabdichtung wird gesondert
vergütet.

Die Öffnung für den Attikaablauf ist im neu
herzustellenden
Dachrandaufbau einschließlich Randbohlenerhöhung,
Holzwerkstoffplatten, Aufdopplungen und Dämmung
passend zum
Ablauf Formteil herzustellen. Lage und Höhe sind vor
Ausführung
mit Entwässerungsbemessung, Gefälledämmplanung und
Bauleitung abzustimmen. Zuschnitte, Auswechslungen,
Verstärkungen, Anpassarbeiten und Befestigungsmittel
sind in
den Einheitspreis einzurechnen. Kernbohrungen in
vorhandene
Beton oder Bestandsattikabauteile sind nicht
Bestandteil dieser
Position und werden nur nach besonderer Anordnung
gesondert
vergütet.

Der Anschluss des Hauptablaufs an die Regenfallleitung
gemäß
Position 05.07.0020 erfolgt mit systemzugehörigen
Anschlussformteilen, Dichtungen und
Befestigungsmitteln und
wird über Position 05.07.0020 vergütet.
Menge: 2,000 St

**05.07.0050 Öffnung in Holzkonstruktion für Dachentwässerung, Anbau G, nur nach besonderer Anordnung**
Öffnung für Ablauf, Notüberlauf, Speier oder
Anschlussformteil der
Dachentwässerung im Bereich Anbau G in vorhandener
bzw. neu
herzustellender Holzkonstruktion herstellen.

Ausführung in Dachrandaufbau, Randbohlenerhöhung,
Holzwerkstoffplatten, Aufdopplungen, Schalung oder
sonstigen
Holzbauteilen. Öffnungsgröße passend zum einzubauenden
Entwässerungsformteil, ca. DN 100 bis DN 150.

Die Ausführung erfolgt nur nach besonderer Anordnung
der
Objektüberwachung. Vor Ausführung sind Lage, Höhe,
Bauteilaufbau, Holzunterkonstruktion,
Befestigungspunkte und
Anschlussrichtung des Entwässerungsbauteils örtlich zu
prüfen
und mit der Objektüberwachung abzustimmen.

Öffnung sauber, maßhaltig und mit erforderlicher
Einbaulage
herstellen. Erforderliche Zuschnitte, Ausklinkungen,
Auswechslungen, Verstärkungen, Nachbefestigungen und
Anpassarbeiten an der Holzkonstruktion sind
einzurechnen. Die
Tragfähigkeit und Befestigungsmöglichkeit des
Dachrandaufbaus
darf durch die Öffnung nicht beeinträchtigt werden.

Ausschnittreste und lose Bestandteile aufnehmen, laden,
transportieren und fachgerecht entsorgen. Anschließende
Abdichtungsanschlüsse, Ablaufkörper, Notüberläufe,
Speier und
Anschlussformteile sind nicht Bestandteil dieser
Position und
werden über die jeweiligen Entwässerungs bzw.
Abdichtungspositionen vergütet.

Einschließlich Aufmaß, Einmessen, Herstellen der
Öffnung,
Schutz angrenzender Bauteile, Nacharbeiten, Reinigung
der
Anschlussbereiche sowie sämtlicher Nebenleistungen.

Abrechnung: Stück.
Menge: 4,000 St

#### Abschnitt 05.08 Absturzsicherung

**05.08.0010 Anschlagpunkt zum Aufschweißen auf bituminöse Dachabdichtung**
Anschlagpunkt als Einzelanschlageinrichtung für
persönliche
Schutzausrüstung gegen Absturz liefern und montieren,
zur
Befestigung auf bituminöser Dachabdichtung durch
Aufschweißen
des systemzugehörigen Bitumenflansches.

Ausführung einschließlich Grundplatte, Anschlagelement,
Bitumenflansch und systemzugehörigem Zubehör. Montage
ausschließlich gemäß Herstellervorgaben,
Montageanleitung und
Zulassung bzw. Prüfzeugnis. Der Hersteller verweist auf
bestimmte zugelassene Bitumenbahnen bzw.
Abdichtungssysteme; diese Vorgaben sind zwingend
einzuhalten. Die Eignung der vorhandenen bzw. neu
einzubauenden Bitumenbahn ist vor Ausführung durch den
Auftragnehmer zu prüfen und nachzuweisen.

Einschließlich Untergrundvorbereitung, Bitumenflansch,
sämtlicher Anschlussarbeiten, produktbezogener
Herstellerunterlagen, Montageanleitung und
Verwendbarkeitsnachweise.

Die systembezogene Kennzeichnung, Erstprüfung,
Montageprotokolle, Prüfbuch, Fotodokumentation und
Gesamtdokumentation werden über Position 05.08.0020
vergütet.

Abrechnung: Stk.

Hersteller und Typ '....................................................'
vom Bieter einzutragen.
Menge: 5,000 St

**05.08.0020 Inbetriebnahme, Erstprüfung und Dokumentation der Absturzsicherung**
*** Pauschalposition
Inbetriebnahme und Erstprüfung der vollständig
montierten Absturzsicherung nach
Fertigstellung sämtlicher Anschlagpunkte und
Leitersicherungen.

Die Leistung umfasst insbesondere die Kontrolle der
fachgerechten Montage, die Prüfung
der Befestigungen und Abdichtungsanschlüsse, die
systembezogene Kennzeichnung der
Anschlageinrichtungen, die Erstellung der Montage- und
Erstprüfprotokolle, die Erstellung
eines Prüfbuchs, die Fotodokumentation sowie die
Übergabe der vollständigen Hersteller-,
Prüf-, Wartungs- und Pflegeunterlagen an den
Auftraggeber.

Die Erstprüfung ist durch eine hierfür qualifizierte
Person nach Herstellervorgaben
durchzuführen. Festgestellte Mängel sind vor Übergabe
vollständig zu beseitigen.

Abrechnung: psch
Menge: 1,000 psch

**05.08.0030 Leitersicherung aus Edelstahl**
Leitersicherung aus Edelstahl, Werkstoff 1.4301 oder
gleichwertig, als feste Einhänge bzw.
Sicherungsvorrichtung für
Anlegeleitern liefern und montieren. Ausführung zur
Sicherung der
Leiter gegen seitliches Verschieben, Abrutschen und
unbeabsichtigtes Lösen, geeignet für Wartungs und
Instandhaltungsarbeiten am Dachrand bzw.
Fassadenbereich.

Montage am tragfähigen Untergrund aus Beton, Mauerwerk
oder
Stahlkonstruktion mit geeigneten bauaufsichtlich
zugelassenen
Befestigungsmitteln. Lage und Höhe vor Ausführung mit
der
Objektüberwachung abstimmen. Ausführung gemäß
Herstellervorgaben unter Berücksichtigung der DIN EN
131, TRBS
2121 Teil 2 und DGUV Information 208 016.

Einschließlich Aufmaß, Lieferung, Befestigungsmitteln,
Bohrungen, Montage, Ausrichtung, Funktionsprüfung,
produktbezogener Herstellerunterlagen und
Montagebestätigung.

Die systembezogene Kennzeichnung, Erstprüfung,
Prüfbuch und
Gesamtdokumentation werden über Position 05.08.0020
vergütet.

Abrechnung: Stk.
Menge: 1,000 Stk

### Bereich 06 PV-Anlage (Dach Geb. A)

*Hinweis: Vorbemerkungen Photovoltaik*
Vorbemerkungen Photovoltaik

1. Technische Bedingungen

Die einschlägigen Normen sind einzuhalten im
Besonderen DIN 62446
(VDE 0126-23), DIN-VDE 0100-712
DIN EN 61701 VDE 0126-8:2012-10

Bremerhaven
Schneelastzone: 2*
Windlastzone: 4

Dacheindeckung: Flachdach (Aufgeständert)
Modulausrichtung: Süd, Neigung 15°

2. Technische Vorbemerkungen

Bestandteil im Gewerk Elektroanlage der besonderen Art
- Photovoltaik ist der
brandschutztechnische Verschluss aller Wand- und
Deckendurchbrüche nach der
Leitungsverlegung. Stromführende und PE-Leiter sind
eindeutig zu kennzeichnen.
Durchbrüche für Durchführungen von Kabeln und
Leitungen durch Trennwände
sind wenn nicht vorhanden selbstständig zu erstellen
und zu schließen. Die Lage von
Durchbrüchen ist mit dem Bauherren abzustimmen. Alle
eingesetzten Materialien,
Ausrüstungsgegenstände und angewandten Verfahren zur
Herstellung der Anlage sind
gemäß dem Stand der Technik, den einschlägigen Normen,
Gesetzen und
Unfallverhütungsvorschriften auszuwählen. Es sind nur
Materialien mit VDE- bzw. CE -
Prüfkennzeichen einzusetzen. Aus Vereinfachungsgründen
wurde im Leistungsverzeichnis
zum Teil auf selbstver- ständliche Ausdrücke wie
liefern, verlegen,herstellen, montieren,
betriebsfertig anschließen, einschließlich allen
erforderlichen Klein - und
Befestigungsmaterials sowie aller notwendigen
Werkzeuge und Montagehilfen teilweise
verzichtet. Diese Punkte sind jedoch bei der
Kalkulation zu berücksichtigen. Die im
Leistungsverzeichnis aufgeführten Einzelpreise
verstehen sich
einschließlich Lieferung frei Verwendungsstelle,
einschließlich Montage, Prüfung und
Inbetriebsetzung. Alle Verteilungen, Stromkreise und
abgehenden Hauptleitungen sind
eindeutig, dauerhaft, gut lesbar mit Maschinenschrift
und für den Nutzer verständlich zu
beschriften. Zusätzliche oder andere Leistungen, die
der Anbieter für notwendig hält, sind
einzukalkulieren.

Zum Leistungsumfang gehört die betriebsfertige Montage
des gesamten Lieferumfanges,
einschließlich Abladen und Transportieren auf der
Baustelle und Bereitstellung
- der notwendigen Fach - und Hilfskräfte
- der Montagegerüste und Werkzeuge
- der notwendigen Rüstungen
- der notwendigen Schutzausrüstungen
- der notwendigen Fördermittel und Hebezeuge
- der Montagekleinmaterialien.
Klein-, Hilfs- und Befestigungsmaterialien,
einschließlich Schalter- und Abzweigdosen sowie
Klemmenmaterial, ist im vorliegenden
Leistungsverzeichnis nicht generell gesondert
aufgeführt. Diese Materialien sind anteilmäßig in die
Einheitspreise mit einzukalkulieren.
Zum Leistungsumfang gehört ebenfalls die
Inbetriebnahme der Anlage, einschließlich
erforderlicher behördlicher Abnahmen. Bei der
Durchführung der Montagearbeiten sind die
Unfallverhütungsvorschriften strikt einzuhalten. Vom
Auszuführenden sind nur Arbeitskräfte
mit gültigem SV-Ausweis sowie gültiger
Arbeitserlaubnis einzusetzen.
Die Feinabstimmung der Abnahmetermine liegt in
Verantwortung des Auftragnehmers. Nach
Abschluss der Installationsarbeiten sind vom
Auftragnehmer revidierte Schaltpläne der
Anlage in 2-facher Ausfertigung mit der Dokumentation
zu übergeben.
Vom Ausführenden sind Bedienungs- und
Wartungsanweisungen, soweit notwendig, zu
erarbeiten und mit der Abnahme der Anlage zu
übergeben. Die Haftung für auf dem
Gelände gelagerten Materialien und Werkzeuge übernimmt
der Auftragnehmer.

Alle Einheitspreise beinhalten grundsätzlich auch die
Lieferung aller erf. Stoffe und
Materialien für die Herstellung der beschriebenen
Leistung (siehe VOB/C, DIN 18299).

LEISTUNGSBESCHREIBUNG

#### Abschnitt 06.01 Photovoltaikanlage 29,0 - 29,9 kWp

*Hinweis: Es ist erforderlich, dass die Installierte Nenngröße*
Es ist erforderlich, dass die Installierte Nenngröße
der PV-Anlage
30kWp nicht übersteigt. Darüber hinaus sind exakt 64
Module zu
installieren. Eine Kompensation der Modulanzahl durch
Veränderung der Nennleistung und umgekehrt ist nicht
vorgesehen.

**06.01.0010 Photovoltaikmodul >= 470W max. Nennleistung**
Photovoltaikmodul in Doppelglas-Ausführung mit
monokristallinen
Zellen. Geeignet für Dachanlagen im Wohn- und
Gewerbebereich.
Hohe mechanische Belastbarkeit sowie reduzierte
Degradation.

Nennleistung:  min. 470 Wp
Modulwirkungsgrad:  >= 22,0 %
Leistungstoleranz:  0 bis +5 W
Zelltechnologie:  monokristallin
Zellanordnung:  140-150 Zellen

Elektrische Kenndaten:
MPP-Spannung:  44 - 47 V
MPP-Strom:  10,0 - 11,0 A
Leerlaufspannung:  52 - 55 V
Kurzschlussstrom:  10,5 - 11,0 A

Abmessungen:
Länge:  1700 - 1800 mm
Breite:  1100 - 1200 mm
Höhe:  28 - 35 mm
Gewicht:  20 - 22 kg

Glas:
Vorderseite:  gehärtetes Solarglas, hochtransparent
Rückseite:  Glas (Doppelglas-Ausführung)

Rahmen:  Aluminium, eloxiert

Anschlussdose:
Schutzart:  min. IP68
Bypassdioden:  integriert

Kabel:  PV-Leitung, ca. 4 mm²
Stecksystem:  kompatibel mit gängigen
PV-Steckverbindern

Betriebstemperatur: -40 °C bis +70 °C
Max. Systemspannung:  1500 V DC
Max. Absicherung:  25 A

Degradation: 1. Jahr: max. 1 %
  ab Jahr 2: max. 0,4 %/a

Garantie:
Produktgarantie:  >= 25 Jahre
Leistungsgarantie:  >= 30 Jahre

Normen und Zertifikate:
IEC 61215, IEC 61730, IEC 61701, IEC 62716
ISO 9001, ISO 14001, ISO 45001

liefern und nach Herstellervorgaben fachgerecht
mechanisch und elektrisch installieren.

Fabrikat: '......................................'

  (vom Bieter auszufüllen)

Typ: '......................................'

  (vom Bieter auszufüllen)

Die Datenblätter sind dem Angebot beizufügen.
Menge: 62,000 Stk

**06.01.0020 Wechselrichtersystem**
Wechselrichtersystem passend zur ausgeschriebenen
Anlagengröße inkl. SPD 1

Montageort: Technikraum

Komplett liefern, montieren und betriebsbereit
angeschlossen liefern und nach Herstellervorgaben
fachgerecht
mechanisch und elektrisch installieren.

Fabrikat: '......................................'

  (vom Bieter auszufüllen)

Typ: '......................................'

  (vom Bieter auszufüllen)

Die Datenblätter sind dem Angebot beizufügen.
Menge: 1,000 Stk

**06.01.0030 Energiemanager**
Energiemanager

Energiemanager - intelligente Energieverwaltung
Der Energiemanager ist ein intelligentes
Energiemanagementsystem und ermöglicht die maximal
effiziente Solarenergienutzung im Haushalt.

Integrierte Hauptmerkmale:
Integrierte Leistungs-Messfunktion (1- bis 3-phasig,
bidirektional)
zur Innenmontage

Automatische prognosebasierte Verbrauchersteuerung zur
Eigenverbrauchsoptimierung

Prognosebasierte individuelle Handlungsempfehlungen

Anschluss an das lokale Netzwerk via
Ethernet-Schnittstelle zum
Monitoring-Portal

Monitoring-Portal (Zertifiziert nach ISO/IEC 27001,
Server-Standort: Deutschland)

Online-Visualisierung im Browser und Apps für
Smartphones und
Tablets

Bis zu 24 Geräte anschließbar, mit 12 Geräten als
direkt
steuerbare Verbraucher

Technische Daten:
Verbrauchersteuerung:
Prognosebasiert: 24 / 48 h

Steuerbare Verbraucher: Funksteckdosen, Spülmaschinen,
Wäschetrockner, Waschmaschinen, Wärmepumpen, Relais für
intelligente Heizsysteme (SG-Ready), Heizstäbe,
Ladesysteme
für Elektrofahrzeuge

Integrierte Messfunktion:
Messgenauigkeit: IEC 61557-12
Spannung: ± 0,5 %
Strom: ± 0,5 %
Wirkleistung: ± 1,0 %
Blindleistung: ± 1,0 %
Leistungsfaktor: ± 1,0 %
Messzyklus: 200 ms, 600 ms oder 1000 ms

AC-Anschluss:
Nennspannung: 110 V / 230 V / 400 V
Nennstrom: 5 A / 63 A
Anschlussmöglichkeit für Nennstrom > 63 A: externe
Stromwandler erforderlich
Nennfrequenz: 50 ±5 % / 60 ±5 % Hz

Allgemeine Daten:
Umgebungstemperatur: -25 °C bis +40 °C
Abmessungen (B x H x T): 70 x 88 x 65 mm
Gewicht: 0,3 kg
Schutzart: IP20

Optionen:
Null-Einspeisemodus
Einspeiseleistungsregelung am Netzanschlusspunkt

passend zu dem angebotenen Wechselrichter
Komplett liefern, montieren und betriebsbereit in der
Verteilung
angeschlossen

Fabrikat: '......................................'

  (vom Bieter auszufüllen)

Typ: '......................................'

  (vom Bieter auszufüllen)

Die Datenblätter sind dem Angebot beizufügen.
Menge: 1,000 St

**06.01.0040 Unterkonstruktion Aufdachanlage 15° Süd**
Flachdach Photovoltaik-Montagesystem für die einseitige
Aufständerung der Module mit einem Neigungswinkel von
15°
Ballastiertes System ohne Dachdurchdringung,
aerodynamisch
optimiert mit Windleitblech auf der Rückseite sowie im
Windkanal
getestet. Aufnahme von Toleranzen durch
Systemgeometrie und
Schutzmatte.
Eignung für Flachdächer bis 3° Dachneigung mit Folien-
oder
Bitumeneindeckung sowie auf Beton, Kies- oder
Gründächern;
ohne Dachdurchdringung, ballastiert. Mit zusätzlicher
Festanbindung = 3° bis 5° möglich.

Planungssoftware für statischen Nachweis
herstellerseitig.

Sonderzubehör:
[ ] Potenzialausgleich
[ ] kompatible Kabelführung
[ ] Zubehör Festanbindung

Flachdachsystem
inklusive erfoderlichem Zubehör liefern und montieren.

Fabrikat: '......................................'

  (vom Bieter auszufüllen)

Typ: '......................................'

  (vom Bieter auszufüllen)

Die Datenblätter sind dem Angebot beizufügen.
Menge: 62,000 Stk

**06.01.0050 Nachweis der Standsicherheit**
statischer Nachweis für das gesamte Traggestelle mit
Angabe
der Ballastierungspunkte.
Menge: 1,000 St

**06.01.0060 Systembedingten Steckersatz**
Satz bestehend aus Stecker und Buchsen
Komplett liefern, montieren und betriebsbereit
angeschlossen
Menge: 65,000 St

**06.01.0070 Solar-Leitung f. PV-Anlagen 6qmm**
Solar-Leitung für PV-Anlagen 6 qmm
Komplett liefern, montieren und betriebsbereit
angeschlossen.
Menge: 450,000 m

**06.01.0080 Generatoranschlusskasten**
Generatoranschlusskasten als abgesetzter AP-Verteiler
Passend zum angebotenen PV-System
inkl. DC Überspannungsschutz (Typ 1/2)
und Feuerwehr-Notabschaltung zur Gewährleistung
der Sicherheit von Einsatzkräften gemäß VDE 2100-712

Komplett liefern, montieren und betriebsbereit
angeschlossen
Menge: 1,000 St

**06.01.0090 PV-Ausschalter mit Schutzkragen**
PV-Ausschalter mit Schutzkragen zur Ansteuerung der
vorstehenden Position
Schutzart IP 65
Überlistungssicher nach ISO 13850/EN 418
Rückstellung erfolgt durch Ziehen bzw. Drehen
Farbe Gehäuseoberteil rot
komplett mit Schutzkragen 1S 1Ö

liefern und fachgerecht installieren.
Menge: 1,000 St

#### Abschnitt 06.02 Elektroinstallation

**06.02.0001 LFH-Kanal 60x230**
Elektroinstallationskanal aus halogenfreiem
PC/ABS-Kunststoff, im Brandfall ohne korrosive
Gasbildung bei geringer Rauchentwicklung, schwer
entflammbar nach DIN 4102 in B1, selbstverlöschend nach
UL 94VO, Farbe reinweiß; RAL 9010, einschl.
Kabelklammern
und Befestigungsmaterial liefern und auf
verlegefertigem
Untergrund in Teillängen fachgerecht verlegen als:

LFH-Kanal ca. 60x230 mm halogenfrei
Menge: 20,000 m

**06.02.0002 Elektroinstallationsrohr DIN EN 61386-21 nicht flammenausbreitend, aus Kunststoff, EN32**
Elektroinstallationsrohr DIN EN 61386-21, Maße DIN EN
60423, nicht flammenausbreitend, aus Kunststoff,
halogenfrei nach DIN EN 50642, rauchgasarm DIN EN
61304-2, einwandig, glatt, starr, angeformte Muffe,
Außendurchmesser 20 mm, Klassifizierungscode 33541,
Druckfestigkeit mittel, Schlagfestigkeit mittel, Dauergebrauchs- und Installationstemperatur min. -45°C
max.+120°C,

liefern und fachgerecht verlegen als:
Kunstoff-Steck-Installationsrohr halogenfrei aufputz
in offener
Verlegeart mit Klemmschellen, Größe: EN32
Menge: 25,000 m

**06.02.0003 (N)HXMH-J 5x2,5mm²**
Isolierte Starkstromleitung als
Kunststoff-Mantelleitung nach DIN
VDE 250 in Teillängen liefern und in bauseitigen
Mauerschlitz, auf
Kabelträgersystemen oder auf Rohfußboden
verlegen als:

(N)HXMH-J 5x2,5 qmm Cu 120
Menge: 50,000 m

**06.02.0004 (N)HXMH-J 5x10mm²**
Isolierte Starkstromleitung als
Kunststoff-Mantelleitung nach DIN
VDE 250 in Teillängen liefern und in bauseitigen
Mauerschlitz, auf
Kabelträgersystemen oder auf Rohfußboden
verlegen als:

(N)HXMH-J 5x10 qmm Cu 480
Menge: 100,000 m

**06.02.0005 (N)HXMH-J 1x 16 qmm einziehen**
Isolierte Starkstromleitung als
Kunststoff-Mantelleitung nach DIN
VDE 250 in Teillängen liefern und in bauseitigen
Mauerschlitz, auf
Kabelträgersystemen oder auf Rohfußboden
verlegen.

(N)HXMH-J  1x16 qmm Cu 154
Menge: 100,000 m

**06.02.0006 NYY-J 1x 16 qmm einziehen**
Isolierte Starkstromleitung als
Kunststoff-Mantelleitung nach DIN
VDE 0276-603 in Teillängen liefern und in bauseitigen
Mauerschlitz, auf Kabelträgersystemen oder auf
Rohfußboden
verlegen.

NYY-J 1x16 qmm Cu 154
Menge: 50,000 m

**06.02.0007 Potentialausgleichsschiene DIN VDE 0100-410/-540**
Potentialausgleichsschiene für den Potentialausgleich
nach DIN
VDE 0100-410/-540 sowie Blitzschutzpotentialausgleich
nach
DIN VDE 0185-305

- nach VDE 0618, Teil 1
- mit Klemmschiene 10 x 10 mm aus Messing, vernickelt
- mit kontaktsicheren Reihenklemmen aus Stahl,
galvanisch
  verzinkt
- Abdeckhaube und Schienenböcke aus Polystyrol, grau
- blitzstromtragfähig 100 kA (10/350)
- Zugbügel mit Schraubensicherung gegen Selbstlockern

Anschlussmöglichkeiten:

- 7 ein- oder mehrdrähtige Leitungen 2,5-25 mm² oder
  feindrähtige Leitungen bis 16 mm² (max. Ø 7 mm)
- 2 ein- oder mehrdrähtige Leitungen 25-95 mm² oder
  feindrähtige Leitungen bis 70 mm² (max. Ø 13,5 mm)
- 1 Flachleiter 30 x 3,5 mm

liefern und montieren.
Menge: 1,000 Stk

*Hinweis: Die nachgenannten halogenfreien LAN-Innenkabel und LWL*
Die nachgenannten halogenfreien LAN-Innenkabel und LWL
Universalkabel sind zur  Erstellung der Strukturierten
Verkabelung
des Gebäudes zur verwenden. Hierbei sind die EN 50173,
EN
50174 und ISO/IEC 11801 einzuhalten.

**06.02.0008 LAN-Innen-Datenkabel 4x2x0,6mm in Rohre oder Kanäle einziehen**
Datenleitung (HF) für strukturale Verkabelungssysteme,
nach
EIA/TIA-568, TSB 36 sowie ISO/IEC 11801, bzw. EN
50173-1,
Wellenwiderstand 100 Ohm +/-15 %, ungeschirmt, in
Teillängen
liefern und auf vorhandene Pritschen und Wannen
verlegen, in
Elektroinstallationskanäle einlegen oder in Leerrohre
einziehen
als:
LAN-Innenkabel halogenfrei S-STP02YS
4x2x0,6 mm-C-HPIMF Cat 7 1000 MHz 1200 MHz Cu 48
Menge: 20,000 m

#### Abschnitt 06.03 Dienstleistungen

**06.03.0001 Werks- und Montageplanung**
Erstellung einer ausführungsreifenLösung unter
Berücksichtigung
aller fachspezifischen Anforderungen sowie
unter Beachtung der durch die Objekt-planung
integrierten
Fachleistungen.
Menge: 1,000 Stk

**06.03.0002 Antragsunterlagen**
Anfertigen der Antragsunterlagen für
Verteilnetzbetreiber, Abfrage
der einzuhaltenden Netzparameter ggf. Unterstützung
bei der
Eintragung ins MaStR.
Menge: 1,000 Stk

**06.03.0003 Dokumentation**
Anfertigung der Dokumentation für die Dach- bzw.
Modulansichten und Stringpläne. Die Ausführung erfolgt
mit
einem branchenüblichen System in 2D.

Dokumentation der Auslegung des Leitungsnetzes und der
Absicherungen für den Personenschutz.

- Stromlaufpläne
- Übersichts- und Wirkschaltpläne
- Stromkreislisten
- Datenblätter der Planvorgaben
- Ansichtszeichnungen
- ggf. Konstruktionszeichnungen
- Aufbau und Anordnungspläne

Planlieferungumfang:
2 Satz in Papierform und 1-fach digital z.B. als
Versand per
E-Mail im lesbaren Format (z.B. PDF) oder auf einem
geeigneten
Medium (z.B. USB-Stick).
Menge: 1,000 Stk

**06.03.0004 Einweisung Auftraggeber**
Einweisung

Durchführung einer fachgerechten schriftlichen und
praktischen Einweisung in den ordnungsgemäßen Betrieb
der
Anlage
Erklärung aller Bedienelemente des Wechselrichters und
Monitoring-Systems
Darstellung der korrekten Notabschaltungsverfahren
sowie
der Lage und Funktion aller Trennschalter und
Leitungsschutzschalter
Übergabe von Bedienungsanleitungen in deutscher Sprache
für alle wichtigen Anlagenkomponenten
Dokumentation der durchgeführten Einweisung durch
Unterschrift des Betreibers
Menge: 1,000 Stk

**06.03.0005 Koordination/Inbetriebnahme mit EVU**
Inbetriebnahme mit dem zuständigen EVU

Koordination mit Netzbetreiber zur Zählersetzung
Zählertausch/Zählerumrüstung (Doppeltarif,
Zweirichtungszähler)
Technische Freigabe und Freischaltung durch
Netzbetreiber
Erstellung eines Inbetriebnahmeprotokolls nach DIN EN
62446-1 (VDE 0126-23-1) und DIN VDE 0100-600
Menge: 1,000 St

#### Abschnitt 06.04 Wartung

**06.04.0001 Wartungsvertrag mit jährlicher Inspektion vor Ort**
Wartungsvertrag mit jährlicher Inspektion vor Ort
einschl. Fahrtkosten

Die Wartung/Inspektion beinhaltet folgende Komponenten
der
PV-Anlage: PV-Module, Montagesystem, Verkabelung,
Wechselrichter, PV-Stromspeicher, Zähler

jährliche Sichtprüfung, d.h. Kontrolle sämtlicher
Anlagenteile auf:
Schäden durch z. B. Witterungseinflüsse (brechen von
Kabelmantel, lösen von Steckverbindungen)
Schäden durch z. B. Tiere (Tierfrass)
Schmutz, Ablagerungen, Anhaftungen, Bewuchs
Hot Spots
Dachdurchdringungen, Abdichtungen
Standfestigkeit, Korrosion des Montagesystems

Die Sichtprüfung ist zu protokollieren und an den
Bauherren zu
übergeben.

zusätzlich im Intervall von 4 Jahren:

Erstellung eines Prüfprotokolls in Anlehnung an den
PV-Anlagepass nach BSW/ZVEH
Messungen und Prüfungen nach DIN VDE 0105-100, DIN
VDE 0126-23

Das Prüfprotokoll ist an den Bauherren zu übergeben.

Nach Beauftragung ist der Bauherrschaft ein
entsprechender
Wartungsvertrag auf Grundlage des in dieser Position
abgegebenen Einheitspreises vorzulegen.

Der Einheitspreis ist für ein Jahr anzugeben.

Diese Position wird gewertet, jedoch nicht automatisch
mit
beauftragt.
Menge: 1,000 Stk

#### Abschnitt 06.05 Stundenlohn PV-Techniker

*Hinweis: Hinweis: Stundenlohnarbeiten für unvorhergesehene*
Hinweis: Stundenlohnarbeiten für unvorhergesehene
Arbeiten.
DieArbeiten werden zum Nachweis abgerechnet und
dürfennur auf
Anordnung der Bauleitung vorgenommen werden.
Die Arbeitsnachweise sind nach §15 VOB/B vorzubringen.
Im Stundenlohn müssen sämtliche Lohn-, Betriebs- und
Nebenkosten enthalten.

**06.05.0010 PV-Techniker**
PV-Techniker
Stunde zum Nachweis
Menge: 2,000 h

**06.05.0020 Elektroinstallateur**
Elektroinstallateur
Stunde zum Nachweis
Menge: 2,000 h

**06.05.0030 Helfer**
Helfer
Stunde zum Nachweis
Menge: 2,000 h

### Bereich 07 Stundenlohn Dachabdichtung

*Hinweis: Stundenlohnarbeiten dürfen ausschließlich nach*
Stundenlohnarbeiten dürfen ausschließlich nach
vorheriger
schriftlicher Anordnung der Objektüberwachung
ausgeführt und
abgerechnet werden.

Für jede Stundenlohnleistung ist ein Tagesbericht
beziehungsweise Stundennachweis zu führen. Dieser muss
mindestens Datum, Arbeitsbereich, ausgeführte Leistung,
eingesetzte Beschäftigte mit Qualifikation,
Arbeitszeit, Geräte-
und Materialeinsatz sowie die Anordnung enthalten.

Die Stundennachweise sind der Objektüberwachung
spätestens
am folgenden Arbeitstag zur Bestätigung vorzulegen.

Die Bestätigung des Stundennachweises dokumentiert
ausschließlich Art und Umfang der geleisteten
Arbeitszeit; sie
stellt keine Anerkennung einer zusätzlichen Vergütung,
keine
technische Abnahme und keine Freigabe von Nachträgen
dar.

Nicht angeordnete Stundenlohnarbeiten werden nicht
vergütet.

**07.0010 Stundensatz Helfer, Dachdecker**
Arbeiten, welche nicht in den
Positionen erfasst sind
und gegen Nachweis zur Ausführung
kommen:

Helfer
Menge: 31,000 h

**07.0020 Stundensatz Facharbeiter, Dachdecker**
Arbeiten, welche nicht in den Positionen erfasst sind
und gegen Nachweis zur Ausführung kommen:

Facharbeiter
Menge: 31,000 h
